# L.-Jahn-Straße Medienumverlegung
Angebotsaufforderung (GAEB DA XML 3.3, DA83)
Projekt: N042501L
Währung: EUR
Erstellt mit: GXML Toolbox V3.3 R20220330, ORCA AVA 27 27.00.00, 24.07.2026

## 22 Leistungsverzeichnis-2026-07-24

### Titel 01 Allgemeine Leistungen

#### Bereich 01.01 Baustelleneinrichtung

**01.01.1 Baustelle einrichten und räumen**
*** Pauschalposition
Geräte, Werkzeuge und sonstige Betriebsmittel, die zur
vertragsgemäßen Durchführung der Bauleistungen erforderlich sind, auf die Baustelle bringen, bereitstellen
und - soweit der Geräteeinsatz nicht gesondert berechnet wird - betriebsfertig aufstellen.
Benötigte Flächen sind vom AN zu beschaffen, die erforderlichen festen Anlagen wie Baubüros, Unterkünfte,
Werkstätten, Lagerschuppen und dgl., antransportieren,
aufbauen und einrichten.
Strom-, Wasser-, Gas- und sonstige Anschlüsse für die
Baustelle, soweit erforderlich, herstellen.
Bei Bedarf Zufahrtswege zur Baustelle sowie Lagerplätze, sonstige Platzbefestigungen und Wege im Baustellenbereich anlegen.
Mutterbodenarbeiten und Beseitigung des Aufwuchses für
die Baustelleneinrichtung, soweit erforderlich, werden
nicht gesondert vergütet.
Die Kosten für Vorhalten, Unterhalten und Betreiben
der Geräte, Anlagen und Einrichtungen einschl. Mieten,
Pacht, Gebühren und dgl. sind nicht in diese Pauschale, sondern in die Einheitspreise der betreffenden
Teilleistungen einzurechnen.
Reinigung der Baustellenzufahrt täglich, bei Notwendigkeit mehrmals täglich.
Soweit nicht für bestimmte Bauleistungen (z. B.
Bedarfsleistungen) das Einrichten der Baustelle als besonderer Ansatz enthalten ist, umfasst die Pauschale
die Vergütung der Baustelleneinrichtung für alle Bauleistungen.
Baustelle von allen Geräten, Anlagen, Einrichtungen u.
dgl. räumen. Benutzte Flächen und Wege entsprechend
dem ursprünglichen Zustand unter Wahrung der öffentlichen
Belange ordnungsgemäß herrichten. Verunreinigungen beseitigen.
Abgerechnet wird prozentual nach Baufortschritt.
Einschließlich mehrmaligem Umsetzen der Baustelleneinrichtung im Baustellenbereich.
Die Sicherung, Beleuchtung und Beschilderung des unmittelbaren Baustellenbereichs nach "StVO" wird nicht besonders vergütet.
Menge: 1,000 psch

**01.01.2 Zwischenlager des AN**
*** Pauschalposition
Zwischenlager für anzuliefernden Erdstoff, Baumaterialien etc.
durch AN beschaffen, anmieten oder pachten
In dieser Pauschale ist enthalten:
- einschließlich Einholung erforderlicher Genehmigungen
- Sämtliche Gebühren, Miete, Pacht oder Entschädigungen
- Die Kosten für Herrichten, Vorhalten, Unterhalten und
  Betreiben  der Geräte, Anlagen und Flächen
- benutzte Flächen und Wege entsprechend
  dem ursprünglichen Zustand unter Wahrung der
  öffentlichen/privatrechtlichen  Belange ordnungsgemäß
  herrichten.
  Verunreinigungen beseitigen.
Diesbezügliche Abreden, Schriftverkehr, Verträge etc. sind dem AG zur Kenntnis zu geben.

Hinweis:
Die Lagerfläche für zu beprobende Haufwerke der abzufahrenden Ausbaumaterialien ist in einer separaten Position.
Menge: 1,000 psch

**01.01.3 Haufwerke (<500 m³) für Ausbaumaterialen**
*** Pauschalposition
Haufwerke (<500 m³) für Ausbaumaterialen
(Boden, Packlage, Schotter, Asphalt etc.) im Baubereich "getrennt nach Ausbaumaterialien" bilden.
Haufwerke abdecken bis Feststellung der Auswertung der Analytik.
Haufwerksbereiche nach Abfuhr der Ausbaumaterialien reinigen.
Vlies als Unterlage in separater Position
Inkl. aller Vor-, Hilfs- und Nebenleistungen.
Gilt für alle Ausbaumaterialen und -mengen dieser Baumaßnahme.
Menge: 1,000 psch

**01.01.4 Vlies (Geotextil) 400g/m² als Unterlage**
Einbau eines Vlieses (Geotextil) mit mind. 400g/m² als Unterlage / Trennschicht zum Boden bzw. zur unbefestigten Fläche.

Rückbau und Entsorgung Vlies nach Beendigung der Nutzung.
Menge: 200,000 m2

**01.01.5 Baubüro für AG**
*** Pauschalposition
Bürocontainer für den AG anfahren, nach Angaben des AG im Baustellenbereich aufstellen,
abbauen und abfahren.
Baubüro für den AG mit allen Einrichtungen während der
gesamten Bauzeit vor- und unterhalten,
Reinigung nach Erfordernis, mindestens jedoch
1 mal in 14 Tagen.
Den Standplatz anlegen und herrichten.
Den Bürocontainer wie folgt ausstatten:
- Raumfläche ca. 20,00 m²
- Beleuchtung, Heizgelegenheit einrichten.
- 1 Tisch (0,80 x 1,60 m ) und 6 Stühle
Benutzte Fläche entsprechend dem ursprünglichen
Zustand ordnungsgemäß herrichten, Verunreinigungen beseitigen.
Der AG und die Bauleitung erhalten je ein Schlüssel für den Bürocontainer.
70 v. H. der Pauschale werden nach Übernahme des
Baubüros durch den AG, der Rest nach Er-
füllung der Leistung berechnet.
Menge: 1,000 psch

**01.01.6 Bauablaufplan erstellen**
*** Pauschalposition
Erstellung eines detailierten Bauablaufplanes und Vorlage spätestens 10 Kalendertage nach Auftragserteilung.
In ihm sind die technologischen Abläufe bezogen auf die Einzelbaufelder/Bauabschnitte und die erforderlichen Gewerke sowie deren gegenseitige Beeinflussung darzustellen.
Vorab ist die Gliederung und der Grobablauf mit dem AG bzw. dessen Erfüllungsgehilfen abzustimmen.
Die Anzahl der tätigen Arbeitskräfte und
benötigte Technik für die Einzelgewerke sind erkennbar darzustellen.
Der Plan ist in digitaler Form zu erarbeiten.
Zu benutzende Software: MS Projekt bzw. in dieses Format konvertierbar.
Der AG erhält den Terminplan je in 3- facher Ausfertigung in Papierform sowie 1 fach auf Datenträger (PDF-Datei) zu seiner uneingeschränkten Verwendung.

Eine Nichtvorlage führt zu Baustopp zu Lasten des AN (inkl. Inverzugsetzung mit deren Folgen).
Menge: 1,000 psch

**01.01.7 Bauablaufplan monatlich fortschreiben**
Monatliche Fortschreibung des detailierten Bauablaufplanes gemäß Vorposition

Der AG erhält den Terminplan je in 3- facher Ausfertigung in Papierform sowie 1 fach auf Datenträger (PDF-Datei) zu seiner uneingeschränkten Verwendung.
Menge: 8,000 St

**01.01.8 Beweissicherung**
*** Pauschalposition
Beweissicherung an vorhandener Bebauung durchführen.
Die Beweissicherung erstreckt sich auf die
Bebauung (jeweils die 1. Gebäudereihe) im Umfeld entlang der Ausbaustrecke zzgl. 50m am Bauanfang und -ende.

Die Beweissicherung beinhaltet eine Fotodokumentation
von Rissen, Abplatzungen und losem Mauerwerk etc.
an Häusern, Zäunen und Mauern.
Es ist ggf. bei größeren Schäden eine schriftliche
Dokumentation anzufertigen, welche der Eigentümer gegenzeichnet.
Die Leistungsposition enthält alle Aufwendungen
bezüglich der Erstellung der Dokumentationen.
Die Anwohner sind über die Durchführung der
Beweissicherung zu informieren.
Es darf nur eine geeignete Fachfirma für die
Beweissicherung als Nachunternehmer gebunden werden.
Die Dokumentation ist dem AG vor Beginn der
Bauleistungen digital auf Datenträger (CD) und in
Papierausfertigung jeweils 2-fach zu übergeben

Die Beweissicherung hat vor Baubeginn inkl. Übergabe der Dokumentation an den AG mind. 2 Wochen vor Baubeginn zu erfolgen.
Menge: 1,000 psch

**01.01.9 Abfalltonnen sammeln und zentral abstellen**
*** Pauschalposition
Abfalltonnen sammeln und zentral abstellen
und wieder zu den Eigentümern transportieren.
In Abstimmung mit dem Müllentsorgungsunternehmen die
Mülltonnen (Müll, Papier, gelber Sack etc.) zu den
entsprechenden Terminen zum Übergabepunkt
transportieren, abstellen und wieder zurückbringen.
Entfernung bis 300m entsprechend den Bauabschnitten
Die Abholung der Tonnen/gelber Sack/ Papiertonnen
erfolgt jeweils immer 14-tägig,
jedoch zu unterschiedlichen Wochentagen.
Gilt für die Bauzeit bis zur Verkehrsfreigabe
Menge: 1,000 psch

**01.01.10 Vorankündigung gem. Baustellenverordnung**
*** Pauschalposition
Vorankündigung gemäß Baustellenverordnung erstellen und
spätestens zwei Wochen vor Einrichten der Baustelle der
zuständigen Behörde übermitteln.
Vorankündigung sichtbar und witterungsgeschützt auf der
Baustelle aushängen und bei erheblichen Änderungen
während der Bauzeit anpassen.
Menge: 1,000 psch

**01.01.11 Erstellung der Anliegerinformation**
*** Pauschalposition
Erstellung der Anliegerinformation,
-mit den Hinweisen zur Baumaßnahme, grober Ablauf, -Ansprechpartner des AN auf der Baustelle (Name, Telefonnummer)

Anliegerinfo ist vor der Verteilung an alle Eigentümer und Geschäftsinhaber durch den AG freizugeben. Die Anliegerinfo ist zwei Wochen vor Beginn der Tiefbaumaßnahmen zu verteilen.
Kalkulationsumfang: ca. 80 Stück

Verteilungsbereich:
Ludwig-Jahnstraße (im Baubereich)
Arndtstraße (tangierender Baubereich)
Menge: 1,000 psch

**01.01.12 SiGePlan als Zuarbeit zum SiGeKo**
*** Pauschalposition
Sicherheits- und Gesundheitsschutzplan (SiGe-Plan) gem.
Baustellenverordnung nach Baubeschreibung erstellen,
mit der Bauüberwachung / den Sicherheits- und
Gesundheitsschutzkoordinatoren abstimmen und bei
erheblichen Änderungen in der Ausführung des
Bauvorhabens anpassen. Den SiGe-Plan für jeden
Beschäftigten einsehbar auf der Baustelle vorhalten.
Der SiGeKo wird separat vom AG beauftragt
Menge: 1,000 psch

**01.01.13 Qualitäts-, Arbeits- und Sicherheitsplan**
Erstellen eines Qualitäts-, Arbeits- und Sicherheitsplanes
und Übergabe an den AG vorab als Leseexemplar, nach Freigabe in überarbeiteter Form 3-fach, 1-fach als PDF-Datei.
Unterlage im Bauverlauf fortschreiben (eine zweimalige Überarbeitung ist einzukalkulieren).

Inhaltlich sind folgende Themenkomplexe detailliert auszuweisen.
1. Verantwortliche und Vollmachten auf der Baustelle
2. Gefährdungsabschätzung und Auswirkungen auf
  Baustellentätigkeit.
3. Erstellung einer Einbauanweisung für die
  auszuführenden Arbeiten (Geräte, Einbautechnologie)
4. Prüfplan, -umfänge, Verantwortlichkeiten für Eigen-
  und Kontrollprüfungen (Eigenüberwachungsplan)
5. terminliche Festlegung für die Vorlage von
  Unterlagen (z.B. Eignungsnachweise, Entsorgungswege)
6. Termine für Freigaben, Abnahmen etc.

Aushängen des Qualitäts-, Arbeits- und Sicherheitsplanes im Baubüro des AG.
Menge: 1,000 St

#### Bereich 01.02 Verkehrssicherung

**01.02.1 Vollsperrung L.-Jahn-Straße**
*** Pauschalposition
Einrichtungen (Schilder etc.) zur Regelung und Aufrechterhaltung des
öffentlichen Verkehrs aufladen, transportieren, aufbauen, umstellen nach Baufortschritt, vorhalten und unterhalten.
Einrichtungen sind für die Dauer der Baumaßnahme vom
AN zu stellen.
Für die Unterhaltung ist ein ständiger, ununterbrochener Bereitschaftsdienst einzurichten.
Einrichtungen nach Beendigung der Baumaßnahme abbauen
und entfernen.
Verkehrseinrichtung innerhalb der Baustelle und/oder
angrenzender Bereiche.
für die Vollsperrung der Ludwig-Jahn-Straße
(inkl. den drei Einmündungen Arndtstraße und L.-Jahn-Straße)
in mehreren Teilabschnitten und
entsprechend Bauablauf auch mehrmals bzw. mit Unterbrechung
ink. aufladen, transportieren, umsetzen und aufstellen aller Anlagenteile (bei Umsetzung)

inkl. Antragsstellung, Verkehrszeichenplan und aller Gebühren
inkl. sämtlicher Nebenarbeiten und Hilfsstoffe, wie Stromversorgung, LED-Signalgeber, Markierungen etc.

Gilt für Leitungs-, Kanal- und Straßenbauarbeiten im Fahrbahn- und Gehwegbereich.

Achtung: Im Baubereich sind u.a. 2 Schulen und ein Hort vorhanden (durchgängige Anfahrt für Feuerwehr und RTW muss immer gewährleistet sein)

Nach Vorschriften des Straßenverkehrsamtes bzw. der
StVO und der RSA.

Gemäß Verkehrsrechtlicher Anordnung vom Verkehrsamt TF.
Beschaffung aller Genehmigungen sind im EP enthalten.
Menge: 1,000 psch

**01.02.2 Fahrbahneinengung, halbseitige Sperrung ohne LSA**
*** Pauschalposition
Einrichtungen zur Verkehrssicherung und
Verkehrsregelung
nach StVO bei Bauarbeiten auf einbahnigen Straßen
nach den Richtlinien für die Sicherung von
Arbeitsstellen an Straßen " RSA", Ausgabe 2021,
unter Aufrechterhaltung des Verkehrs aufbauen,
ständig unterhalten und betreiben,
Umsetzen der Anlagenteile gemäß Baufortschritt,
nach Beendigung der vertraglichen Leistungen abbauen
und von der Baustelle entfernen.
Einschließlich der Markierungsarbeiten

Fahrbahneinengung, halbseitige Sperrung
für Arbeiten am Kanal und Straßenbau
(Ausführung nur auf Anweisung der Bauleitung)

Sicherung der Arbeitsstelle nach Regelplan B I/2
Arbeitsstelle von längerer Dauer im Fahrbahnbereich,
2- streifige Fahrbahn,
halbseitige Sperrung der Fahrbahn,

inkl. Antragsstellung, Verkehrszeichenplan und aller Gebühren
inkl. sämtlicher Nebenarbeiten und Hilfsstoffe, Markierungen etc.

Gilt für Leitungs-, Kanal- und Straßenbauarbeiten im Fahrbahn- und Gehwegbereich.
Nach Vorschriften des Straßenverkehrsamtes bzw. der
StVO und der RSA.

Gemäß Verkehrsrechtlicher Anordnung, ausgestellt  vom Landkreis Teltow-Fläming.
Beschaffung aller Genehmigungen sind im EP enthalten
Menge: 1,000 psch

**01.02.3 Kontrolle der Arbeitsstellensicherung, zwei- bzw. einmal**
Kontrolle der Arbeitsstellensicherung gem. ZTV-SA
durchführen. Die Kontrolle ist unmittelbar nach deren
Durchführung zu erfassen und zu dokumentieren. Arbeits-
und Hilfsmittel sind vom AN zu stellen und dem AG jederzeit zugänglich zu machen.
Kontrolle zweimal täglich, an arbeitsfreien Tagen einmal täglich.
Abrechnung anhand der Fotodokumentation (tägliche Bilder) mit tabellarischer Auflistung.
Menge: 240,000 d

**01.02.4 Verkehrszeichen aufstellen**
Verkehrszeichen aufstellen und beseitigen, für die
gesamte Bauzeit.
Kontrolle in regelmäßigen Abständen (aller 3 Tage) durchführen, sachgerechten Zustand wieder herstellen.
Beschilderung vorhalten und warten,
nach Disposition des AN gemäß Baufortschritt umsetzen.

Leitbaken, doppelseitig mit Fuß und Beleuchtung

zur seitlichen Fahrbahnbegrenzung der Streckenführung durch die Baustelle

Nur nach Aufforderung des AG bzw. der Bauleitung als zusätzliche Verkehrszeichen in Bezug zu den ausgeschriebenen Verkehrssicherungsmaßnahmen.
Menge: 20,000 St

#### Bereich 01.03 Schutz-, Sicherungs- und Hilfsleistungen

*Hinweis: Vorbemerkungen / Hinweise*
Hinweise:

Die arbeitstägliche Sicherung von Baugruben und Gräben
zählt zu den Nebenleistungen und wird nicht gesondert
vergütet.
Die Umzäunung der Baustelleneinrichtungfläche ist in der Pos. "Baustelle einrichten und räumen" mit enthalten.
Absperrschranken und -zäune im Rahmen der Verkehrssicherung (z.B. Vollsperrung etc.) sind in den Pos. der Verkehrssicherungsmaßnahmen mit enthalten.

**01.03.1 Schutzzaun für Baustellensicherung auf- und abbauen**
Schutzzaun auf- und abbauen.
Schutzzaun standsicher herstellen (verschraubt und vandalismussicher), vorhalten, unterhalten und entfernen.
70 v. H. des Preises werden nach Aufstellung, der Rest
nach Entfernen des Schutzzaunes vergütet.
Zur Absicherung offener Bauwerksgruben,
zur Sicherung des fußläufigen- und Anliegerverkehrs
sowie Baufeldsicherung im Baubereich
Zaunhöhe über Gelände 2,00 m
Zaun aus Stahlgitter mit Betonsockel, System Heras
oder glw.
Beschädigte Zäune sind auszutauschen.
Einschließlich Leitmale (horizontale und vertikale Leitmale) nach Vorschrift.

Vorbemerkungen / Hinweise beachten !
Menge: 90,000 m

**01.03.2 Schutzzaun im Baubereich umsetzen**
Schutzzaun umsetzen.
vorhandenen aufgestellten Schutzzaun abbauen,innerhalb der Baustelle transportieren und standsicher herstellen (verschraubt und vandalismussicher).
Beschädigte Zäune sind auszutauschen.

Zur Absicherung offener Bauwerksgruben,
zur Sicherung des fußläufigen- und Anliegerverkehrs
sowie Baufeldsicherung im Baubereich
Zaunhöhe über Gelände 2,00 m
Zaun aus Stahlgitter mit Betonsockel, System Heras
oder glw.
Einschließlich Leitmale (horizontale und vertikale Leitmale) nach Vorschrift.

Vorbemerkungen / Hinweise beachten !
Menge: 270,000 m

**01.03.3 Bauzaun als Schrankenzaun aus Kunststoff rot/weiß**
Bauzaun als Schrankenzaun aus Kunststoff rot/weiß nach TL Absperrtechnik  einschl. der erforderlichen Tore, Aufstellvorrichtungen und Pfosten standsicher aufstellen, während der Bauzeit vorhalten, unterhalten sowie nach Beendigung der Bauzeit entfernen.
Für temp. Fußgängerführung zu den Eingängen etc..

Zaun mit Folie Typ 1, entsprechend ZTV-SA, aus UV-beständigem, schlagzähen Kunststoff mit Lampenadapter.
Zaunhöhe 1,00 m, Zaunfelder mit einer Länge von 2,00 m.
70 v.H. des Preises werden nach Aufstellen,
der Rest nach Entfernen des Bauzaunes vergütet.

Vorbemerkungen / Hinweise beachten !
Menge: 200,000 m

**01.03.4 Bauzaun als Schrankenzaun aus Kunststoff inkl. Fuß umsetzen**
Bereits stehenden Schrankenzaun aus Kunststoff rot/weiß
inkl. Fuß im Baufeld umsetzen (Abbau, Transport, Aufbau).

Zaunhöhe 1,00 m, Zaunfelder mit einer Länge von 2,00 m.

Für temp. Fußgängerführung zu den Eingängen etc..

Vorbemerkungen / Hinweise beachten !
Menge: 400,000 m

**01.03.5 Fußgängerbrücke, inkl. 30 x umsetzen**
Einrichtungen zur Aufrechterhaltung des öffentlichen Verkehrs
aufladen, anfahren,aufstellen, unterhalten und nach Beendigung
der Baumaßnahmen abbauen und entfernen.
inkl. 30 x umsetzen (je Fußgängerbrücke) der Einrichtungen entsprechend dem Baufortschritt ist einzukalkulieren.
Fußgängerbrücke mit Geländer
Breite 120 cm
Stützweite bis 300 cm
Menge: 5,000 St

**01.03.6 Fahrzeugbrücke SLW 60 inkl. bis 10x umsetzen**
Einrichtungen zur Aufrechterhaltung des öffentlichen Verkehrs
aufladen, anfahren,aufstellen, unterhalten und nach Beendigung
der Baumaßnahmen abbauen und entfernen.
Mehrmaliges Umsetzen der Einrichtungen entsprechend dem
Baufortschritt ist einzukalkulieren.
Kalkulatorischer Ansatz: 10 x Umsetzen je Brücke
Fahrzeugbrücke mit Geländer
Breite 300 cm
Stützweite bis 300 cm
für Regelfahrzeuge SLW 60
Menge: 2,000 St

**01.03.7 Stahlplatten als temp. Leitungsschutz inkl. bis 10x umsetzen**
Stahlplatten für temp. Leitungsschutz für Überfahrten
anliefern, auslegen, unterhalten und nach Beendigung
der Baumaßnahmen abbauen und entfernen.
Mehrmaliges Umsetzen der Stahlplatten entsprechend dem
Baufortschritt ist einzukalkulieren.
Kalkulatorischer Ansatz: 10 x Umsetzen je Stahlplatte

Breite ca. 200 cm
Länge ca. 300 cm
Menge: 5,000 St

**01.03.8 Grenzsteine und Vermessungspunkte sichern**
Freigelegte und vorgefundene Grenzsteine,
Vermessungsmarken etc. durch stabilen Dreibock während der Bauzeit sichern, Dreibock
durch Signalfarbe optisch kennzeichnen. Dreibock nach
Beendigung der Bauarbeiten zur freien Verwendung des
AN entfernen.
Freigelegte und vorgefundene Grenzsteine,
Vermessungsmarken etc. sind der Bauleitung / dem
Bauherren anzuzeigen
Menge: 5,000 St

**01.03.9 Straßenleuchten sichern**
vorh. Straßenleuchten und Masten im Zuge der Baumaßnahme und der Schachtarbeiten gegen Beschädigung und Umfallen sichern nach Wahl des AN

Straßenleuchten stehen am nördlichen Gehwegrand

Hinweis:
Allein vorsichtiges Arbeiten in der Nähe von Straßenleuchen ist keine Sicherungsleistung im Sinne dieser Position.
Menge: 6,000 St

**01.03.10 Baumschutz anbringen**
Baumschutz, bestehend aus Ummantelung mit Stroh- oder
Rohrmatten innen und Holzverschalung o. ä. außen, an
vom AG bezeichneten Bäumen im Baustellenbereich anbringen, vorhalten, unterhalten und entfernen. Der Stammdurchmesser wird 1,30 m über dem Boden gemessen.
70 v. H. des Preises werden nach Anbringen, der Rest
nach Entfernen des Baumschutzes vergütet.

Stammdurchmesser 0,2 m bis 0,90 m.

Ummantelung ca. 2,00 m hoch.
Menge: 13,000 St

**01.03.11 Wurzelschadenbehandlung durchführen (je Baum)**
Die Wurzelschäden eines Baumes unter Berücksichtigung
des natürlichen Abschottungsvermögens behandeln. Die
Schadensbereiche bis min. 20 cm über die Verletzung
hinaus vorsichtig von Hand freilegen. Gerissene Wurzeln
glatt nachschneiden, Beschädigungen an Rinde und
Splintholz der Wurzeln bis auf gesundes Gewebe glatt
ausschneiden. Vorhandene Überwallungen erhalten. Wunden
über 2 cm Durchmesser mit Wundbehandlungsmittel versehen.

Abgerechnet wird nach Stück Baum.
Baumstandort: Bäume im Baubereich
Aufgrabungstiefe ca. 25 cm.
Auffüllen der freigelegten Bereiche mit vorhandenem
Oberboden. Restmengen zuliefern.
Menge: 10,000 St

**01.03.12 Wurzelschutzmaßnahmen**
Wurzelschutzmaßnahmen
Freigelegte Wurzeln während der Bauzeit sofort mit geeigneten Maßnahmen
vor Austrocknung, Beschädigung etc. schützen.
z.B. durch Vliese und zusätzlicher Bewässerung

inkl. Rückbau
Menge: 40,000 m2

**01.03.13 Wässern von Bäumen**
Wässern von Bäumen

Durchführung einer Bewässerung von Bäumen während Trockenphasen (i.V. mit Baustress) bzw. während der Grundwasserhaltungsarbeiten.
Menge: 100 l Wasser je Baum
inkl. ggf. notw. vorbereitender Leistungen, wie Erstellung Gießkranz um Baustandort u.ä.

Abrechnung anhand der Fotodokumentation (tägliche Bilder) mit tabellarischer Auflistung.

Durchführung erst nach Abstimmung und Freigabe durch die Bauleitung.
Menge: 90,000 St

**01.03.14 Temp. Baustraßen und -wege, anlegen und unterhalten**
Temp. Baustraßen und -wege anlegen und unterhalten.
-für Sicherstellung des Baustellenverkehrs, Befestigung der Oberflächen für die Erreichbarkeit der Grundstücke, Zugänge, Zufahrten

bestehend aus
Tragschichtmaterial nach TL-Gestein-StB aus gebrochenen natürlichen Gesteinskörnungen (kein RC)
liefern, lagenweise einbauen und verdichten.
- Körnung 0/32 bis 0/45 mm
- obere Lage mit Splitt 0/5 abstreuen
- Einbaudicke mind. 15 cm
  (geeignet für Baustellenverkehr und fußläufigen Verkehr)
Planum herstellen und verdichten.
Ebenheit +/- 5 cm
EV2 > 80 MPa
Abgerechnet wird die Oberfläche der temp. Baustraße ohne Berücksichtigung seitlicher Verbreiterungen,
Schieber und Schächte sind vor Beschädigungen  zu schützen
Während der Nutzung der Baustraßen und -wege sind Fehlstellen, Auswaschungen, Absenkungen etc. in vorhandener Befestigung beseitigen.
Die Ebenflächigkeit ist über die Bauzeit
sicherzustellen.
Die Strecke ist wöchentlich einmal zu kontrollieren,
ggf. sind Fehlstellen erneut auszubessern inkl. Materiallieferung

Das einfache Planieren und verdichten von offenen Baubereichen zählt nicht als Baustraße.
Menge: 540,000 m2

**01.03.15 Temp. Baustraßen und -wege rückbauen**
Temp. Baustraßen entsprechend Baufortschritt rückbauen.

Rückbau der temp. Baustraße nach Abschluss der Arbeiten und überschüssiges Material von der Baustelle entfernen.
Menge: 540,000 m2

**01.03.16 Suchschachtung**
Bodenaushub für das Herstellen von Querschlägen entsprechend den Sicherheitsbestimmungen
der jeweiligen Versorgungsträger im erforderlichen Umfang in Handarbeit erstellen, Leitungen einmessen,
Boden wieder verfüllen und verdichten.
Bodenklasse 3-5
Aushubtiefe bis ca. 1,50 m,
Sohlenbreite bis 0,6 m,

Diese Position kommt nur zum Aufsuchen
von Leitungen bei unbekannter Lage auf besondere
Anweisung durch den AG zur Ausführung.

Bodenaushub im Umfeld von bekannten Medien gilt nicht als Suchschachtung sondern als Handschachtungsanteil in Bodenaushubpositionen.
Menge: 45,000 m3

**01.03.17 Handschachtung**
Bodenaushub in reiner 100%iger Handschachtung aufgrund der örtlichen Bedingungen (Baumwurzeln, Medien etc.)
Bodenklasse 3-5
Aushubtiefe bis ca. 1,00 m,

Der generelle Handschachtungsanteil in den Erdbaupositionen ist zu berücksichtigen.
Der hier abgerechnete Bodenaushubanteil wird bei den entsprechenden Erdbauaushubpositionen mengenmäßig abgezogen.

Diese Position kommt nur Anweisung durch den AG zur Ausführung.
Menge: 40,000 m3

**01.03.18 Bauliche Anlagen maschinell abbrechen**
Bauliche Anlage abbrechen.
Anlagen verschiedener Art im Erdreich.
Material = Mauerwerk, Beton und/oder Stahlbeton
Anlagen im Bereich des Rohrgrabens vollständig abbrechen
Abbruch erfolgt maschinell

Ausbaumaterial laden, zum Haufwerk des AN im Baufeld transportieren und abladen.
Menge: 35,000 m3

**01.03.19 Bauliche Anlagen abbrechen, manuell**
Bauliche Anlage abbrechen.
Anlagen verschiedener Art im Erdreich.
Material = Mauerwerk, Beton und/oder Stahlbeton
Anlagen vollständig abbrechen
Abbruch erfolgt überwiegend händisch mit kleinen Abbruchgeräten (Handstemmhammer etc.)

Ausbaumaterial laden, zum Haufwerk des AN im Baufeld transportieren und abladen.

Abgerechnet wird nur die Menge, die nachweislich nicht
maschinell abgebrochen werden kann.
Menge: 15,000 m3

**01.03.20 Sicherung Kabel**
Vorhandene kreuzende und längsverlaufende Kabel
und Kabelanlagen, Kabelformsteine o.ä.sichern.
einschl. aller Nebenarbeiten
Die Anlagenteile sind mit geeigneten Hilfsmitteln
abzufangen z.B.mittels Traversen, untergelegten Bohlen,
Gitterträger, Abfangungen o.ä.,

in Betrieb befindliche Kabel
vorhandene Kabel = Strom/Telefon

Das Freilegen von Kabelanlagen im Zuge von Erdarbeiten
zählt nicht als Sicherungsleistung.

Kabelanlagen mit einem Abstand kleiner 30 cm werden als
1 Stück abgerechnet.
Menge: 540,000 m

**01.03.21 Sicherung von Rohrleitungen**
Vorhandene Rohrleitungen sichern.
einschl. aller Nebenarbeiten
Die Leitungen sind mit geeigneten Hilfsmitteln
abzufangendie z.B.mittels Traversen, untergelegten
Bohlen, Gitterträger, Abfangungen o.ä.,

in Betrieb befindliche Rohrleitungen
vorhandene Leitung =  Gas/Trinkwasser bis ca. DN 200

Das Freilegen von Rohrleitungen im Zuge von Erdarbeiten
zählt nicht als Sicherungsleistung.
Menge: 60,000 m

**01.03.22 Befeuchtungseinrichtung**
*** Pauschalposition
Befeuchtungseinrichtungen zum Schutz vor Staubemmissionen bei z.B. Erdbewegungen, Fahrzeugbetrieb, Windeinwirkung etc. antransportieren, über die Bauzeit vorhalten und unterhalten, nach Beendigung der Baumaßnahme von der Baustelle entfernen.

Die technische Ausbidung der Befeuchtungseinrichtung
(z.B. stationär oder mobil) ist dem AN freigestellt,
Die Anlage muss in der Lage sein, auszubringendes Wasser zu versprühen.
Lediglich ein Wasserwagen genügt nicht den Anforderungen
Eine Zählung des verbrauchten Wassers ist über eine geeichte Wasserzähleinrichtungen sicherzustellen und im tägl. Bautagesbericht entsprechend zu dokumentieren.

Für die Befeuchtungseinrichtungen steht kein Wasseranschluss auf dem Baugelände zur Verfügung.
Die Abrechnung des Betriebes erfolgt über ein sep. Position.
Menge: 1,000 psch

**01.03.23 Befeuchtungseinrichtung betreiben**
Befeuchtungseinrichtung auf Anordnung des AG betreiben.
Einzukalkulieren sind alle für den Einsatz erforderlichen Betriebsstoffe.
Abgerechnet wird die nachweislich verbrauchte Wassermenge.
Menge: 225,000 m3

#### Bereich 01.04 Technische Bearbeitung/ Koordinierung/ Dokumentation

**01.04.1 Getrennte Rechnungslegung**
*** Pauschalposition
Kostenentschädigung für die getrennte Abrechnung der
erbrachten Leistungen bezogen auf die Kostenträger:
- NUWAB GmbH (Bauherr)
- SBL GmbH
- Stadt Luckenwalde

Der AN hat für die Kostenträger eine
getrennte Abrechnung durchzuführen:
- Erstellen der Aufmaße
- Massenermittlung und Rechnungszusammenstellung
- Rechnungserstellungen.
- Stellen von Sicherheiten für Vertragserfüllung und
  Mängelansprüche

Die getrennte Rechnungslegung erfolgt direkt (adressiert) an den Kostenträger (postalisch) über die Bauleitung.
Menge: 1,000 psch

**01.04.2 Fotodokumentation**
*** Pauschalposition
Erstellung einer Fotodokumentation über die
Baumaßnahme.
lückenlose fotografische Dokumentation des
Bauablaufes, mit Feststellung relevanter
Bauausführungsdetails
der Kalkulation sind pro Werktag 5 Bilder zu grunde zu
legen, digitales Bildaufnahmegerät, Auflösung mind. 5,0 MP,
Bilder mit Datumsangabe im Bild
Die Dokumentation ist vollständig in 3-facher
Ausfertigung digital auf Datenträger
dem AG 14 Tage vor der förmlichen Abnahme
zu übergeben.
Menge: 1,000 psch

**01.04.3 Vermessungstechnische Baubegleitung / Absteckung Straßen und Leitungen**
*** Pauschalposition
Vermessungstechnische Baubegleitung der Maßnahme
durch qualifiziertes Vermessungspersonal.

Folgende Leistungen sind u.a. auszuführen:
1. Koordinatenabsteckung von Straßen, Achsen, Bordanlagen,
  Bauwerken, Schächten, Leitungsverläufen, Schiebern,
  Hydranten, Einbauten etc.

2. Höhen- und Lagekontrolle der Absteckpunkte im
  Ausgangszustand vor Baubeginn.
  Dokumentation der Absteckpunkte in einem zu
  erstellenden Lage- und Höhenplan mit Nummerierung
  der Absteckpunkte.

Die Messungen sind optoelektronisch auszuführen. Erforderliche Passpunkte sind einzunivellieren.
Die Aufnahme erfolgt im Landeskoordinatensystem
(ETRS89 - UTM33, EPSG 25833).

Die Meßergebnisse, Tabellen, Pläne sind dem AG wie
folgt vorzulegen:
1.) je drei Papierausfertigungen mehrfarbig,
  min. 80 g/m2
2.) Pläne digital auf Datenträger im
  DXF- und PDF-Format
3.) Vermessungsdateien und Tabellen auf Datenträger
  im DXF- Format und als PDF
Menge: 1,000 psch

**01.04.4 Dokumentation**
*** Pauschalposition
Erstellung der Dokumentation,
Nach Abschluß der Leistungen ist durch den AN eine
lückenlose Nachweisführung zu übergeben.
Zusammenstellung aller baurelevanten
Unterlagen, in Einzelrubriken gegliedert,
mit Inhaltsverzeichnis,
Rückenbeschriftung Register etc.
Unter Einbeziehung der originalen Unterlagen, wie u.a.
-Auftragsschreiben
-Abnahmeprotokoll
-Fachunternehmererklärung
-Beratungsprotokolle
-Entsorgungsnachweise
-Lieferscheine
-Verkehrsrechtl. Anordnungen / Genehmigungen
-Materialliste der verwendetete Materialien
-Materialzertifikate der verwendetete Materialien
-Eignungsfeststellung
-Druckprüfungen
-Protokoll Hygienische Unbedenklichkeit
-Eigenüberwachungsprüfungen
-Fremdüberwachung
-Bautagesberichte
-Verwertungsnachweise
etc.
Ausführung in A4- Ordner, sowie digital im PDF-Format

Übergabe vorab als Leseexemplar, nach Freigabe durch AG
Anfertigen der Kopien.

Ausfertigung:
-1-fach als Original
-3-fach digital auf USB-Stick oder DVD

Die vollständige Dokumentation muß 2 Wochen vor Abnahmebegehren vorliegen.
Ohne Dokumentation erfolgt keine Abnahme.
Menge: 1,000 psch

#### Bereich 01.05 Arbeiten gegen Nachweis

*Hinweis: Vorbemerkungen Stundenlohnarbeiten*
Stundenlohnarbeiten durch Arbeitskräfte bzw. durch
Baugeräte und -maschinen dürfen nur auf
Anordnung des AG oder seines Vertreters ausgeführt werden.
In die Verrechnungssätze für Arbeitskräfte sind
sämtliche Zuschläge, wie z. B. allgemeine Gemeinkosten, Lohnnebenkosten, Fahrgelder, Auslösungen und sonstige baustellenabhängige Kosten, einzurechnen und werden nicht gesondert vergütet.
In die Verrechnungssätze für Maschinen und Geräte sind
sämtliche Aufwendungen für den Einsatz und Betrieb der
Geräte, wie z. B. Vorhalten und Betriebsstoffkosten
einschließlich der erforderlichen Zuschläge sowie die
Kosten für das Bedienungspersonal einschließlich
sämtlicher Lohn- und Lohnnebenkosten und der
baustellenabhängigen Kosten einzurechnen und werden
nicht gesondert vergütet.

Die Verrechnungssätze gelten für die gesamte Bauzeit
und unabhängig von der Anzahl der später abgerechneten
Stunden.

**01.05.1 Verrechnungssatz für Arbeitskräfte Facharb.**
Verrechnungssatz für Stundenlohnarbeiten einer Arbeitskraft:
für Facharbeiter (Berufsgruppe V/1 und V/2)
Menge: 40,000 h

**01.05.2 Verrechnungssatz für Arbeitskräfte Poliere**
Verrechnungssatz für Stundenlohnarbeiten einer
Arbeitskraft:
für Poliere, Schachtmeister oder dgl.
Menge: 16,000 h

**01.05.3 Verrechnungssatz für Lastkraftwagen**
Verrechnungssatz für Stundenlohnarbeiten eines
Lastkraftwagens einschl. Bedienung
LKW-Kipper mit ca. 12,0 t Nutzlast
Menge: 8,000 h

**01.05.4 Verrechnungssatz für Bagger**
Verrechnungssatz für Stundenlohnarbeiten eines Baggers
Hydraulikbagger einschl. Bedienung
Tieflöffel ca. 1,00 m3
Menge: 8,000 h

**01.05.5 Verrechnungssatz für Minibagger**
Verrechnungssatz für Stundenlohnarbeiten eines Minibaggers bis ca. 3t Gewicht
einschl. Bedienung und Transporthänger
Menge: 16,000 h

**01.05.6 Verrechnungssatz für Radlader**
Verrechnungssatz für Stundenlohnarbeiten eines Radladers einschl. Bedienung
Motorleistung ca. 225 PS
Schaufelinhalt ca. 2,00 m3
Menge: 16,000 h

**01.05.7 Verrechnungssatz für Transporter**
Verrechnungssatz für Stundenlohnarbeiten eines Transporters bis 3,5 t einschl. Bedienung/Fahrer
Menge: 8,000 h

**01.05.8 Verrechnungssatz für temp. Mietpumpe**
Verrechnungssatz für temp. Mietpumpe

nass aufgestellte Schmutzwasserpumpe,
mit automatischer Schwimmerschaltung
erforderl. Förderleistung 5 l/s (18 m³/h)
bei 10 m Förderhöhe
einschließlich elektrischem Anschluss
Menge: 4,000 h

### Titel 02 Straßenbauarbeiten

#### Bereich 02.01 Prüfungen, Nachweise, Dokumentation

**02.01.1 Plattendruckversuche**
Statischer Lastplattendruckversuch entsprechend DIN 18134 durchführen.
Einschließlich Gestellung und Vorhaltung der Geräte sowie aller Hilfskräfte.
Die Druckversuche dürfen nur von einer
anerkannten Firma ausgeführt und ausgewertet
werden.
Plattendruckversuche, die über die der
Eigenüberwachung gemäß ZTVE hinaus auf
Anweisung des AG als Kontrollprüfung durchgeführt werden.
Abgerechnet wird nach vorgelegter Dokumentation.
Menge: 4,000 St

**02.01.2 Dynamischer Lastplattendruckversuch**
Dynamischer Lastplattendruckversuch zum Nachweis der Tragfähigkeit der Verfüllhorizonte in Rohrgrabentrassen durchführen.
Gestellung und Vorhaltung der Geräte sowie Kalibrierung über
statischen Lastplattendruckversuch im Projektareal.
Die Druckversuche dürfen nur von einer anerkannten Firma ausgeführt und ausgewertet werden. Plattendruckversuche, die über die der Eigenüberwachung gemäß ZTVE hinaus auf Anweisung des AG durchgeführt werden.
Abgerechnet wird nach vorgelegter Dokumentation.
Menge: 6,000 St

**02.01.3 Vollanalyse Erdstoff gemäß Ersatzbaustoffverordnung/DepV**
Entnahme einer repräsentativen Sammelprobe aus dem
lagerndem Haufwerk gemäß DIN 19698
nach Anforderung des AG
Vollananalyse im Feststoff und im Eluat gemäß
Ersatzbaustoffverordnung und DepV durchzuführen.
Die Untersuchungsergebnisse sind zu interpretieren
und in einem Ergebnisbericht zu dokumentieren.
Die Probenentnahme und Analytik ist von einem
akkreditierten Labor ausführen zu lassen.
Menge: 4,000 St

**02.01.4 Proctorversuche**
Proctorversuche entsprechend DIN 18127 durchführen.
Einschließlich Gestellung und Vorhaltung der
Gerätesowie aller Hilfskräfte.
Die Proctorversuche dürfen nur von einer
anerkannten Firma ausgeführt und ausgewertet
werden.Proctorversuche, die über die der
Eigenüberwachung gemäß ZTVE hinaus auf
Anweisung des AG durchgeführt werden.
Abgerechnet wird nach vorgelegter Dokumentation.
Menge: 1,000 St

**02.01.5 Probegefäß liefern 10-l-Blecheimer**
StL-Nr. 1010171210
Probegefäß zur Aufnahme von Baustoffproben, für Kontrollprüfungen und für Rückstellproben des AG liefern.
Probegefäß = sauberer 10-l-Blecheimer mit dicht schließendem Deckel.
Menge: 2,000 St

#### Bereich 02.02 Rückbaumaßnahmen

*Hinweis: Hinweise zum Gewerk Rückbau/ Hilfsleistungen*
Sind in den Positionen nicht explizit Entsorgungswege aufgeführt, so sind die
  ausgebauten Materialien einer zertifizierten
  Verwertungsanlage zuzuführen.

  Verwertungsnachweise sind dem AG unaufgefordert
  zeitnah zu übergeben.

  Kosten/ Gebühren für die
  Entsorgung (Verwertung/ Beseitigung) sind
  in die Einheitspreise der Einzelpositionen
  einzukalkulieren und werden nicht gesondert
  vergütet.

*Hinweis: Hinweis zur Zwischenlagerung und -transport*
Alle im Baufeld nicht wiederverwendbaren Ausbaustoffe sind innerhalb der Baustelle auf einen Zwischenlagerplatz zur Beprobung getrennt nach Ausbaustoff zu transportieren und zwischenzulagern.
Nach erfolgter Beprobung erfolgt der Abtransport der Ausbaustoffe mit der entsprechenden Verwertung bzw. Entsorgung.
Die anfallenden Transportkosten sind in den Einzelpositionen mit einzupreisen.

**02.02.1 Betondecken 10cm bis 20cm durchtrennen**
Beton senkrecht und geradlinig
mit Trennscheibe durchschneiden.
Dicke der Betondecke über 10 bis 20 cm
Menge: 240,000 m

**02.02.2 Betondecken 20cm bis 30cm durchtrennen**
Beton senkrecht und geradlinig
mit Trennscheibe durchschneiden.
Dicke der Betondecke über 20 bis 30 cm
Menge: 15,000 m

**02.02.3 Beton bis 10-20 cm Dicke aufnehmen und entsorgen**
Beton aus Straßenflächen, Nebenflächen, Gehwegen, Grundstückszufahrten, Unterbeton Rinne etc.
behutsam und erschütterungsarm aufnehmen.
Beton ist vorher entsprechend der Technologie und der einzusetzenden Geräte des AN in entsprechend große Einzelstücke zu schneiden
Dicke über 10 bis ca. 20 cm
- in nicht zusammenhängenden Teilflächen und in
  unterschiedlichen Zeiträumen

Sämtliche erforderlichen Leistungen sind hier einzukalkulieren.

Ausbaumaterial laden, zum Haufwerk des AN im Baufeld transportieren und abladen.
Menge: 1440,000 m2

**02.02.4 Beton bis 20-25 cm Dicke aufnehmen und entsorgen**
Beton aus Straßenflächen, Nebenflächen, Gehwegen, Grundstückszufahrten, Unterbeton Rinne etc.
behutsam und erschütterungsarm aufnehmen.
Beton ist vorher entsprechend der Technologie und der einzusetzenden Geräte des AN in entsprechend große Einzelstücke zu schneiden
Dicke über 20 bis ca. 25 cm
- in nicht zusammenhängenden Teilflächen und in
  unterschiedlichen Zeiträumen

Sämtliche erforderlichen Leistungen sind hier einzukalkulieren.

Ausbaumaterial laden, zum Haufwerk des AN im Baufeld transportieren und abladen.
Menge: 25,000 m2

**02.02.5 Asphaltbefestigung (20 cm) durchtrennen**
Asphaltbefestigung senkrecht und geradlinig
mit Trennscheibe durchschneiden,
Dicke der bituminösen Befestigung i.M. 20 cm.
Auf Fahrbahn im Bereich der Anschlüsse an vorhandene Asphaltflächen in nicht zusammenhängenden Abschnitten.

Hinweis: Vorbemerkungen beachten!
Menge: 30,000 m

**02.02.6 Asphaltbefestigung bis 20 cm aufnehmen**
Asphaltbefestigung aufnehmen in nicht zusammenhängenden Flächen, in Fahrbahnen, Rohrtrassen, Anbindungen etc.
laden und transportieren.
Asphaltbefestigung oberhalb von Pflasterflächen, Beton
Asphaltausgleichschicht, und bituminöse
Schotterpacklage/-tragschicht.

Dicke der Asphaltbefestigung bis 20 cm

Ort: Arndtstraße und Einm. L.-Jahn-Straße

Aufbruch erfolgt in Teilabschnitten in unterschiedlichen Zeiträumen
Asphaltaufbruch nach freier Wahl des AN.
Erschütterungen beim Aufbruch sind auszuschließen.

Ausbaumaterial laden, zum Haufwerk des AN im Baufeld transportieren und abladen.
Menge: 114,000 m2

**02.02.7 Betonsteinpflaster aufnehmen und zur Wiederverwendung im Baufeld lagern**
Betonsteinpflaster in unterschiedlichen Abmessungen und
Farben aufnehmen nach Wahl des AN

Art = Betonsteinpflaster, verschiedene Formate

Ort: Gehweg, Zufahrten, Einmündungen

Pflastersteine säubern und zur Wiederverwendung
im Baufeld lagern

Bettung aus Sand, Kiessand oder Mörtel
Aufbruchtiefe bis 15 cm.
Bettungsmaterial und sonstiges Aufbruchgut getrennt
aufnehmen.
Ausbaumaterial laden, zum Haufwerk des AN im Baufeld transportieren und abladen.
Hinweis: Vorbemerkungen beachten!
Menge: 119,000 m2

**02.02.8 Gehwegplatten aufnehmen und zur Wiederverwendung im Baufeld lagern**
Gehwegplatten in unterschiedlichen Abmessungen und
Farben aufnehmen nach Wahl des AN

Art = Gehwegplatten 15 x 15 bis 50 x 80 cm

Ort: Gehweg, Zugänge, Schulbereiche

Betonplatten säubern und  zur
Wiederverwendung im Baufeld lagern

Bettung aus Sand, Kiessand oder Mörtel
Aufbruchtiefe bis 15 cm.
Bettungsmaterial und sonstiges Aufbruchgut getrennt
aufnehmen.
Ausbaumaterial laden, zum Haufwerk des AN im Baufeld transportieren und abladen.

Hinweis: Vorbemerkungen beachten!
Menge: 240,000 m2

**02.02.9 Gehwegplatten aufnehmen für Entsorgung**
Gehwegplatten (30cm x30 cm bis 50 cm x 50 cm) aus Beton aufnehmen nach Wahl des AN aus Nebenanlagen
ohne Unterbau aus Tragschicht,
Aufbruchtiefe bis 10 cm.
Aufbruch erfolgt in Teilabschnitten in unterschiedlichen Zeiträumen

Ort: Gehwege

Gehwegplatten und Sonstiges Aufbruchgut getrennt aufnehmen Ausbaumaterial laden, zum Haufwerk des AN im Baufeld transportieren und abladen.
Menge: 330,000 m2

**02.02.10 Natursteinpflaster (Mo) aufnehmen und zur Wiederverwendung im Baufeld lagern**
Natursteinpflaster (Mosaiksteinpflaster)
aufnehmen nach Wahl des AN

Art = Natursteinpflaster (Mosaiksteinpflaster),

Ort: Gehweg

Pflastersteine säubern und zur
Wiederverwendung im Baufeld lagern

Bettung aus Sand, Kiessand oder Mörtel
Aufbruchtiefe bis 15 cm.
Bettungsmaterial und sonstiges Aufbruchgut getrennt
aufnehmen.
Ausbaumaterial laden, zum Haufwerk des AN im Baufeld transportieren und abladen.

Hinweis: Vorbemerkungen beachten!
Menge: 2,000 m2

**02.02.11 Natursteinpflaster (KP) aufnehmen und zur Wiederverwendung im Baufeld lagern**
Natursteinpflaster (Kleinsteinpflaster)
aufnehmen nach Wahl des AN

Art = Natursteinpflaster (Kleinsteinpflaster), verschiedene Formate (über 8x8 cm bis 11x11 cm)

Ort: Gehweg Unterstreifen

Pflastersteine säubern und zur
Wiederverwendung im Baufeld lagern

Bettung aus Sand, Kiessand oder Mörtel
Aufbruchtiefe bis 15 cm.
Bettungsmaterial und sonstiges Aufbruchgut getrennt
aufnehmen.
Ausbaumaterial laden, zum Haufwerk des AN im Baufeld transportieren und abladen.

Hinweis: Vorbemerkungen beachten!
Menge: 24,000 m2

**02.02.12 Sonst. Pflaster aufnehmen und entsorgen**
Sonst. Pflaster (Mosaik, Kleinsteinpflaster, Klinker etc.) aufnehmen nach Wahl des AN
aus Fahrbahn, Kleinstflächen und Nebenanlagen

ohne Unterbau aus Tragschicht,
Aufbruchtiefe bis 15 cm.

- in nicht zusammenhängenden Teilflächen, in
  unterschiedlichen Zeiträumen entsprechend
  Baufortschritt

Sonstiges Aufbruchgut getrennt aufnehmen, Ausbaumaterial laden, zum Haufwerk des AN im Baufeld transportieren und abladen.
Menge: 10,000 m2

**02.02.13 Bordsteine aus Beton aufnehmen**
Betonbordsteine aus Beton aufnehmen
nach freier Wahl des AN.
Bordsteine verschiedener Arten und Größen.
als Hochbord oder Tiefbord in Beton oder Mörtel versetzt aufnehmen.
einschließliche Rückenstütze und
Unterbeton, ca. 10 - 15 cm dick, aufbrechen.

Bordsteine und Sonstiges Aufbruchgut getrennt aufnehmen Ausbaumaterial laden, zum Haufwerk des AN im Baufeld transportieren und abladen.
Menge: 608,000 m

**02.02.14 Ungebundene Wegedecke und Bankette aufnehmen**
ungebundene Wegedecke und Bankette aufnehmen
- verfestigte Bodenschichten mit
  Baustoffgemischen versetzt
- Bankette
- Mineralstoffgemisch aus gebrochenen natürlichen
  Mineralstoffen einschl. Beton o. Ziegelbruch
- Ausbauschichtdicke bis 20 cm
- in nicht zusammenhängenden Teilflächen in
  unterschiedlichen Zeiträumen

Ausbaumaterial laden, zum Haufwerk des AN im Baufeld transportieren und abladen.
Menge: 150,000 m2

**02.02.15 Rasenschotter der FFW-Zufahrt aufnehmen und im Baufeld zur Wiederverwendung lagern**
Rasenschotter der FFW-Zufahrt aufnehmen, transportieren und im Baufeld zur Wiederverwendung lagern

- Rasenschotter (Schottertragschicht mit Oberboden)
- in nicht zusammenhängenden Teilflächen in
  unterschiedlichen Zeiträumen

Ort: FFW-Zufahrt südlich der Wohnblöcke Nr. 15-18 und 41-43 im Bereich der FW-Trasse
Menge: 390,000 m2

**02.02.16 Ungebundene Tragschicht/ Packlage aufnehmen**
Ungebundene Tragschicht aufnehmen
- unterhalb von Deckschichten aus Pflaster,
  Asphalt u./o. ähnlichem
- Mineralstoffgemisch aus gebrochenen natürlichen
  Mineralstoffen einschl. Beton o. Ziegelbruch
- Ausbauschichtdicke bis 25 cm
- Mineralstoffgemisch nicht klassifizierter Körnung
  bis 600 mm Kantenlänge
- in nicht zusammenhängenden Teilflächen in
  unterschiedlichen Zeiträumen

Ausbaumaterial laden, zum Haufwerk des AN im Baufeld transportieren und abladen.
Menge: 507,500 m3

**02.02.17 Verkehrsschilder und weitere Schilder aufnehmen und auf Lagerplatz des AN**
Verkehrsschilder und weitere Schilder (Straßennamen, Infoschild etc.)
mit Pfosten oder Rahmen zerstörungssicher aufnehmen,
Schild demontieren, Betonfundament händisch vom Pfosten abbrechen.
Pfosten und Schild einschl. Befestigungsmaterialien zum Lagerplatz des AN transportieren,

Ausbaumaterial und sonstiges Aufbruchgut getrennt aufnehmen, Ausbaumaterial laden, zum Haufwerk des AN im Baufeld transportieren und abladen.
Menge: 9,000 St

**02.02.18 Sträucher und Hecken roden**
Immergrüne und sommergrüne Sträucher und Hecken roden,
H bis ca. 1,20m,
einschl. Rodung des Wurzelstocks.
Material zerkleinern, laden und einer Entsorgung zuführen
Menge: 60,000 m2

**02.02.19 Poller aus Stahl/Guss/Kunstst. aufnehmen und zum Lagerplatz des AN transp.**
Poller aus Stahl/Guss/Kunststoff zerstörungsfrei aufnehmen, säubern, laden, zum Lagerplatz des AN transportieren und abladen.

Pollerstandort für Wiedereinbau dauerhaft markieren oder einmessen

Fundamente von Poller abtrennen / entfernen

Ausbaumaterial und sonstiges Aufbruchgut getrennt aufnehmen, Ausbaumaterial laden, zum Haufwerk des AN im Baufeld transportieren und abladen

Hinweis: Vorbemerkungen beachten!
Menge: 2,000 St

**02.02.20 Schieberkappen aufnehmen und entsorgen**
Schieberkappen aus Gußeisen aufnehmen

Ausbaumaterial laden, zum Haufwerk bzw. Lagerplatz des AN im Baufeld transportieren und abladen.

Metallteile einer Verwertung zuführen.
Menge: 16,000 St

**02.02.21 Rückbau Stabgittermattenzaun**
Zerstörungsfreier Rückbau Stabgittermattenzaun inkl. Pfosten
Zaunhöhe bis ca. 1,80m

Zaunpfosten vom Fundamentbeton trennen,
Zaun mit Pfosten einschl. Befestigungsmaterialien zum Lagerplatz des AN transportieren und dort abladen

Ausbaumaterial und sonstiges Aufbruchgut getrennt aufnehmen, Ausbaumaterial laden, zum Haufwerk des AN im Baufeld transportieren und abladen.
Menge: 50,000 m

**02.02.22 Straßenablauf ausbauen**
Straßenablauf einschließlich Aufsatz vollständig ausbauen. Anschlussleitungen, die bestehen bleiben, soweit
erforderlich abdichten. Das Ausbauen von Rohrleitungen
wird gesondert vergütet.
Straßenablauf aus Betonfertigteilen bzw. gemauert.

Ausbautiefe ab OK Aufsatz über 1,25 bis 1,75 m.
Straßenablauf liegt in befestigter Fläche.
Aufbruch-und Erdarbeiten ausführen.

Ausbaumaterial laden, zum Haufwerk bzw. Lagerplatz des AN im Baufeld transportieren und abladen.

Metallteile einer Verwertung zuführen.
Menge: 9,000 St

**02.02.23 Rohrleitung DN 150 trennen**
Vorhandene Rohrleitung trennen
durch einen glatten, senkrecht zur Rohrachse geführten
Schnitt mit geeignetem Gerät
Material: Kunststoff/ Stzg DN 150
Art: Anschlussleitung Straßenablauf
Menge: 9,000 St

**02.02.24 Rohrleitung DN 100 bis DN 200 ausbauen**
Kanäle (SW, MW, RW) aufnehmen,
Art: Hauptleitung und Anschlussleitung
Material:  Steinzeug/Kunststoff/Beton DN 100 bis DN 200
in nicht zusammenhängenden Teilabschnitten
mit Einzellängen unter 5 m.
Ausbaumaterial laden, zum Haufwerk des AN im Baufeld transportieren und abladen.
Menge: 45,000 m

**02.02.25 Leitungsgraben f. Rückbau bis DN 200**
Erforderliche Erdarbeiten zum Freilegen des alten
Kanales bzw. der Anschlussleitung von Straßenabläufen

Rohrgrabentiefe über 1,00 bis 2,0 m,
Breite der Grabensohle 'für Rohr bis DN 200'
Verbau nach konstruktivem Erfordernis herstellen.

Aushub Boden, soweit zum Verfüllen
geeignet, zur Wiederverwendung seitlich lagern, nach Leitungsausbau Graben schließen,
Verdichten auf 97 v. H. einfache Proctordichte.

Position kommt nur zur Anwendung, wenn es sich um einen separaten Graben handelt, welcher sich ausserhalb von Neubautrassen befindet.
Menge: 45,000 m

#### Bereich 02.03 Erd- und Landschaftsbau

*Hinweis: Vorbemerkungen*
Für die Ausführung gelten
die Zusätzlichen Technischen Vertragsbedingungen und
Richtlinien für Erdarbeiten im Straßenbau (ZTVE-StB),
die Zusätzlichen Technischen Vertragsbedingungen und
Richtlinien für die Ausführung von Schichten ohne
Bindemittel im Straßenbau (ZTVSoB-StB),
die Zusätzlichen Technischen Vertragsbedingungen und
Richtlinien für die Ausführung von Bodenverfestigungen
und Bodenverbesserungen im Straßenbau (ZTVV-StB),
die Technischen Lieferbedingungen für Mineralstoffe
im Straßenbau (TL Min-StB).
Die Zusätzlichen Technischen Vertragsbedingungen und
Richtlinien für Aufgrabungen in Verkehrsflächen
(ZTVA-StB).

In der Leistungsbeschreibung
bedeutet profilgerecht, daß bei den Erdarbeiten
folgende Abweichung vom Sollmaß zugelassen ist,
für 'Graben- und Baugrubensohlen, Böschungen und
Planum für Verkehrs- und Nebenflächen'
+/- 2 cm.

1. Sind in den Positionen nicht explizit Entsorgungs-
  bzw. Verwertungswege aufgeführt, so sind die
  ausgebauten Materialien einer zertifizierten
  Verwertungsanlage zuzuführen.

2. Verwertungsnachweise sind dem AG unaufgefordert
  zeitnah zu übergeben.

3. Kosten/ Gebühren für die Entsorgung (Beseitigung/
  Verwertung) sind in die Einheitspreise der
  Einzelpositionen einzukalkulieren und werden nicht
  gesondert vergütet.

4. In unmittelbarer Umgebung vorhandener Medien,
  Bauwerken etc. hat der Bodenaushub mit der
  entsprechenden Umsicht und Sorgfalt zu erfolgen.
  In die Bodenaushubpositionen ist jeweils ein
  Anteil von 50 % Handschachtung zu berücksichtigen.

*Hinweis: Hinweis zur Zwischenlagerung und -transport*
Alle im Baufeld nicht wiederverwendbaren Ausbaustoffe sind innerhalb der Baustelle auf einen Zwischenlagerplatz zur Beprobung getrennt nach Ausbaustoff zu transportieren und zwischenzulagern.
Nach erfolgter Beprobung erfolgt der Abtransport der Ausbaustoffe mit der entsprechenden Verwertung bzw. Entsorgung.
Die anfallenden Transportkosten sind in den Einzelpositionen mit einzupreisen.

**02.03.1 Obere Bodenschicht abtragen und im Baufeld lagern, aufarbeiten**
obere Bodenschicht einschließlich Vegetationsdecke in einer Dicke von ca. 20 cm abtragen. Abtrag von Grünflächen, Böschungen, Kleinstflächen,  Straßennebenflächen, etc. in nicht  zusammenhängenden Flächen
Abtrag erfolgt maschinell (Bagger m. Flachschaufel)

Boden laden, im Baufeld transportieren und auf Miete ablagern
Entfernung bis 500m

Oberboden in regelmäßig geformten Mieten nach DIN 18915 und DIN 18300 locker aufsetzen.

Vor Wiedereinbau Oberboden nach Wahl des AN aufarbeiten (ausharken o.ä) und unbrauchbares Material entsorgen.

Abgerechnet wird nach Aufmaß Kubatur der aufgesetzten Mieten.

Hinweis: Vorbemerkungen beachten!
Menge: 48,000 m3

**02.03.2 Boden (Bauschuttdurchsetzt) lösen in Nebenanlagen und Straßen**
Boden, Bauschuttdurchsetzt,  unter Gehweg- und Straßenaufbau
profilgerecht lösen, laden und fördern

aus Fahrbahn und Nebenanlagen,
in nicht zusammenhängenden Teilbereichen
Aushubtiefe bis 80cm, i.d.R. 20-25 cm

Ausbaumaterial laden, zum Haufwerk des AN im Baufeld transportieren und abladen
Menge: 391,000 m3

**02.03.3 Gründungsplanum herstellen**
Gründungsplanum Fahrbahn, Gehwege, Nebenanlagen und Zufahrten entsprechend  ZTVE-StB 17 herstellen und verdichten.
Planum in Auf- und Abtragsbereichen
EV2 > 45 MPa Ebenheit +/- 2 cm.
Im Planumsbereich befinden sich die
Leitungen und Kabel der Medienträger.
Es ist mit gehobener Vorsicht das Planum herzustellen.
Es sind ggf. in Abstimmung mit den Medienträger
Schutzmaßnahmen einzuleiten,
diese sind in den Einheitspreis einzukalkulieren.
Es ist mit vibrationsarmen Verdichtungsgeräten
mit Frequenz > 95 Hz
entsprechend DIN 4150-3 zu arbeiten.

Abrechnungsgrundlage ist die Oberfläche der
hergestellten befestigten Fläche, der Grünflächen
und der Mulden
Menge: 2928,000 m2

**02.03.4 Füllboden (bei Bodenaustausch) liefern und einbauen**
Material zum Verfüllen von Baugruben liefern,
lagenweise einbauen und verdichten.
für Bereiche mit Bodenaustausch aufgrund mangelnder Tragfähigkeit
Material = verdichtungsfähiger Sand/Kiessand
Zuordnungswert nach LAGA Z 0 bzw. BM-0

Abgerechnet wird die Verfüllung bis OK- Gründungsplanum
für den Straßenbau in verdichtetem Zustand
abzüglich der verdrängten Massen durch Rohre bzw. des
wiederverwendeten Bodens.
Eine besondere Vergütung für die Verfüllung von
Schacht- und Bauwerksräumen erfolgt nicht, jedoch wird
die Verdrängung für Schächte und Bauwerke nicht abgezogen.
Abgezeichnete Lieferscheine bzw. Wiegekarten sind zur
Kontrolle dem AG vorzulegen.

Nur auf Anweisung des AG
Menge: 60,000 m3

**02.03.5 Oberboden (>15cm) liefern und andecken**
Vegetationsschicht für Pflanz- und Rasenflächen,
Bodengruppe 4 DIN 18915 Teil 1 liefern
und profilgerecht andecken.
Andeckung auf Rekultivierungs- und Angleichungsflächen, Mulden, Böschungen
Baumstandorten und ähnlichem,
Anschluß 3 cm unter Fahrbahnrand,
Dicke der Andeckung > = 15 cm,
Das anzuliefernde Material ist deklarationspflichtig
(Lieferscheinverfahren).
Feinplanum für Rasenfläche herstellen,
zulässige Abweichung von der Sollhöhe < = 2 cm,
Steine, Fremdkörper, Unkraut und schwer verrottbare
Pflanzenteile ablesen.
Menge: 14,400 m3

**02.03.6 Rasenansaat RSM 7.2.1**
Rasenansaat herstellen. Saatgut in zwei gekreutzten
Arbeitsgängen ohne Entmischung ausbringen, einarbeiten
und abwalzen. Vorzeitig entwickeltes
Unkraut ausmähen. Unrat und Unkraut sind vom AN zu entsorgen.
Ansaat auf Angleichungsflächen, Böschungen, Gräben, Mulden
und ähnl.
Saatgutmenge 25 g/m2.
Ansaat einschließlich Lieferung der erforderlichen
Saatmischung und -menge.
Saatgut = Landschaftsrasen RSM 7.2.1., ohne Kräuter
Die Herstellung des Planums, oberflächengleich,sowie
das Ablesen von Steinen Fremdkörpern,Unkraut
und schwer verrottbaren Pflanzenteilen werden nicht
gesondert vergütet
Menge: 240,000 m2

**02.03.7 Fertigstellungspflege (Grünfl. und Bankette)**
Fertigstellungspflege bis zur Abnahme,
für Grünflächen und Bankette
Mindestpflegezeitraum: 3 Monate innerhalb der
Wachstumsperiode, Monate Dez. bis einschl. März
ausgeschlossen
Wässern:
Während der Keim- u. Auflaufphase 4 Gaben / Woche
von 5l/m²
Während der Wachstumsphase bis zu 2 Gaben / Woche
von 10 l/m²
Mähen 4 Schnitte
Kahlstellen sind nachzusäen.
Menge: 240,000 m2

**02.03.8 Stabgittermattenzaun wieder herstellen**
vorh. Stabgittermattenzaun wieder herstellen
Zaunhöhe bis 1,80 m, verschiedene Zaunarten je nach Ausbauort
Ausbaumaterialien vom Lagerplatz des AN zum Baufeld transportieren
Pfosten auf Einzelfundament aus Beton, C20/25,
Breite 30/30 cm, Tiefe 40 cm, herstellen
inkl. Erdarbeiten
inkl. Anschluss an Bestandszaun und Tor- und Türanlage

Während des Bauvorhabens beschädigte Zaunfelder sind zu ersetzen.
Menge: 50,000 m

#### Bereich 02.04 Tragschichten (Fahrbahn, Gehwege, Schieber/Schächte)

*Hinweis: Vorbemerkungen/ Hinweise:*
Folgende Besonderheiten sind zu beachten, die nicht
gesondert vergütet werden:

Behinderungen bei der Herstellung des Planums durch
Einbauten (Straßenkappen, Schachtabdeckungen) etc.

Es ist mit hochfrequenten Verdichtungsgeräten mit
Frequenz > 95 Hz zu arbeiten,
Erdbauwalzen mit oszilierender Verdichtungswirkung
der Bandage, 3 Wellen Technologie o.ä. sind
einzusetzen

Eignung der eingesetzten Materialien ist nachzuweisen.
(z.B. Filterstabilität, pH- Werte)

RC-Material ist ausgeschlossen.

**02.04.1 Tragschicht für Fahrbahn unter Asphalt (37 cm) einbauen**
Tragschicht nach ZTV SoB-StB herstellen. Tragschichtmaterial nach TL-Gestein-StB aus gebrochenen natürlichen Gesteinskörnungen (kein RC)
lagenweise einbauen und verdichten.
- für Fahrbahnen der Belastungsklasse 1,0
  in Asphaltbauweise

- Körnung 0/45 mm
- Einbau mehrlagig, Dicke ca. 37 cm
- Nachweis zum Einbau vorab zur Bestätigung
Der Einbau erfolgt zunächst ca. 10 - 20 cm als Fahrspur bzw. zum Aufbauen der Bordanlage.
Im Zuge des Baufortschrittes ist bis auf Planumshöhe
das Material einzubauen. Provisorische Zufahrten sind mit dem Material herzustellen und nach Baufortschritt im Straßenaufbau mit einzubauen.

Planum herstellen und verdichten.
Ebenheit +/- 2 cm
EV2 > 120 MPa

Abgerechnet wird die Oberfläche der Deckschicht (gepflasterte Fläche, Asphaltbelag) ohne Berücksichtigung seitlicher Verbreiterungen nach Regelquerschnitten wie z.B. Bordsteine, gepflasterte Rinnen, Schrammbordanlagen, Rand ohne Einfassung etc.
Wenn in Nachfolgepositionen keine Zulagen erfolgen, ist o.g. Mehreinbau von Tragschichtmaterial in den EP einzurechnen und wird nicht gesondert vergütet.
Hinweis: Vorbemerkungen beachten
Menge: 1554,000 m2

**02.04.2 Tragschicht für Fahrbahn unter Betonsteinpfl. (44 cm) einbauen**
Tragschicht nach ZTV SoB-StB herstellen. Tragschichtmaterial nach TL-Gestein-StB aus gebrochenen natürlichen Gesteinskörnungen
liefern, lagenweise einbauen und verdichten.
- für Fahrbahn unter Betonsteinpflaster
- Körnung 0/45 mm
- Einbau siehe Regelquerschnitt mind. 44 cm
- Nachweis der Materialeignung  vor Einbau zur
  Bestätigung
Einbauort: Straßeneinmündung bei Haus Nr. 18

Planum herstellen und verdichten.
Ebenheit +/- 2 cm
EV2 > 150 MPa
Abgerechnet wird die Oberfläche der Deckschicht (gepflasterte Fläche) ohne Berücksichtigung der Verbreiterungen für Bordsteine, gepflasterte Rinnen etc. Diese sind in den EP einzurechnen und werden nicht gesondert vergütet.
Hinweis: Vorbemerkungen beachten
Menge: 119,000 m2

**02.04.3 Tragschicht Gehweg und Schachteinpflasterungen, d=29 cm**
Tragschicht nach ZTV SoB-StB herstellen. Tragschichtmaterial nach TL-Gestein-StB aus gebrochenen natürlichen Gesteinskörnungen
liefern, lagenweise einbauen und verdichten.
- für Gehweg
- Körnung 0/45 mm
- Einbau siehe Regelquerschnitt mind. 29 cm
- Nachweis der Materialeignung  vor Einbau zur
  Bestätigung
Planum herstellen und verdichten.
Ebenheit +/- 2 cm
EV2 > 80 MPa
Abgerechnet wird die Oberfläche der Deckschicht (gepflasterte Fläche) ohne Berücksichtigung der Verbreiterungen für Bordsteine, gepflasterte Rinnen etc. Diese sind in den EP einzurechnen und werden nicht gesondert vergütet.
Hinweis: Vorbemerkungen beachten
Menge: 596,000 m2

**02.04.4 Rasenschotter aufnehmen und wieder einbauen**
Vorhandenen Rasenschotter aus FFW-Zufahrt im Baufeld laden, transportieren und wieder plangerecht einbauen.

Planum herstellen und verdichten.
Ebenheit +/- 2 cm
EV2 > 80 MPa
-Einbaustärke bis 20 cm
-Rasen nachsäen
Menge: 390,000 m2

**02.04.5 Rasenschotter liefern und einbauen**
Rasenschotter liefern und einbauen

Tragschichtmaterial nach TL-Gestein-StB aus gebrochenen natürlichen Gesteinskörnungen mit Oberboden im Verhältnis 1/3 vermischt

Planum herstellen und verdichten
Ebenheit +/- 2 cm
EV2 > 80 MPa
-Einbaustärke bis 20 cm
-Rasen nachsäen
Menge: 5,000 m3

**02.04.6 Tragschicht liefern und einbauen**
Tragschicht nach ZTV SoB-StB herstellen. Tragschichtmaterial nach TL-Gestein-StB aus gebrochenen natürlichen Gesteinskörnungen
liefern, lagenweise einbauen und verdichten.
- für temporäre Verkehrsführungen o.ä.
- Körnung 0/45 mm
- Einbau lagenweise bis 50 cm
Planum herstellen und verdichten.
Ebenheit +/- 2 cm
EV2 > 100 MPa

Lieferung und Einbau nur auf besondere Anweisung des AG

Hinweis: Vorbemerkungen beachten
Menge: 30,000 m3

#### Bereich 02.05 Asphaltbauweisen

*Hinweis: Besondere Vorbemerkungen*
Folgende Leistungen (in den Vorbemerkungen) gelten als Nebenleistungen.
Sie sind in die nachfolgenden Positionen dieses Titels
einzukalkulieren und werden nicht gesondert vergütet.

1.Erforderlicher Handarbeitsanteil bei der Herstellung
  der Asphaltschichten,
  insbesondere, wenn ein Fertigereinsatz aufgrund der
  Menge nicht wirtschaftlich sein sollte

2.Das Herstellen und der Rückbau von Anrampungen zur
  Sicherstellung der Befahrbarkeit der
  Einzelschichten aufgrund technologisch und zeitlich
  versetzter Fertigungsabschnitte

3.Die Herstellung technologisch erforderlicher Fugen
  und Nähte in den Einzelschichten aufgrund
  abschnittsweiser Herstellung, halbseitiger Bauweise,
  einschließlich dem Zurückschneiden der
  Einzelschichten, auch in Einmündungen und
  Wegeanbindungen

4. Die Abrechnung der Einzelschichten erfolgt über
  die Fläche der Asphaltdeckschicht ohne Berücksichtigung seitlicher erforderlicher Verbreiterungen
  gemäß Regelquerschnitt
  Die Pendelrinne wird dabei übermessen.

5. Die technologische und zeitliche Einordnung der
  Asphaltierungsarbeiten ist Sache des AN. Er hat bei
  der Kalkulation der nachfolgenden Positionen zu
  berücksichtigen, daß Fertigerkomplexe mehrmals
  (mind. 2x) auf die Baustelle zu bringen sind
  bzw. innerhalb der Baustelle umgesetzt werden
  müssen. Entsprechende Reinigungsgänge, z.B. bei
  zeitlich versetztem Einbau von Tragschichten und
  Deckschichten, auch bedingt z.B. durch
  Baustellenverkehr auf der Tragschicht, sind mit
  einzukalieren.

6. Bei witterungsbedingten Unterbrechnungen ist die
  Befahrbarkeit der hergestellten Schicht zu
  gewährleisten. Erforderliche Mehraufwendungen trägt
  der AN

**02.05.1 Asphalttragschicht, AC 22 TN, 14cm Fahrbahn und Zufahrten**
Asphalttragschicht entsprechend ZTV Asphalt-StB 26
herstellen.
Asphaltmischgut für Verkehrsflächenbefestigungen nach TL Asphalt-StB liefern,
Gemisch heiß einbauen und verdichten
- für Straßen der Bk 1,0
- Einbauorte: L.-Jahn-Straße und asphaltierte Einmündungen
- Mischgut AC 22 TN
- Bindemittel Bitumen B 50/70
- Mineralstoffgemisch der Körnung 0/22 mm
- Einbau siehe Regelquerschnitt
- Schichtdicke im verdichteten Zustand mind. 14 cm
- Verdichtung des Einbauasphaltes durch Walzen mit
  oszillierender Verdichtungswirkung der Bandagen
Abgerechnet wird die obere sichtbare Fläche der Deckschicht ohne Berücksichtigung ggf.erforderlicher seitlicher Verbreiterungen
Hinweis: Vorbemerkungen beachten
Menge: 1554,000 m2

**02.05.2 Asphaltbeton AC 11 DN, 4 cm für Fahrbahn und Zufahrten**
Asphaltdeckschicht entsprechend ZTV Asphalt-StB 26
herstellen.
Asphaltmischgut für Verkehrsflächenbefestigungen nach TL Asphalt-StB liefern,
Gemisch heiß einbauen und verdichten
- Einbauorte: L.-Jahn-Straße und asphaltierte
  Einmündungen- für Straßen der Bk 1,0
- Schichtdicke nach dem Abwalzen mind.4 cm
- Asphaltbeton AC 11 DN
- Bindemittel: 25/55 - 55 A
- Mischgut ohne Asphaltgranulat und ohne andere
  Recyclingbaustoffe
- Verdichtung des Einbauasphaltes durch Walzen mit
  oszillierender Verdichtungswirkung der Bandagen
- Nach dem Einbau der Schicht die noch warme Oberfläche
  mit Brechsand/ Splitt 2/5 mm
  abstreuen und einwalzen, nichtgebundenes Material
  aufnehmen und von der Baustelle entfernen
  Aufstreumenge 1,5 kg/m²

Anschlussflächen, die mit dem Fertiger nicht
erreicht werden, sind von Hand einzubauen.
Alternativ kann kostenneutral Gussasphalt MA 8 S eingebaut werden.
Die qualitativen Anforderungen an die
Asphaltschicht sind dabei vollumfänglich zu erfüllen.

Hinweis: Vorbemerkungen beachten
Menge: 1554,000 m2

**02.05.3 Haftkleber liefern und aufsprühen**
Haftkleber nach ZTV Asphalt-StB 26 zum
Vorspritzen (Haftkleber) liefern und aufsprühen.
Material: C60 BP4-S
Einschl. vorheriger Reinigung der verschmutzten Unterlage. Kehrgut geht in Eigentum des AN über und wird beseitigt.
Bindemittelmenge 250 g/m2.
Menge: 1554,000 m2

**02.05.4 Naht oder Anschlussfuge herstellen**
Naht oder Anschluss ohne Fugenspalt in Asphaltdeckschicht zur Fuge aufweiten und säubern. Anfallende Ausbaustoffe der Verwertung nach Wahl des AN zuführen.
Längs- und Quernaht.
Einbauten (Schieber und Schächte) im Asphalt
Einzellängen bis 20,00 m.
Fugenspalttiefe = 40 mm.
Fugenspaltbreite = 15 mm.
Aufweiten durch Schneiden.

Der Einbau eines Fugenbandes ist hier unzulässig und ist ggf. dann durch die o.g. Fuge zu ersetzen.
Menge: 514,000 m

**02.05.5 Gußasphalt einbauen MA 8 S**
Gußasphalt entsprechend ZTV Asphalt-StB 26
herstellen.
Asphaltmischgut für Verkehrsflächenbefestigungen nach TL Asphalt-StB einbauen.
- Bindemittel: 25/55 - 55 A
- Mineralstoffgemisch der Körnung 0/8 mm
- Einbau erfolgt von Hand
- Schichtdicke im verdichteten Zustand i.M. 4 cm
-  inkl. Untergrundvorbehandlung / -Vorbereitung,
Leistungserbringung erfolgt in zeitlich getrennten Einzelabschnitten.
Einschließlich Abstreuen nach Verfahren C
Menge: 5,000 m2

#### Bereich 02.06 Pflaster/ Platten/ Rinnen/ Borde

*Hinweis: Besondere Hinweise zu Bordsteinversetzung*
Die nachfolgenden Leistungen (in den Vorbemerkungen)  verstehen sich als Nebenleistungen, die zwingend einzuhalten sind.
Die Kosten hierfür sind in die nachfolgenden Positionen zur Herstellung von Bordanlagen einzurechnen und werden nicht gesondert vergütet.

1. Das Schneiden, auch Schräg- und Gehrungsschnitte
2. Schneiden im Naßschnittverfahren
3. Das Versetzen von geraden Bordsteinen in
  Radienverlegung >12 m Radius (halbe Steine).
4. Dehnfugen aller mind. 5 m, in Hoch- und Tiefborde
  einschließlich Unterbeton, bei vorgesetzter
  Bordrinne in Beton auch diese integriert
  Fugenfüllung mit grauem dauerelastischem
  Fugenfüllstoff wie z.B. Sikaflex.

*Hinweis: Besondere Vorbemerkungen zu Pflasterarbeiten*
Die nachfolgenden Leistungen  (in den Vorbemerkungen) verstehen sich als Nebenleistungen, die zwingend einzuhalten sind.
Die Kosten hierfür sind in die nachfolgenden Pflasterpositionen einzurechnen und werden nicht gesondert vergütet.

1. An Übergängen zu benachbarten Pflasterflächen, an
  begrenzende Bauteile wie Borde, Rinnen, Mauern,
  Gebäuden u.ä.,entlang  Dehnungsfugen  ist
  generell eine Läuferreihe zu setzen.

2. Vor Herstellen der Begrenzungen ist mittels Auslegen
  der gelieferten Pflastersteine/ Platten (bei
  Betonwerkstein)das genaue
  Verlegemaß zu ermitteln. Danach richten sich die
  endgültigen Flächenmaße. Diese sind durch den AG zu
  bestätigen

3. Das Schneiden im Naßschnittverfahren.

4. Herstellen von Anfangssteinen oder Dreiecken bei
  Natursteinpflaster

5. Anordnung der Dehnungsfugen derart, daß diese auch
  durch angrenzende Bauteile in gebundener Bauweise
  verlaufen, z.B. Bordsteine, Bord+Rinne, Pflaster in
  gebundenere  Bauweise etc.

**02.06.1 Rasenkantensteine T-6/20**
Bordsteine aus Beton nach DIN 483 einschließlich der
erforderlichen Paßstücke setzen.
Rasenkantensteine / Bordsteine T-6/20

Einbauort:
Gehwege und Zugänge auf privaten Flächen (wie Bestand)

Besondere Spezifikation:

1.Rückenstütze aus Beton mit Mindestfestigkeitsklasse
  C 20/25, bis 10 cm unter OF Bordstein,
  15 cm breit. Rückenstütze lotrecht einschalen.
2.Unterbeton aus Beton mit Mindestfestigkeitsklasse
  C 20/25
  Dicke im verdichtetem Zustand 15 cm
3.Versetzten der Borde mit engen Fugen
Menge: 128,000 m

**02.06.2 Betonbordsteine T-8/25**
Bordsteine aus Beton nach DIN 483 einschließlich der
erforderlichen Paßstücke setzen.
Bordsteine T-8/25

Einbauort:
Gehweg, Schieber- und Schachteinpflasterungen

Besondere Spezifikation:

1.Rückenstütze aus Beton mit Mindestfestigkeitsklasse
  C 20/25, bis 10 cm unter OF Bordstein,
  15 cm breit. Rückenstütze lotrecht einschalen.
2.Unterbeton aus Beton mit Mindestfestigkeitsklasse
  C 20/25
  Dicke im verdichtetem Zustand 15 cm
3.Versetzten der Borde mit engen Fugen
Menge: 170,000 m

**02.06.3 Bordsteine H-12/15 x 30**
Bordsteine aus Beton nach DIN 483 einschließlich der
erforderlichen Paßstücke liefern und setzen.
Bordsteine 12/15 x 30,
einschließlich Bogenverlegung ab Radius R= 12m.
(halbe Steine)

Besondere Spezifikation:

1.Rückenstütze aus Beton mit Mindestfestigkeitsklasse
  C 20/25, bis 10 cm unter OF Bordstein,
  15 cm breit, lotrecht eingeschalt.
2.Unterbeton aus Beton mit Mindestfestigkeitsklasse
  C 20/25
  Dicke im verdichtetem Zustand 15 cm
3.Versetzten der Borde mit engen Fugen

Einschließlich Erdarbeiten und aller Nebenleistungen.
Steine werden vor der Anlieferung bemustert.
Vorbemerkungen beachten !
Menge: 275,000 m

**02.06.4 Betonbordsteine H-12/15x30 Kurvensteine**
Kurvensteine für Innen- und Außenbogen
aus Beton nach DIN 483 einschließlich der
erforderlichen
Paßstücke liefern und setzen.
Bordsteine H-12/15x30
Kurvenradius bis 12,00 m für Innen- und/oder
Außenbögen

Besondere Spezifikation:

1.Rückenstütze aus Beton mit Mindestfestigkeitsklasse
  C 20/25, bis 10 cm unter OF Bordstein,
  15 cm breit.
2.Unterbeton aus Beton mit Mindestfestigkeitsklasse
  C 20/25, Dicke im verdichtetem Zustand 15 cm
3.Versetzten der Borde mit engen Fugen
Menge: 10,000 m

**02.06.5 Betonbordstein, Absenkung gerade, 1,0 m, links**
Bordsteine aus Betonstein nach DIN 483 mit
gleichmäßiger Färbung einschließlich der erforderlichen
Paßstücke liefern und setzen.
Material = Beton

gerader Absenkung links von Hochbord (12/15 x 30cm)
zu Rundbordstein (15 x 25cm)
Länge der Absenkung 1,0 m

Besondere Spezifikation:

1.Rückenstütze aus Beton mit Mindestfestigkeitsklasse
  C 20/25, bis 10 cm unter OF Bordstein,
  15 cm breit, lotrecht eingeschalt.
2.Unterbeton aus Beton mit Mindestfestigkeitsklasse
  C 20/25
  Dicke im verdichtetem Zustand 15 cm
3.Versetzen der Borde mit engen Fugen.

Einschließlich Erdarbeiten und aller Nebenleistungen.
Steine werden vor der Anlieferung bemustert.
Abgerechnet wird die Absenkung als Zulage zur
durchgemessenen Bordsteinflucht.
Menge: 2,000 St

**02.06.6 Betonbordstein, Absenkung gerade, 1,0 m, rechts**
Bordsteine aus Betonstein nach DIN 483 mit
gleichmäßiger Färbung einschließlich der erforderlichen
Paßstücke liefern und setzen.
Material = Beton

gerader Absenkung rechts von Hochbord (12/15 x 30cm)
zu Rundbordstein (15 x 25cm)
Länge der Absenkung 1,0 m

Besondere Spezifikation:

1.Rückenstütze aus Beton mit Mindestfestigkeitsklasse
  C 20/25, bis 10 cm unter OF Bordstein,
  15 cm breit, lotrecht eingeschalt.
2.Unterbeton aus Beton mit Mindestfestigkeitsklasse
  C 20/25
  Dicke im verdichtetem Zustand 15 cm
3.Versetzen der Borde mit engen Fugen.

Einschließlich Erdarbeiten und aller Nebenleistungen.
Steine werden vor der Anlieferung bemustert.
Abgerechnet wird die Absenkung als Zulage zur
durchgemessenen Bordsteinflucht.
Menge: 2,000 St

**02.06.7 Beton-Rundborde (Überfahrsteine) R-15/22**
Beton-Rundborde (Überfahrsteine) aus Beton nach DIN 483 einschließlich der
erforderlichen Paßstücke liefern und setzen.
Bordsteine R-15/22x25cm

Besondere Spezifikation:

1.Rückenstütze aus Beton mit Mindestfestigkeitsklasse
  C 20/25, bis 10 cm unter OF Bordstein,
  15 cm breit. Rückenstütze lotrecht einschalen.
2.Unterbeton aus Beton mit Mindestfestigkeitsklasse
  C 20/25
  Dicke im verdichtetem Zustand 15 cm
3.Versetzen der Borde mit engen Fugen.
Menge: 25,000 m

**02.06.8 Lagerndes Betonsteinpflaster wieder einbauen**
Im Baufeld lagerndes Betonsteinpflaster aufnehmen und wieder einbauen.

-Einbauort:
vorh. Pflasterflächen auf Privatgelände und auf Gehwegen

Betonsteinpflaster nach dem "Merkblatt für Flächenbefestigungen mit Pflaster- und Plattenbelägen" verlegen.
Betonsteinpflaster nach DIN EN 1338
und TL Pflaster StB, 8 cm dick.

Art: Betonsteinpflaster, verschiedene Formate

Fehlende Steine bis 30 % sind durch den AN durch
gleichwertige Steine in Form und Farbe zu ersetzen.

Als Bettungsmaterial ist eine Korngruppe
0/5 (gebrochen, Sandanteil ca. 30 %, Ecs35) mit einem
Schlagzertrümmerungswert SZ(8-12) < 22 zu verwenden.
Der Kornanteil < 0,063 mm darf 5,0 M.-% nicht
überschreiten.
Dicke in verdichtetem Zustand 3 cm.
Fugen: engfugig
Pflaster mit Brechsand 0/2 mm einschlämmen, überschüssiges Material entfernen.

Bettungs- und Fugenmaterial ist nach RG-Min güteüberwacht und entspricht der TL-Gestein
Eignung der eingesetzten Materialien ist nachzuweisen.
(z.B. Filterstabilität)
Menge: 119,000 m2

**02.06.9 Lagernde Gehwegplatten wieder einbauen**
Im Baufeld lagernde Gehwegplatten aufnehmen und wieder einbauen.

-Einbauort:
Flächen auf Privatgelände (Zugänge) und auf Gehwegen

Gehwegplatten nach dem "Merkblatt für Flächenbefestigungen mit Pflaster- und Plattenbelägen" verlegen.
Gehwegplatten/Betonplatten, verschiedene Formate
 (15 x 15 bis 50 x 80 cm)

Fehlende Platten bis 30 % sind durch den AN durch
gleichwertige Platten in Form und Farbe zu ersetzen.

Als Bettungsmaterial ist eine Korngruppe
0/5 (gebrochen, Sandanteil ca. 30 %, Ecs35) mit einem
Schlagzertrümmerungswert SZ(8-12) < 22 zu verwenden.
Der Kornanteil < 0,063 mm darf 5,0 M.-% nicht
überschreiten.
Dicke in verdichtetem Zustand 3 cm.
Fugen: engfugig
Pflaster mit Brechsand 0/2 mm einschlämmen, überschüssiges Material entfernen.

Bettungs- und Fugenmaterial ist nach RG-Min güteüberwacht und entspricht der TL-Gestein
Eignung der eingesetzten Materialien ist nachzuweisen.
(z.B. Filterstabilität)
Menge: 240,000 m2

**02.06.10 Gehwegplatten 30x30x8cm aus Beton liefern und verlegen**
Gehwegplatten aus Beton
nach DIN EN 1339 liefern und verlegen.
Anpassungen an Einbauten sind mit Paßplatten,
Klein- oder Mosaikpflaster herzustellen.
Einbau auf Gehwegen (verschiedene Breiten) und innerhalb von Grundstückszufahrten

Gehwegplatten, DIN EN 1339 (30cm x 30cm x 8cm)
Farbe: grau

Musterplatten sind dem AG vorzulegen.
Verlegeart: Reihenverband, Fugen versetzt.

Als Bettungsmaterial ist eine Korngruppe
0/5 (gebrochen, Sandanteil ca. 30 %, Ecs35) mit einem
Schlagzertrümmerungswert SZ(8-12) < 22 zu verwenden.
Der Kornanteil < 0,063 mm darf 5,0 M.-% nicht
überschreiten.
Dicke in verdichtetem Zustand 3 cm.
Fugen: engfugig
Pflaster mit Brechsand 0/2 mm einschlämmen, überschüssiges Material entfernen.

Bettungs- und Fugenmaterial ist nach RG-Min güteüberwacht und entspricht der TL-Gestein
Eignung der eingesetzten Materialien ist nachzuweisen.
(z.B. Filterstabilität)

Einschließlich Zuschnittarbeiten zur Herstellung
von Trennfugen bei Gefällewechsel (z.B. 2 mal je Zufahrt)
Menge: 330,000 m2

**02.06.11 Lagerndes Mosaikpflaster wieder verlegen**
Im Baufeld lagerndes Mosaiksteinpflaster aufnehmen und wieder einbauen.

Pflasterfläche aus Natursteinen nach dem "Merkblatt für
Flächenbefestigungen mit Pflaster und Plattenbelägen"
herstellen.
Material: Mosaikpflaster
Material: Granit, Bernburger Kalkstein etc.
Verlegeort: Flächen auf Privatgelände
Verlegeart: wie Bestand, glatte Trittfläche oben

Als Bettungsmaterial ist eine Korngruppe
0/5 (gebrochen, Sandanteil ca. 30 %, Ecs35) mit einem
Schlagzertrümmerungswert SZ(8-12) < 22 zu verwenden.
Der Kornanteil < 0,063 mm darf 5,0 M.-% nicht
überschreiten. Die Steine sind auf eine etwa 3 cm
dickes Bettung gemäß den Angaben der Bauleitung einzubauen.
Ein Fugenabstand von etwa 8 mm ist nach DIN 18 318
einzuhalten. Das Schließen der Fugen muss
kontinuierlich mit dem Baufortschritt erfolgen. Für die
erste Fugenfüllung wird das Bettungsmaterial verwendet,
Korngruppe 0/5.
Der Belag darf nur im trockenen Zustand unter
Verwendung einer Platten-Gleit-Vorrichtung abgerüttelt
werden. Nach dem Abrütteln sind die Fugen erneut mit
der Korngruppe 0/2 (gebrochen) zu schließen. Hierzu
wird das Fugenmaterial unter Wasserzugabe
eingeschlämmt.
Bettungs- und Fugenmaterial ist nach RG-Min güteüberwacht und entspricht der TL-Gestein
Eignung der eingesetzten Materialien ist nachzuweisen.
(z.B. Filterstabilität)

Besondere Spezifikation:
1.Fugenmaterial ist in ausreichender Menge einzufegen,
  einzuschlämmen, überschüssiges Material ist zu
  entfernen
2.Einschließlich dem erforderlichen Schlagen oder
  Spalten von Pflastersteinen zur Anpassung an das
  vorhandene Pflaster
  bzw. für Anfangs- und Randsteine
3.Das Einziehen von Pflaster vom Rand her ist
  untersagt, es sind Anfangssteine bzw. Ecken zu
  verwenden.

Das Schneiden von Pflaster ist untersagt!
Menge: 2,000 m2

**02.06.12 Lagerndes Kleinsteinpflaster wieder verlegen**
Im Baufeld lagerndes Kleinsteinpflaster aufnehmen und wieder einbauen.

Pflasterfläche aus Natursteinen nach dem "Merkblatt für
Flächenbefestigungen mit Pflaster und Plattenbelägen"
herstellen.
Material: Kleinsteinpflaster
Material: Granit, Bernburger Kalkstein etc.
Verlegeort: Unterstreifen Gehweg
Verlegeart: wie Bestand

Als Bettungsmaterial ist eine Korngruppe
0/5 (gebrochen, Sandanteil ca. 30 %, Ecs35) mit einem
Schlagzertrümmerungswert SZ(8-12) < 22 zu verwenden.
Der Kornanteil < 0,063 mm darf 5,0 M.-% nicht
überschreiten. Die Steine sind auf eine etwa 3 cm
dicke Bettung gemäß den Angaben der Bauleitung einzubauen.
Ein Fugenabstand von etwa 8 mm ist nach DIN 18 318
einzuhalten. Das Schließen der Fugen muss
kontinuierlich mit dem Baufortschritt erfolgen. Für die
erste Fugenfüllung wird das Bettungsmaterial verwendet,
Korngruppe 0/5.
Der Belag darf nur im trockenen Zustand unter
Verwendung einer Platten-Gleit-Vorrichtung abgerüttelt
werden. Nach dem Abrütteln sind die Fugen erneut mit
der Korngruppe 0/2 (gebrochen) zu schließen. Hierzu
wird das Fugenmaterial unter Wasserzugabe
eingeschlämmt.
Bettungs- und Fugenmaterial ist nach RG-Min güteüberwacht und entspricht der TL-Gestein
Eignung der eingesetzten Materialien ist nachzuweisen.
(z.B. Filterstabilität)

Besondere Spezifikation:
1.Fugenmaterial ist in ausreichender Menge einzufegen,
  einzuschlämmen, überschüssiges Material ist zu
  entfernen
2.Einschließlich dem erforderlichen Schlagen oder
  Spalten von Pflastersteinen zur Anpassung an das
  vorhandene Pflaster
  bzw. für Anfangs- und Randsteine
3.Das Einziehen von Pflaster vom Rand her ist
  untersagt, es sind Anfangssteine bzw. Ecken zu
  verwenden.

Das Schneiden von Pflaster ist untersagt!
Menge: 24,000 m2

**02.06.13 kleine Schieberkappenbefestigung**
Einpflasterung von Schieberkappen in unbefestigtem Terrain herstellen.
zu pflasternde Fläche: ca. 0,3 m²
Umrandung aus Betonfertigteil für Straßenablauf
Schaft DIN 4052-5c, Durchm. 450 mm
Natursteinpflaster aus Granit  (Kleinstein/ Mosaikstein), liefern und einbauen,
in Beton versetzt,
Kiestragschicht 20 cm dick
Verfugung mit Zementmörtel MG III
Menge: 5,000 St

**02.06.14 Schachteinpflasterung mit TB und Rechteckpflaster**
Schachteinpflasterung mit Tiefbord 8x25 und Rechteckpflaster
Abmaße der Fläche ca. 1m x 1m

Bordsteine aus Beton nach DIN 483 einschließlich der
erforderlichen Paßstücke setzen.
Bordsteine T-8/25

1.Rückenstütze aus Beton mit Mindestfestigkeitsklasse
  C 20/25, bis 10 cm unter OF Bordstein,
  15 cm breit. Rückenstütze lotrecht einschalen.
2.Unterbeton aus Beton mit Mindestfestigkeitsklasse
  C 20/25
  Dicke im verdichtetem Zustand 15 cm
3.Versetzten der Borde mit engen Fugen

Betonsteinpflaster nach dem "Merkblatt für Flächenbefestigungen mit Pflaster- und Plattenbelägen" liefern und verlegen.
Betonsteinpflaster nach DIN EN 1338
und TL Pflaster StB,

Art: Betonsteinpflaster, 20x10x8, grau

Als Bettungsmaterial ist eine Korngruppe
0/5 (gebrochen, Sandanteil ca. 30 %, Ecs35) mit einem
Schlagzertrümmerungswert SZ(8-12) < 22 zu verwenden.
Der Kornanteil < 0,063 mm darf 5,0 M.-% nicht
überschreiten.
Dicke in verdichtetem Zustand 3 cm.
Fugen: engfugig
Pflaster mit Brechsand 0/2 mm einschlämmen, überschüssiges Material entfernen.
Menge: 1,000 St

#### Bereich 02.07 Beschilderung, Einbauten

**02.07.1 Straßennamenschilder, Hinweisschilder aufstellen**
Straßennamenschilder und Hinweisschilder auf Lagerplatz des AN laden, zur Baustelle transportieren,
an vorbestimmter Stelle wieder aufstellen,
einschließlich Erd- und Fundamentarbeiten, inkl. neuer Fundamenthülsen.
Menge: 6,000 St

**02.07.2 Verkehrsschilder wieder aufstellen**
Verkehrsschilder auf Lagerplatz des AN laden, zur Baustelle transportieren,
an vorbestimmter Stelle wieder aufstellen,
einschließlich Erd- und Fundamentarbeiten, inkl. neuer Fundamenthülsen.
Menge: 3,000 St

#### Bereich 02.08 Regenwasser (Fahrbahnentwässerung)

##### Abschnitt 02.08.01 Erdbau, Rohrleitungen, Formstücke

**02.08.01.1 Bodenaushub für Kanal DN 150 über 0,60 m bis 1,0 m**
Bodenaushub für Leitungsgräben,
Rohrgraben für Rohr bis DN 150
Klassen 3 bis 5.
Tiefe über 0,6 m bis ca. 1,00 m,
Rohrgrabenbreite gem DIN EN 1610, Abs. 6, Tab. 1
Bodenaushub erfolgt im offenen Graben.

Aushub seitlich lagern, nach Verlegen der Leitung lagenweise einbauen und verdichten, Anforderungen an die Verdichtung gemäß Rohrstatik und Anforderungen aus dem Straßenbau, EV2 mind. 45 MPa.
Zur Verfüllung nicht verwendeten Aushub von der
Baustelle laden, zum Haufwerk des AN im Baufeld transportieren und abladen.
Menge: 40,000 m

**02.08.01.2 HS-R-Abzweig DN/OD 160/160/45°**
HS-R-Abzweig DN/OD 160/160/45° liefern und
entsprechend DIN EN 1610 verlegen
- Nennweite Hauptrohr DN 160
- Nennweite Nebenrohr DN 160
Farbe (RAL): 5015 blau für Regenwasser

Polyvinylchlorid (PVC-U), mit einem Durchmesser-Wanddickenverhältnis SDR 34,
nach DIN EN 1401-1 wandverstärkt, glattwandig,
mit DIBt-Zulassung Nr.: Z-42.1-309,
mit geradem Durchlauf DN/OD 250,
mit 2 angeformten Muffen und fest eingelegten,
gemäß DIN EN 681-2 WH ölbeständigen FE-Dichtungen und 1 Zulauf DN/OD 160 unter 45°

- einschließlich statischer Berechnung
- Einschließlich dem Herstellen des Rohraufauflagers
  aus Sand-Kies-Gemisch entsprechend der DIN EN 1610
  sowie dem zusätzlichen Bodenaushub in den anstehenden Bodenklassen, dem erforderlichen Verbauanteil
  und dem Beseitigen des verdrängten Bodens.
- Verlegen in Gräben
- mit temporärer Verbindung zu den Hausanschlüssen
  im Bestand
- abgerechnet als Zulage zur durchgemessenen Rohrleitung

Fabrikat:
Funke Kunststoffe GmbH

oder gleichwertig

'..........................................'
Produkt / Hersteller (Bietereintrag)
Menge: 1,000 St

**02.08.01.3 RW-Kanalrohre HS (PVC-U), DN/OD 160 SN 16**
HS-R-Rohr SN16 DN/OD 160 in Teillängen
liefern und entsprechend DIN EN 1610 verlegen

HS-R-Rohr SN16 DN/OD 160 L = 3,0 m blau, SS
Vollwand-Kunststoffrohr DN/OD 160
SDR-Klasse: = 27,6
Farbe (RAL): 5015 blau für Regenwasser
inkl. aller Muffen, Verbindungsstücke, Hilfsstoffe und Gelenkstücke
DIBt-Zulassung Z-42.1-309
DIN EN 1401-01

Hinweis:
Die Verlegerichtlinien des Herstellers nach
Einbauanleitung sind zu beachten,
zur fachgerechten Verlegung sind Doppelmuffen erforderlich.

- einschließlich statischer Berechnung
- Die erforderlichen Paßlängen zur Abstimmung auf die
  Haltungslängenund Gelenkstücke sind einzukalkulieren
  und werden nicht gesondert vergütet.
- Einschließlich dem Herstellen des Rohraufauflagers
  aus Sand-Kies-Gemisch entsprechend der DIN EN 1610
  sowie dem zusätzlichen Bodenaushub in den anstehenden Bodenklassen, dem erforderlichen Verbauanteil
  und dem Beseitigen des verdrängten Bodens.
- Verlegen in Gräben und auch in Kleinlängen

Fabrikat:
Funke Kunststoffe GmbH

oder gleichwertig

'..........................................'
Produkt / Hersteller (Bietereintrag)
Menge: 40,000 m

**02.08.01.4 HS-R-Bogen DN/OD 160, 15-45° MM**
HS-R-Bogen DN/OD 160/15-45° MM,
PVC-U
liefern und einbauen
Farbe (RAL): 5015 blau für Regenwasser

Fabrikat:
Funke Kunststoffe GmbH

oder gleichwertig

'..........................................'
Produkt / Hersteller (Bietereintrag)
Menge: 27,000 St

**02.08.01.5 KGM-Muffenstopfen / Kanalkappe DN/OD 160**
KGM-Muffenstopfen DN/OD 160 bzw. KGK Kanalkappe (Verschlussdeckel)
Zulage zur Rohrleitung für das Liefern und Verlegen von einem
temp. Verschluss der verlegten Leitung

Material: wie Hauptleitung
Menge: 9,000 St

**02.08.01.6 HS-R-Überschiebmuffe DN/OD 160 als Reparaturmuffe**
HS-R-Überschiebmuffe DN/OD 160 als Reparaturmuffe,
Farbe (RAL): 5015 blau für Regenwasser
aus weichmacherfreiem Polyvinylchlorid (PVC-U), mit einem Durchmesser-Wanddickenverhältnis SDR 34, nach DIN EN 1401-1 wandverstärkt, glattwandig, mit DIBt-Zulassung Nr.: Z-42.1-309, mit 2 angeformten Muffen und fest eingelegten, gemäß DIN EN 681-2 WH ölbeständigen FE-Dichtungen, geeignet für den Einsatz in Wasserschutzzonen unter Berücksichtigung der Anforderungen aus dem DWA-Arbeitsblatt A 142 - dicht bis 2,5 bar Prüfdruck - liefern und nach Einbauanleitung des Herstellers verlegen.

Einbau der Formstücke inkl. der Vorbereitung der Leitungseinbindung und erforderlichen Rohrtrennung

System Funke

oder gleichwertig

'...................................................'
Angebotenes Fabrikat
Menge: 9,000 St

##### Abschnitt 02.08.02 Straßenabläufe

**02.08.02.1 Strassenablauf rund für 500/500 mit Aufsatz Pultform**
Strassenablauf rund
für Aufsätze 500x500 mm D400 nach DIN EN 124
/ DIN 19594-2
aus hochwertigem Polypropylen, Farbe orange, mit
horizontalen und vertikalen Verstärkungsrippen,
modularer Aufbau, mit Sandfang
mit Dichtringen zwischen den einzelnen Modulen
dadurch bis 0,5 bar wasserdicht (gem. IKT-Prüfsiegel
nach simulierter Verkehrsbelastung / gem. DIN EN 1610)
Hochdruckspülung bis 120 bar möglich

bestehend aus

RainSpot Aufsatzrahmen 500 x500
Innenabmessungen 510x510 mm

RainSpot Strassenablauf Grundkörper rund aus
Polypropylen ohne Ablaufstutzen / als Sandfang
Bauhöhe 460 mm
monolithische Bauweise mit Verstärkungsrippen vertikal
und horizontal

RainSpot Strassenablauf Verlängerung rund aus
Polypropylen mit Ablaufstutzen
Bauhöhe 260 mm
Volumen ca. 26 l
monolithische Bauweise mit Verstärkungsrippen vertikal
und horizontal
Ablaufstutzen mit KG Spitzende DN 160, ohne Gefälle

Dichtringe aus EPDM mit zwei Lippen nach DIN EN 681-1
zur Abdichtung zwischen
Grundkörper und Verlängerung
ggf. Verlängerung und Verlängerung
Grundkörper l bzw. Verlängerung und Aufsatzrahmen

RainSpot Kunststoffdeckel rund
als Einbauhilfe und Schutz vor Verschmutzung bzw.
Beschädigung der Dichtfläche für Grundkörper rund
Werkstoff: ABS

Schmutzeimer feuerverzinkt für Aufsatz 500x500
lange Variante
1 Reihe Löcher, 3 Reihen Schlitze

Liefern und nach Herstelleranleitung fachgerecht
einbauen.

Straßenabläufe liefern und auf eine
10 cm dicke Betonsohle aus Beton, Mindestdruckfestigkeit C20/25, einbauen.
Einschließlich der erforderlichen Erdarbeiten,
Verfüllen und Verdichten des Arbeitsraumes, Anschluss
des Ablaufes an die Entwässerungsleitung (PP DN 150 ) und
Abfuhr des verdrängten Bodens zur freien Verwendung des AN.
Arbeitsraum bis OF Planum mit Kiessand des AN verfüllen. Vorhandene Tragschichten wieder einbauen.

Aufsatz für Straßenabläufe aus GJS-500-7, ISO 1083
Klasse D400, DIN EN 124
Rahmen aus duktilem Gusseisen mit Eimerauflage, mit
Bauzeitentwässerungsschlitzen (Aktivierung im Bedarfsfall) mit dämpfender Polychloropreneinlage
Pultform, 500/500 mm

Rost aus duktilem Gusseisen, Schlitzweite 20mm, Sicherheitsschlitzsystem
für Fahrradfahrer, beidseitig aufklappbar, verriegelt
durch TWIN-Federstabverriegelung, optional verschraubbar.
ohne Verschraubung

mit schwarzer Beschichtung auf Wasserbasis
Hersteller zertifiziert nach ISO 9001, 14001

Aufsatz zunächst provisorisch auflegen und mit Baufortschritt auf planmäßige Höhe setzen.
Fugen mit Mörtel MG III, DIN 1053, Zement DIN 1164,
MV 1 zu 3, dicht füllen, Füllung glattstreichen.

oder gleichwertig

Herstellerangabe Straßenablauf

'.....................................................'
Produkt / Hersteller (Bietereintrag)

Herstellerangabe Aufsatz Straßenablauf

'.....................................................'
Produkt / Hersteller (Bietereintrag)
Menge: 9,000 St

### Titel 03 TW-Hauptleitung

#### Bereich 03.01 Prüfungen, Nachweise

**03.01.1 Druckprobe für PE-HD da 125**
*** Pauschalposition
Durchführung der Innendruckprüfungen nach DIN EN 805
mit Wasser;
Rohrleitung PE- HD da 125
für die Gesamtanlage vor Inbetriebnahme
Dokumentation mittels Druckschreiber.
Einschließlich der benötigten technischen Ausrüstung
und Hilfsstoffe. Entlüften der Leitung.
Die Dokumentation ist dem AG zu übergeben.
Druckprobe erfolgt in mindestens drei zeitlich
und räumlich getrennten Abschnitten.

Der Termin der beabsichtigten Druckprüfung
ist dem Auftraggeber rechtzeitig schriftlich bekannt zu geben. Liegt die Information nicht vor, gilt die Prüfung als nicht bestanden.
Menge: 1,000 psch

**03.01.2 Desinfektion der Gesamtanlage**
*** Pauschalposition
Gesamtanlage vor Inbetriebnahme reinigen, entlüften und desinfizieren.
Leitung mit Trinkwasser unter Zudosierung von
Desinfektionsmittel füllen,
nach Erreichen der hygienischen Unbedenklichkeit
Leitung spülen, Abwasser ordnungsgemäß entsorgen.
Einzukalkulieren ist die gesonderte Desinfektion der
Rohrleitungsteile, Formstücke und Armaturen vor
Einbindungen, auch der Hausanschlüsse
Die hygienische Unbedenklichkeit der betriebsbereiten
Leitung ist durch ein anerkantes Untersuchungslabor
nachweisen zu lassen.
Die Kosten für die Bereitstellung von Trinkwasser zu Spülzwecken werden vom AG getragen.

Die Hauptleitungen sind in mind. in drei Teilabschnitten in Betrieb zu nehmen
Menge: 1,000 psch

#### Bereich 03.02 Erdarbeiten

*Hinweis: Hinweise zum Gewerk Rückbau/ Hilfsleistungen*
Sind in den Positionen nicht explizit Entsorgungswege aufgeführt, so sind die
  ausgebauten Materialien einer zertifizierten
  Verwertungsanlage zuzuführen.

  Verwertungsnachweise sind dem AG unaufgefordert
  zeitnah zu übergeben.

  Kosten/ Gebühren für die
  Entsorgung (Verwertung/ Beseitigung) sind
  in die Einheitspreise der Einzelpositionen
  einzukalkulieren und werden nicht gesondert
  vergütet.

*Hinweis: Vorbemerkungen Bodenaushub/Entsorgung:*
In unmittelbarer Umgebung vorhandener Medien,
Bauwerken etc. hat der Bodenaushub mit der
entsprechenden Umsicht und Sorgfalt zu erfolgen.
In die Bodenaushubpositionen ist jeweils ein
Anteil von 30 % Handschachtung zu berücksichtigen.

1. Sind in den Positionen nicht explizit Entsorgungs-
  bzw. Verwertungswege aufgeführt, so sind die
  ausgebauten Materialien einer zertfizierten
  Verwertungsanlage zuzuführen.

2. Verwertungsnachweise sind dem AG unaufgefordert
  zeitnah zu übergeben.

3. Kosten/ Gebühren für die Entsorgung (Beseitigung/
  Verwertung) sind in die Einheitspreise der
  Einzelpositionen einzukalkulieren und werden nicht
  gesondert vergütet.

*Hinweis: Hinweis zur Zwischenlagerung und -transport*
Alle im Baufeld nicht wiederverwendbaren Ausbaustoffe sind innerhalb der Baustelle auf einen Zwischenlagerplatz zur Beprobung getrennt nach Ausbaustoff zu transportieren und zwischenzulagern.
Nach erfolgter Beprobung erfolgt der Abtransport der Ausbaustoffe mit der entsprechenden Verwertung bzw. Entsorgung.
Die anfallenden Transportkosten sind in den Einzelpositionen mit einzupreisen.

**03.02.1 Leitungsgraben für Rohr da 125**
Boden für Leitungsgraben profilgerecht ausheben.
Straßenaufbruch wird gesondert vergütet.
Klassen 3 bis 5.
Grabenbreite für Rohrleitung PE-HD da 125
Grabentiefe i.M. 1,60m ab OK- Fahrbahn geplant
für Trinkwasserhauptleitung

Verbau entsprechend statischen und konstruktiven Erfordernissen herstellen, vorhalten und von der Baustelle
entfernen.

Aushub seitlich lagern, nach Verlegen der Leitung lagenweise einbauen und verdichten, Anforderungen an die Verdichtung gemäß Rohrstatik und Anforderungen aus dem Straßenbau, EV2 mind. 45 MPa.
Zur Verfüllung nicht verwendeten Aushub laden, zum Haufwerk des AN im Baufeld transportieren und abladen.
Menge: 241,000 m

**03.02.2 Bodenaushub für Kopflöcher bei Leitungseinbindungen etc.**
Bodenaushub für Kopflöcher
für Leitungseinbindungen, Herstellen v.
Schieberkreuzen, Umbindungen etc.
für die aufgelösten Knotenpunkte

- KP1 - L.-Jahn-Str. 18/19 mit 2x Anschluss an Altbestand
- KP2 - L.-Jahn-Str. 16 mit 1x Anschluss an Altbestand
- KP4 - L.-Jahn-Str. 39 mit 1x Anschluss an Altbestand
- KP5 - Arndtstr. 44 mit 1x Anschluss an Altbestand

Boden der Klasse 3 bis 5
Größe der Baugrube entsprechend eingesetzter Technologie des AN und gemäß den Knotenpunkten
In zeitlich unterschiedlichen Bauphasen (auch innerhalb eines Knotenpunktes)
Tiefe bis 2,0 m,

Verbau entsprechend statischen und konstruktiven Erfordernissen herstellen, vorhalten und von der Baustelle entfernen.

Wasserhaltung bis zu einer Pumpenleistung von 20 m3/h
Fördermenge bei 10 m Förderhöhe ausführen.

Aushub Boden seitlich lagern,
nach Verlegen der Leitung lagenweise einbauen und verdichten,
Anforderungen an die Verdichtung gemäß Rohrstatik und Anforderungen aus dem Straßenbau.
Zur Verfüllung nicht verwendeten Aushub laden, zum Haufwerk des AN im Baufeld transportieren und abladen.

Das getrennte Aufnehmen, lagern und wieder Einbauen von
Tragschichtmaterial einer provisorischen
Oberflächenbefestigung wird nicht gesondert vergütet,
wird jedoch auch nicht bei der Aushubtiefe abgezogen.

Abrechnung je oben genannter TW-Knotenpunktaufteilung
Menge: 4,000 St

**03.02.3 Füllmaterial**
Material zum Verfüllen von Leitungsgräben liefern,
lagenweise einbauen und verdichten.
Leitungsgräben mit und ohne Schächte
Material = verdichtungsfähiger Sand/Kiessand
Zuordnungswert nach LAGA Z 0 bzw. BM-0
Abgerechnet wird die Verfüllung bis OK- Gründungsplanum
für den Straßenbau in verdichtetem Zustand
abzüglich der verdrängten Massen durch Rohre bzw. des
wiederverwendeten Bodens.
Eine besondere Vergütung für die Verfüllung von
Schacht- und Bauwerksräumen erfolgt nicht, jedoch wird
die Verdrängung für Schächte und Bauwerke nicht abgezogen.
Abgezeichnete Lieferscheine bzw. Wiegekarten sind zur
Kontrolle dem AG vorzulegen.
Menge: 120,500 m3

**03.02.4 Rohrgraben für Rückbau v. TW-Altleitungen**
Bodenaushub für TW-Leitungsgraben
Klassen 3 bis 5.
Tiefe bis 1,60 m ab OK Fahrbahn
Breite 0,90m
für Rückbau von TW-Altleitungen bis DN 150
Aushub Boden, soweit zum Verfüllen
geeignet, zur Wiederverwendung seitlich lagern, nach Leitungsausbau Graben schließen,
Verdichten auf 97 v. H. einfache Proctordichte.
Menge: 80,000 m

**03.02.5 Erdrakete, max. 10m, Rohreinzug DN 125**
[21.08.0104]

Grabenlose Rohrverlegung im Verdrängungsverfahren
mittels Erdrakete max. 10m und anschließender
Einzug des Medienrohres aus PE, PP, PVC.
Herstellung der Start- und Zielgrube sowie
Lieferung des Medienrohres wird separat vergütet.

Bodenverdrängung mittels Erdrakete bis DN 125
Menge: 10,000 m

#### Bereich 03.03 Rückbaumaßnahmen

*Hinweis: Vorbemerkungen Entsorgung:*
1. Sind in den Positionen nicht explizit Entsorgungs-
  bzw. Verwertungswege aufgeführt, so sind die
  ausgebauten Materialien einer zertifizierten
  Verwertungsanlage zuzuführen.

2. Verwertungsnachweise sind dem AG unaufgefordert
  zeitnah zu übergeben.

3. Kosten/ Gebühren für die Entsorgung (Beseitigung/
  Verwertung) sind in die Einheitspreise der
  Einzelpositionen einzukalkulieren und werden nicht
  gesondert vergütet.

*Hinweis: Hinweis zur Zwischenlagerung und -transport*
Alle im Baufeld nicht wiederverwendbaren Ausbaustoffe sind innerhalb der Baustelle auf einen Zwischenlagerplatz zur Beprobung getrennt nach Ausbaustoff zu transportieren und zwischenzulagern.
Nach erfolgter Beprobung erfolgt der Abtransport der Ausbaustoffe mit der entsprechenden Verwertung bzw. Entsorgung.
Die anfallenden Transportkosten sind in den Einzelpositionen mit einzupreisen.

**03.03.1 TW-Rohrleitung aus Guß/Stahl bis DN 100 zurückbauen**
vorh. Trinkwasserleitung bis DN 100
freilegen,
Rohrleitung trennen, zerlegen, in Teilabschnitten ausbauen.
Material: Guß/Stahl
Verlegetiefe bis 1,80 m ab OK Fahrbahn
in zusammenhängenden Teilabschnitten,
einschließlich Armaturen, Formstücke, Schieber etc.
Ausbaumaterial laden, zum Haufwerk des AN im Baufeld transportieren und abladen.
Menge: 20,000 m

**03.03.2 TW-Rohrleitung aus Asbestzementrohren bis DN 150 zurückbauen**
vorh. Trinkwasserleitung aus Asbestzement bis DN 150
freilegen,
Rohrleitung aus Asbestzement fachgerecht unter Berücksichtigung der Unfallverhütungsvorschriften,
der besondere Anforderungen der Berufsgenossenschaft
und der Technischen Regeln für Gefahrstoffe TRGS 519
trennen, in Teilabschnitten ausbauen.
Anfallenden Abfall in Big-Packs legen, aufladen und als gefährlichen Abfall (ASN 170605) entsorgen.
Inkl. aller Transport- und Entsorgungskosten.
Menge: 50,000 m

**03.03.3 Rohrleitung bis DN 150 trennen**
Vorhandene Rohrleitung trennen
durch einen glatten, senkrecht zur Rohrachse geführten
Schnitt mit geeignetem Gerät
Material: Stahl, Guss, Stz, PVC oder Beton bis DN 150

Es erfolgt keine doppelte Abrechnung mit auszubauenen Leitungen.
Menge: 3,000 St

**03.03.4 Rohrschnitt bis DN 100 AZ**
Vorhandene Rohrleitung aus Asbestzement
am Beginn und Ende zu demontierender Leitungsabschnitte fachgerecht unter Berücksichtigung
der Unfallverhütungsvorschriften,
der besondere Anforderungen der Berufsgenossenschaft
und der Technischen Regeln für Gefahrstoffe TRGS 519
trennen,
Rohrschnitt bis DN 100 AZ

Es erfolgt keine doppelte Abrechnung mit auszubauenen Leitungen.
Menge: 5,000 St

**03.03.5 Rohrleitung DN 100-150 mit Füllmasse verpressen**
Vorhandene und außer Betrieb genommene Trinkwasserleitung mit geeignetem Gerät in Teilabschnitten bis max. 100 m mit Füllmasse verpressen
Vergütet wird die verpreßte Tonnage.
Rohre bis einschließlich DN 150
Material (Füllmasse) = Zementemulsion
Enddruckfestigkeit 10 N/mm²
einschl. der erforderlichen Verschlüsse an den
Rohrenden sowie Einsetzen der erforderlichen Entlüftungs- bzw. Füllrohre.
Lieferscheine sind zeitnah einschließlich
Zusammenstellung
dem AG zu übergeben.
Menge: 3,944 t

**03.03.6 Rückbau vorhandener Schieber bis DN 150, Entsorgung Material**
Rückbau vorhandener Trinkwasserleitungseinbauten
einschl. fachgerechter Entsorgung des nicht mehr
verwendbaren Materials.
Wiederverwendbares Material ist außen grob gesäubert
dem AG zu übergeben.
In den EP sind folgende Leistungen einzurechnen:
- Freilegen des TW-Einbauteils,
- Auftrennen und Ausbauen des Einbauteils,
- Entsorgungskosten, Übergabe Entsorgungsnachweis an
  den AG,
Einbauteile wie Schieber, Hydranten mit Flanschen bis DN 150 einschl. Einbaugarnitur und Straßenkappe.
Menge: 10,000 St

#### Bereich 03.04 Rohre, Formstücke, Armaturen

**03.04.1 PE-HD-Rohre 125 x 11,4, SDR 11**
Druckrohrleitung aus PEHD-Rohren nach DIN 8074/75 und
DIN 19533 liefern und nach DVGW W400-2
Inkl.Muffen zur Muffenschweißung.
Rohre mit Außendurchmesser 125 mm
PE 100, SDR 11, PN 16
Verlegung im Graben
Verschnitt für Paßlängen ist einzurechnen und wird
nicht gesondert vergütet.
Rohre mit Trinkwasserkennzeichnung
Einschließlich dem Herstellen des Rohrauflagers und
Verlegung des Trassenwarnbandes

Hersteller Schweißmuffen:

Aliaxis (ehem. Friactec)
Menge: 231,000 m

**03.04.2 Rohrbogen f.PEHD-Rohre 125 x 11,4 bis 45grad**
Rohrbogen als Zulage zu den entsprechenden
Rohrleitungen aus PEHD-Rohren liefern und einbauen.
Inkl.Muffen zur Muffenschweißung.
Radius der Bögen min. 1,5 x D.
Für Rohre mit Außendurchmesser 125 mm
PE 100, SDR 11, PN 16
Nahtloser Rohrbogen
Bogen bis 45 Grad

Hersteller Schweißmuffen:

Aliaxis (ehem. Friactec)
Menge: 15,000 St

**03.04.3 Vorschweißbund mit Losflansch,da 125**
Vorschweißbund mit Losflansch als Zulage zu den entsprechenden PEHD-Rohrleitungen liefern und einbauen.
- für Rohre mit Außendurchmesser 125 mm
- Rohre Druckstufe SDR 11
- Flansch PN 10
Menge: 6,000 St

**03.04.4 PE-HD-Rohre 110 x 10,0, SDR 11**
Druckrohrleitung aus PEHD-Rohren nach DIN 8074/75 und
DIN 19533 liefern und nach DVGW W400-2
Inkl.Muffen zur Muffenschweißung.
Rohre mit Außendurchmesser 110 mm
PE 100, SDR 11, PN 16
Verlegung im Graben
Verschnitt für Paßlängen ist einzurechnen und wird
nicht gesondert vergütet.
Rohre mit Trinkwasserkennzeichnung
Einschließlich dem Herstellen des Rohrauflagers und
Verlegung des Trassenwarnbandes

Hersteller Schweißmuffen:

Aliaxis (ehem. Friactec)
Menge: 5,000 m

**03.04.5 Rohrbogen f.PEHD-Rohre 110 x 10,0 bis 45grad**
Rohrbogen als Zulage zu den entsprechenden
Rohrleitungen aus PEHD-Rohren liefern und einbauen.
Inkl.Muffen zur Muffenschweißung.
Radius der Bögen min. 1,5 x D.
Für Rohre mit Außendurchmesser 110 mm
PE 100, SDR 11, PN 16
Nahtloser Rohrbogen
Bogen bis 45 Grad

Hersteller Schweißmuffen:

Aliaxis (ehem. Friactec)
Menge: 2,000 St

**03.04.6 Vorschweißbund mit Losflansch,da 110**
Vorschweißbund mit Losflansch als Zulage zu den entsprechenden PEHD-Rohrleitungen liefern und einbauen.
- für Rohre mit Außendurchmesser 110 mm
- Rohre Druckstufe SDR 11
- Flansch PN 10
Menge: 1,000 St

**03.04.7 Vorschweißbund mit Losflansch,da 63**
Vorschweißbund mit Losflansch als Zulage zu den entsprechenden PEHD-Rohrleitungen liefern und einbauen.
- für Rohre mit Außendurchmesser 63 mm
- Rohre Druckstufe SDR 11
- Flansch PN 10
Menge: 1,000 St

**03.04.8 PE-HD-Rohre 63 x 5,8, SDR 11**
Druckrohrleitung aus PEHD-Rohren nach DIN 8074/75 und
DIN 19533 liefern und nach DVGW W400-2
Inkl.Muffen zur Muffenschweißung.
Rohre mit Außendurchmesser 63 mm
PE 100, SDR 11, PN 16
Verlegung im Graben
Verschnitt für Paßlängen ist einzurechnen und wird
nicht gesondert vergütet.
Rohre mit Trinkwasserkennzeichnung
Einschließlich dem Herstellen des Rohrauflagers und
Verlegung des Trassenwarnbandes

Hersteller Schweißmuffen:

Aliaxis (ehem. Friactec)
Menge: 12,000 m

**03.04.9 Rohrbogen f.PEHD-Rohre 63 x 5,8 bis 45grad**
Rohrbogen als Zulage zu den entsprechenden
Rohrleitungen aus PEHD-Rohren liefern und einbauen.
Inkl.Muffen zur Muffenschweißung.
Radius der Bögen min. 1,5 x D.
Für Rohre mit Außendurchmesser 63 mm
PE 100, SDR 11, PN 16
Nahtloser Rohrbogen
Bogen bis 45 Grad

Hersteller Schweißmuffen:

Aliaxis (ehem. Friactec)
Menge: 2,000 St

**03.04.10 KOS 100**
Schieber aus Gusseisen, weichdichtend, entsprechend DIN
3352 T4 liefern und montieren,
mit innenliegendem Spindelgewinde
Nennweite DN 100
Nenndruck PN 16
lange Bauform Reihe F5 DIN 3202
Gehäuse aus Gußeisen mit Kugelgraphit
Gewindeadapter aus PE zur stiftlosen Verbindung mit Teleskop- Einbaugarnitur
Oberflächenschutz innen und außen: schwerer Korrosionsschutz durch EPOXY - Dickschicht
Antrieb für Erdeinbau mit Teleskopschlüsselstange und
Hülsrohr für bis 1,50 m Rohrdeckung,
Hülsrohrglocke mit Innengewinde
mit Flanschen

einschl. Straßenkappe aus Kunststoff nach DIN mit Betonlagerplatte.

Hersteller Schieber:
von Roll hydrotec GmbH
Postfach 1102
17281 Prenzlau
Menge: 7,000 St

**03.04.11 KOS 80**
Schieber aus Gusseisen, weichdichtend, entsprechend DIN
3352 T4 liefern und montieren,
mit innenliegendem Spindelgewinde
Nennweite DN 80
Nenndruck PN 16
lange Bauform Reihe F5 DIN 3202
Gehäuse aus Gußeisen mit Kugelgraphit
Gewindeadapter aus PE zur stiftlosen Verbindung mit Teleskop- Einbaugarnitur
Oberflächenschutz innen und außen: schwerer Korrosionsschutz durch EPOXY - Dickschicht
Antrieb für Erdeinbau mit Teleskopschlüsselstange und
Hülsrohr für bis 1,50 m Rohrdeckung,
Hülsrohrglocke mit Innengewinde
mit Flanschen

einschl. Straßenkappe aus Kunststoff nach DIN mit Betonlagerplatte.

Hersteller Schieber:
von Roll hydrotec GmbH
Postfach 1102
17281 Prenzlau
Menge: 1,000 St

**03.04.12 KOS 50**
Schieber aus Gusseisen, weichdichtend, entsprechend DIN
3352 T4 liefern und montieren,
mit innenliegendem Spindelgewinde
Nennweite DN 50
Nenndruck PN 16
lange Bauform Reihe F5 DIN 3202
Gehäuse aus Gußeisen mit Kugelgraphit
Gewindeadapter aus PE zur stiftlosen Verbindung mit Teleskop- Einbaugarnitur
Oberflächenschutz innen und außen: schwerer Korrosionsschutz durch EPOXY - Dickschicht
Antrieb für Erdeinbau mit Teleskopschlüsselstange und
Hülsrohr für bis 1,50 m Rohrdeckung,
Hülsrohrglocke mit Innengewinde
mit Flanschen

einschl. Straßenkappe aus Kunststoff nach DIN mit Betonlagerplatte.

Hersteller Schieber:
von Roll hydrotec GmbH
Postfach 1102
17281 Prenzlau
Menge: 1,000 St

**03.04.13 T-Stück 80/80**
Flanschstücke mit Flanschstutzen -T-Stücke-
aus duktilem Gusseisen nach DIN 28643 liefern und
einbauen.
Nennweite Durchgangsrohr: DN 80
Nennweite Abgangsrohr:  DN 80
Nenndruckstufe PN 10
Oberflächenschutz innen und außen: schwerer Korrosionsschutz durch EPOXY - Dickschicht
Als Zulage zu den entsprechenden Druckrohrleitungen.
Menge: 1,000 St

**03.04.14 Unterflurhydrant DIN 3221 auf T-Stück**
Unterfluryhdranten entsprechend DIN 3221 liefern und auf T-Stück montieren
(T-Stück in sep. Position)

Nennweite DN 80
mit Entleerung und einfacher Absperrung
Gehäuse aus duktilem Gusseisen GGG
für Rohrdeckung 140 cm

Oberflächenschutz innen und außen: schwerer Korrosionsschutz durch EPOXY - Dickschicht

einschließlich Kunststoff-Straßenkappe U 80 DIN 4055 mit Betonlagerplatte

Hersteller Hydrant:
von Roll hydrotec GmbH
Menge: 2,000 St

**03.04.15 FF-Stücke 500 mm DN 80 aus Gußeisen**
Flanschrohr aus Gußeisen -FF-Stücke- liefern und einbauen.
Nennweite DN 80
Länge 500mm
Oberflächenschutz innen und außen: schwerer Korrosionsschutz durch EPOXY - Dickschicht
Menge: 1,000 St

**03.04.16 E- Flex Stück DN 80 mit ZS**
Kupplungsstück (E- Stück) DN 80
mit Zugsicherung
liefern und einbauen.
Zur Einbindung der TW-Leitung an die
vorhandene Leitung DN 80 Guß/Stahl
Gehäuse und Anpressring aus duktilem Gußeisen GGG
Gummi- Ring: NBR
Beschichtung: Kunststoff- Beschichtung
Menge: 1,000 St

**03.04.17 E- Flex Stück DN 100 ohne ZS**
Kupplungsstück (E- Stück) DN 100
ohne Zugsicherung
liefern und einbauen.
Zur Einbindung der TW-Leitung an die
vorhandene Leitung DN 100 Az/PVC
Gehäuse und Anpressring aus duktilem Gußeisen GGG
Gummi- Ring: NBR
Beschichtung: Kunststoff- Beschichtung
Menge: 2,000 St

**03.04.18 FF-Stücke 500 mm DN 100 aus Gußeisen**
Flanschrohr aus Gußeisen -FF-Stücke- liefern und einbauen.
Nennweite DN 100
Länge 500mm
Oberflächenschutz innen und außen: schwerer Korrosionsschutz durch EPOXY - Dickschicht
Menge: 2,000 St

**03.04.19 Widerlager herstellen**
unbewehrten Beton liefern und als Widerlager
für Druckrohrleitung (Krümmer, T- Stück etc.) einbauen,
Schalung nach Wahl des AN
Beton, Mindestfestigkeitsklasse C 12/15
Das Widerlager muß symmetrisch zu der durch die
Rohrachse des Krümmers gelegte
waagerechten Ebene angeordnet werden.
Entsprechend DVGW-Merkblatt GW 310
Betonmenge je Widerlager ca. 1,2 m³.
Menge: 2,000 St

**03.04.20 T-Stück 100/100**
Flanschstücke mit Flanschstutzen -T-Stücke-
aus duktilem Gusseisen nach DIN 28643 liefern und
einbauen.
Nennweite Durchgangsrohr: DN 100
Nennweite Abgangsrohr:  DN 100
Nenndruckstufe PN 10
Oberflächenschutz innen und außen: schwerer Korrosionsschutz durch EPOXY - Dickschicht
Als Zulage zu den entsprechenden Druckrohrleitungen.
Menge: 1,000 St

**03.04.21 T-Stück 100/80**
Flanschstücke mit Flanschstutzen -T-Stücke-
aus duktilem Gusseisen nach DIN 28643 liefern und
einbauen.
Nennweite Durchgangsrohr: DN 100
Nennweite Abgangsrohr:  DN 80
Nenndruckstufe PN 10
Oberflächenschutz innen und außen: schwerer Korrosionsschutz durch EPOXY - Dickschicht
Als Zulage zu den entsprechenden Druckrohrleitungen.
Menge: 2,000 St

**03.04.22 T-Stück 100/50**
Flanschstücke mit Flanschstutzen -T-Stücke-
aus duktilem Gusseisen nach DIN 28643 liefern und
einbauen.
Nennweite Durchgangsrohr: DN 100
Nennweite Abgangsrohr:  DN 50
Nenndruckstufe PN 10
Oberflächenschutz innen und außen: schwerer Korrosionsschutz durch EPOXY - Dickschicht
Als Zulage zu den entsprechenden Druckrohrleitungen.
Menge: 1,000 St

**03.04.23 Pfosten für Hinweisschilder**
Pfosten 60/1500mm aus Aluminium
für Hinweisschilder nach DIN 4067
liefern und einbauen.
(für Schieber und /oder Hydrant).

inkl. Erdarbeiten und Fundament

Schilder werden durch Dritte an die eingebauten Pfosten angebracht

oder gleichwertig

'.................................................'
'Produkt / Hersteller (Bietereintrag)
Menge: 4,000 St

**03.04.24 Druckrohrleitung einbinden (je KP)**
Druckrohrleitung in das vorhandene örtliche
Trinkwassernetz einbinden unter Berücksichtigung der Belange des Betreibers.

Übersicht
- Anschluss TW KP1  PE-HD 125x11,4 an PE-HD 110x10,0
  und Stahl DN 80
- Anschluss TW KP2  2x PE-HD 125x11,4 an PE-HD 63x5,8
- Anschluss TW KP4  2x PE-HD 125x11,4 an AZ DN 100
- Anschluss TW KP5  PE-HD 125x11,4 an AZ DN 100

Abrechnung je Knotenpunkt

Siehe auch beiliegende Knotenpunktzeichnungen auf den Lagepläne

Die Einbindung beinhaltet:
die Koordinierung der Arbeiten mit dem Netzbetreiber,
das Trennen der vorhandenen Leitung,
das Abpumpen austretenden Wassers aus der getrennten
Leitung.
Entlüften der Leitung.
Bodenaushub,Wasserhaltung,Verbau werden gesondert
abgerechnet.
Menge: 4,000 St

**03.04.25 Temp. Leitungsverbindungen DN 50 herstellen und wieder rückbauen**
temp. Trinkwasserleitungsverbindungen herstellen für zwischenzeitliche Bauzustände
Verbindung von alten und neuen Rohrleitungen zwecks Vermeidung von Stagnationen

Die Leistung beinhaltet das Liefern, Einbauen und Rückbauen von:
-  2 St XG Stücke DN 100  (Abgang 2" - DN 50)
- ca. 10 m PE-HD 63 x 5,8
  Desinfektion der Formstücke
  die Koordinierung der Arbeiten mit dem Netzbetreiber,
  das Trennen der Leitung,
  das Abpumpen austretenden Wassers aus der getrennten
  Leitung.
  Rückbau der Formteile

Material bleibt im Eigentum des AN
Menge: 3,000 St

### Titel 04 TW-Hausanschlüsse

#### Bereich 04.01 Prüfungen, Nachweise

**04.01.1 Revisionsunterlagen**
Revisionsunterlagen für Hausanschlussleitungen
erstellen.
Feldvermessung auf der Baustelle,
Anfertigen des Hausanschlussblattes für den Hausanschluss
nach Mustervorlage des AG auf gesondertem Blatt DIN A4
anzugeben sind:
Grundstücks-/ Flurstücksnummer
Lage Hauseinführung,
Höhen-, und Längenangaben
verwendete Materialien
Hersteller- bzw. Fabrikateangaben
zu übergeben in 2-facher Papierausfertigung

Auf gesondertem Blatt sind jeweils alle
für den Hausanschluss erforderlichen Leistungen mit
Positionsnummer, Mengenansatz und Kurztext aufzuführen.

Art des Anschlusses:  Trinkwasser
Menge: 2,000 St

**04.01.2 Desinfektion der Hausanschlüsse**
Desinfektion der Rohrleitungsteile, Formstücke und
Armaturen vor Ein- bzw. Umbindungen der Hausanschlüsse
Die Kosten für die Bereitstellung von Trinkwasser zum
Spülen nach Desinfektion werden vom AG getragen.
Die Anlagenteile werden unmittelbar nach Desinfektion
und Spülung in Betrieb genommen.
Menge: 2,000 St

#### Bereich 04.02 Oberflächenaufnahme

*Hinweis: Vorbemerkungen*
Die Beton- und Pflasterarbeiten werden zur Herstellung der TW-Hausanschlüsse ausgeführt.
Die teilweise beengten Platzverhältnisse sind in die EP einzukalkulieren.
Die Abstimmungen der Arbeiten erfolgt gemeinsam mit dem Eigentümer und ist zu dokumentieren.

*Hinweis: Hinweis zur Zwischenlagerung und -transport*
Alle im Baufeld nicht wiederverwendbaren Ausbaustoffe sind innerhalb der Baustelle auf einen Zwischenlagerplatz zur Beprobung getrennt nach Ausbaustoff zu transportieren und zwischenzulagern.
Nach erfolgter Beprobung erfolgt der Abtransport der Ausbaustoffe mit der entsprechenden Verwertung bzw. Entsorgung.
Die anfallenden Transportkosten sind in den Einzelpositionen mit einzupreisen.

**04.02.1 Obere Bodenschicht abtragen**
Obere Bodenschicht einschließlich Vegetationsdecke in einer Dicke von ca. 20 cm abtragen.
Abtrag in Kleinstflächen etc.
in nicht  zusammenhängenden Flächen
Abtrag nach Wahl des AN

Ausbaumaterial laden, zum Haufwerk des AN im Baufeld transportieren und abladen.

Hinweis: Vorbemerkungen beachten!
Menge: 37,500 m2

#### Bereich 04.03 Erdarbeiten / Rückbau

*Hinweis: Vorbemerkungen Bodenaushub/Entsorgung:*
In unmittelbarer Umgebung vorhandener Medien,
Bauwerken etc. hat der Bodenaushub mit der
entsprechenden Umsicht und Sorgfalt zu erfolgen.
In die Bodenaushubpositionen ist jeweils ein
Anteil von 50 % Handschachtung zu berücksichtigen.

1. Sind in den Positionen nicht explizit Entsorgungs-
  bzw. Verwertungswege aufgeführt, so sind die
  ausgebauten Materialien einer zertfizierten
  Verwertungsanlage zuzuführen.

2. Verwertungsnachweise sind dem AG unaufgefordert
  zeitnah zu übergeben.

3. Kosten/ Gebühren für die Entsorgung (Beseitigung/
  Verwertung) sind in die Einheitspreise der
  Einzelpositionen einzukalkulieren und werden nicht
  gesondert vergütet.

*Hinweis: Hinweis zur Zwischenlagerung und -transport*
Alle im Baufeld nicht wiederverwendbaren Ausbaustoffe sind innerhalb der Baustelle auf einen Zwischenlagerplatz zur Beprobung getrennt nach Ausbaustoff zu transportieren und zwischenzulagern.
Nach erfolgter Beprobung erfolgt der Abtransport der Ausbaustoffe mit der entsprechenden Verwertung bzw. Entsorgung.
Die anfallenden Transportkosten sind in den Einzelpositionen mit einzupreisen.

**04.03.1 Suchschachtung**
Bodenaushub für das Herstellen von Querschlägen entsprechend den Sicherheitsbestimmungen
der jeweiligen Versorgungsträger im erforderlichen Umfang in Handarbeit erstellen, Leitungen einmessen,
Boden wieder verfüllen und verdichten.
Bodenklasse 3-5
Aushubtiefe bis ca. 1,50 m,
Sohlenbreite bis 0,6 m,
Diese Position kommt nur zum Aufsuchen
von Leitungen bei unbekannter Lage auf besondere
Anweisung durch den AG zur Ausführung.

Bodenaushub im Umfeld von bekannten Medien gilt nicht als Suchschachtung sondern als Handschachtungsanteil in Bodenaushubpositionen.
Menge: 3,240 m3

**04.03.2 Bodenaushub f. Hausanschluss**
Boden für Leitungsgraben profilgerecht ausheben.
Straßenaufbruch wird gesondert vergütet.
Bodenklassen 3 bis 5
Homogenbereich 1-3
Grabentiefe i.M. 1,50 m ab OK- gepl. Fahrbahn
für Trinkwasserhausanschlüsse 'Breite der Grabensohle 0,8m'
Verbau entsprechend statischen und konstruktiven Erfordernissen herstellen, vorhalten und von der Baustelle
entfernen.

Wasserhaltung bis zu einer Pumpenleistung von 20 m3/h
Fördermenge bei 10 m Förderhöhe ausführen.

Aushub seitlich lagern, nach Verlegen der Leitung
lagenweise einbauen und verdichten, Anforderungen an
die Verdichtung gemäß Rohrstatik und Anforderungen aus
dem Straßenbau, EV2 mind. 45 MPa.
Zur Verfüllung nicht verwendeten Aushub laden, zum Haufwerk des AN im Baufeld transportieren und abladen.

Das getrennte Aufnehmen, lagern und wieder Einbauen von
Tragschichtmaterial der provisorischen
Oberflächenbefestigung wird nicht gesondert vergütet,
wird jedoch auch nicht bei der Aushubtiefe abgezogen.
Menge: 22,000 m

**04.03.3 Boden liefern und einbauen**
Boden liefern, im Rohrgraben einschl. Leitungszone
und Kopflöcher lagenweise einbauen und verdichten.
Material = nichtbindiger ,verdichtungsfähiger Sand/
Kiessand
Boden schadstofffrei, Zuordnungswert nach
LAGA Z 0 (BM-0)
Die Eignung des Materials ist vor Einbau nachzuweisen.
Einschließlich dem jeweiligen Herstellen des Planums
und dessen Verdichtung
alle Horizonte des Rohrgrabens berücksichtigend
(Zwickel, Rohrleitungszone etc.)
Anforderungen an die Verdichtung gemäß Rohrstatik
und Anforderungen aus dem Straßenbau (EV2 > 45 MPa).

Aufgrund der vielen Medien ist ein Handarbeitsanteil von
ca. 50 % kalkulatorisch zu berücksichtigen.
Menge: 15,000 m3

**04.03.4 Bohrung mittels Erdrakete**
Bohrung mittels Erdrakete durchführen
für Medienrohr bis PE-HD da 50
Inkl. aller Nebenleistungen und Vorhalten der Geräte
und Maschinen.
in Teilabschnitten, Einzellänge bis 10 m,
Bodenklasse 3 - 5
Tiefe 1,6 - 1,8m
Menge: 10,000 m

**04.03.5 Kopflöcher f. Einbindungen**
Bodenaushub für Kopflöcher
für Leitungseinbindungen an die Hauptleitung
bzw. an der Grundstücksgrenze
Boden der Klasse 3 bis 5
Homogenbereich 1-3
Tiefe bis 1,8 m,
lichte Baugrubenmaße ca. L/B = 1,5 * 1,5 m

Verbau entsprechend statischen und konstruktiven Erfordernissen herstellen, vorhalten und von der Baustelle
entfernen.

Wasserhaltung bis zu einer Pumpenleistung von 20 m3/h
Fördermenge bei 10 m Förderhöhe ausführen.

Aushub seitlich lagern, nach Verlegen der Leitung
lagenweise einbauen und verdichten, Anforderungen an
die Verdichtung gemäß Rohrstatik und Anforderungen aus
dem Straßenbau.
Zur Verfüllung nicht verwendeten Aushub laden, zum Haufwerk des AN im Baufeld transportieren und abladen.
Baustelle entfernen und einer Verwertung zuführen.

Das getrennte Aufnehmen, lagern und wieder Einbauen von
Tragschichtmaterial der provisorischen
Oberflächenbefestigung wird nicht gesondert vergütet,
wird jedoch auch nicht bei der Aushubtiefe abgezogen.
Menge: 8,000 St

**04.03.6 Hausanschlüsse ausbauen**
alte Hausanschlussleitung nach Inbetriebnahme des neuen
Hausanschlusses aus Rohrgraben entfernen, zerlegen.

Ausbaumaterial laden, zum Haufwerk des AN im Baufeld
transportieren und abladen.

Material: Stahl, PE, bis DN 80
Länge der Hausanschlussleitung bis 10 m
im Zuge der Umbindungen in Teilabschnitten
Die Leistungen sind mit dem Netzbetreiber sowie dem
Anschlussnehmer abzustimmen und zu koordinieren.
einschl. Gestänge der Hausabsteller
Menge: 2,000 St

#### Bereich 04.04 Rohre, Formstücke

*Hinweis: Vorbemerkungen*
1. Wenn in nachfolgenden Titeln und Positionen kein
  Rohrmaterial explizit angegeben ist, ist
  ausschließlich PE 100 der Kalkulation zu Grunde zu
  legen.

2. Alle Schweißungen an Rohrleitungsteilen sind von
  Fachkräften mit entsprechender Qualifikation
  auszuführen, die Qualifikation ist nachzuweisen

3. Rohrleitungsverbindungen sind grundsätzlich mit
  Schweißmuffen herzustellen.
  Ausgenommen sind Anschlüsse/ Umbindungen
  an vorhandene Leitungen, die aus unterschiedlichen
  Rohrmaterialien bestehen können. In diesen Fällen
  sind Verschraubungen, Klemmfittings etc. zulässig.

4. Flanschverbindungen einschließlich Dichtungen
  und Verbindungsmittel sind im
  Leistungsverzeichnis
  nicht explizit ausgewiesen. Dieses ist bei der
  Kalkulation der entsprechenden
  Rohrleitungsdimension zu berücksichtigen und wird
  nicht gesondert vergütet.
  Die Verbindungsmittel haben aus rostfreien
  Materialien zu bestehen

5. Rohrleitungen werden generell in der Rohrachse
  gemessen.

6. Flansche, Armaturen unter einer Länge von 15 cm,
  Bögen und Reduzierungen werden übermessen.

**04.04.1 DAV da125 Abgang PE, da63**
Kunststoff-Ventilanbohrarmatur
Material: PE-100 SDR 11
zum Anbohren unter Druck
( mit Fräser )
liefern und montieren.
Hauptleitung aus PEHD 125 x 11,4,  SDR11
Abgang PEHD- Rohr 63 x 5,8
Befestigung mittels Heizwendelschweißverfahren
einschließlich Einbaugarnitur aus
Teleskopschlüsselstange,
Hülsrohr, Kuppelmuffe
für Rohrdeckung bis 1,80 m.

Straßenkappe in gesonderter Position

Hersteller:

Aliaxis (ehem. Friactec)
Menge: 2,000 St

**04.04.2 PE-HD-Rohre 63x5,8 in Graben**
Druckrohrleitung aus PE-HD-Rohren nach DIN 8074/75 und
DIN 19533 liefern und nach DIN EN 16610 verlegen.
in nicht zusammenhängenden Teilabschnitten,
Rohre mit Außendurchmesser 63 mm, SDR 11,
Rohrschweißungen sind nicht gestattet,
Verlegen in offenem Rohrleitungsgraben,
Verschnitt ist einzurechnen und wird
nicht gesondert vergütet.
Rohre mit Trinkwasserkennzeichnung.

Hersteller Schweißmuffen:

Aliaxis (ehem. Friactec)
Menge: 22,000 m

**04.04.3 Formstücke für PEHD, da 63**
Formstücke liefern und verschweißen
Formstücke als Bogen, T- Stück, Reduzierung
Blindstopfen, Flanschverschraubung etc.
Rohrverbindung mittels Elektroschweißmuffen
Als Zulage zu den entsprechenden Rohrleitungspositionen
Für Rohre mit Außendurchmesser bis da 63 mm, SDR 11

Hersteller Schweißmuffen:

Aliaxis (ehem. Friactec)
Menge: 6,000 St

**04.04.4 Straßenkappe rund für TW-Hausanschlusschieber**
Lieferung und Einbau
teleskopierbare Straßenkappe für TW-Hausanschlusschieber
(oberer Durchmesser ca. 152 mm) aus Kunststoff
nach DIN mit Betonlagerplatte.
inkl. Aufschrift "W"

Hersteller Straßenkappe:
Hydrotec Techn. AG

'.................................................'
'Produkt / Hersteller (Bietereintrag)
Menge: 2,000 St

**04.04.5 Hausanschluss umschließen bis 2"**
Anschluss der neuen Rohrleitung an die vorhandene
Hausanschlussleitung an der Grundstücksgrenze.
erforderliche Verschraubungen, Anschlussteile etc.
liefern und einbauen
für Rohrleitungen bis 2"
alte Leitung trennen
Der alte Hausanschluss kann aus verschiedenen
Materialien bestehen (z.B. Stahl, PE-HD, Blei,
Kunststoff).
Die Umbindung ist entsprechend dem Baufortschritt
durchzuführen.
Die Leistungen sind mit dem Netzbetreiber sowie dem
Anschlussnehmer abzustimmen und zu koordinieren.
Menge: 2,000 St

#### Bereich 04.05 Oberflächenwiederherstellung

**04.05.1 Oberboden (>15cm) liefern und andecken**
Vegetationsschicht für Pflanz- und Rasenflächen,
Bodengruppe 4 DIN 18915 Teil 1 liefern
und profilgerecht andecken.
Andeckung auf Rekultivierungs- und Angleichungsflächen, Mulden, in Kleinst- und Teilflächen,
Böschungen, Baumstandorten und ähnlichem,
Anschluss 3 cm unter Fahrbahnrand,
Dicke der Andeckung > = 15 cm,
Das anzuliefernde Material ist deklarationspflichtig
(Lieferscheinverfahren).
Feinplanum für Rasenfläche herstellen,
zulässige Abweichung von der Sollhöhe < = 2 cm,
Steine, Fremdkörper, Unkraut und schwer verrottbare
Pflanzenteile ablesen.
Menge: 37,500 m2

**04.05.2 Rasenansaat RSM 7.2.1**
Rasenansaat herstellen. Saatgut in zwei gekreutzten
Arbeitsgängen ohne Entmischung ausbringen, einarbeiten
und abwalzen. Vorzeitig entwickeltes
Unkraut ausmähen. Unrat und Unkraut gehen in Eigentum
des AN über und werden beseitigt.
Ansaat auf Angleichungsflächen, Banketten, Böschungen, Gräben, Mulden und ähnl.
Saatgutmenge 25 g/m2.
Ansaat einschließlich Lieferung der erforderlichen
Saatmischung und -menge.
Saatgut = Landschaftsrasen RSM 7.2.1., ohne Kräuter
Die Herstellung des Planums, oberflächengleich,sowie
das Ablesen von Steinen Fremdkörpern,Unkraut
und schwer verrottbaren Pflanzenteilen werden nicht
gesondert vergütet
Menge: 37,500 m2

### Titel 05 SW-Hauptleitung

#### Bereich 05.01 Prüfungen, Nachweise

*Hinweis: Vorbemerkungen*
Der Auftragnehmer hat eine Eigenüberwachung
entsprechend dem Leitfaden "Eigenüberwachung" des
Güteschutz Kanalbau e.V. zu führen und der
Bauüberwachung mindestens zwei Wochen vor Abnahme zu
übergeben.
Die Kosten für die Eigenüberwachung sind einzurechnen
und werden nicht gesondert vergütet.

**05.01.1 TV-Inspektion DN 200 vor Überbauung**
Kanal durch TV- Inspektion vor Überbauung mit dauerhaften Befestigungen wie Asphalt, Pflaster, Beton untersuchen.
Die TV- Inspektion erfolgt grundsätzlich nicht während der Grundwasserabsenkung.
Einschließlich der Kanalreinigung vor der Untersuchung.

Inspektion erfolgt in mehreren Teilabschnitten (je nach Technologie des AN)

Das Leistungsprofil, die Anforderungen sowie der Qualitätsstandard der DWA-M 149-5 ist vollständig zu erbringen.
Darüber hinaus ist jede Rohrverbindung/ Muffe sowie Abzweige im Stillstand abzudrehen.
Schäden sind zu fotografieren.
Die Aufnahmen und das Untersuchungsprotokoll, inkl. Neigungsprotokoll sind dem AG mind. 2 Wochen vor Überbauung vollständig zur Prüfung vorzulegen.
Die Abrechnung erfolgt entsprechend tatsächlich aufgemessenen Rohrlängen.
Wird zum Termin der Überbauung des Kanales kein mängelfreies Protokoll vorgelegt oder verweigert der AN die Durchführung/ ggf.Wiederholung der TV- Inspektion
erfolgt sofortige Ersatzvornahme einschl. Baustopp.
vorh. Kanal = Schmutzwasser mit Rohren DN 200

Digital auf DVD (MPEG-II oder MPEG-IV).
Die DVD wird Eigentum des AG.
Übergabe Papierausfertigung 3-fach.
Menge: 209,850 m

**05.01.2 TV-Inspektion DN 200 zur Endabnahme**
Kanal durch TV- Inspektion zur Endabnahme der Baumaßnahme untersuchen.
Die TV- Inspektion erfolgt grundsätzlich nicht während der Grundwasserabsenkung.
Einschließlich der Kanalreinigung vor der Untersuchung.

Inspektion erfolgt zusammenhängend über gesamte Ausbaustrecke
einschl. erforderlicher Verkehrssicherungsleistungen
Die parallel vom Hauptkanal aus durchzuführende Inspektion der Hausanschlussleitungen ist einer gesonderten Position beschrieben.

Das Leistungsprofil, die Anforderungen sowie der Qualitätsstandard der DWA-M 149-5 ist vollständig zu erbringen.
Darüber hinaus ist jede Rohrverbindung/ Muffe sowie Abzweige im Stillstand abzudrehen.
Schäden sind zu fotografieren.
Die Aufnahmen und das Untersuchungsprotokoll, inkl. Neigungsprotokoll sind dem AG mind. 2 Wochen vor Abnahme vollständig zur Prüfung vorzulegen.
Die Abrechnung erfolgt entsprechend tatsächlich aufgemessenen Rohrlängen.
Wird zum Termin der Schlußkontrolle des Kanales kein mängelfreies Protokoll vorgelegt oder verweigert der AN die Durchführung/ ggf.Wiederholung der TV- Inspektion zur Schlußkontrolle, so erklärt sich der AN einverstanden, daß die erforderlichen Untersuchungen zu Lasten des Sicherheitsbetrages durchgeführt werden.

vorh. Kanal = Schmutzwasser mit Rohren DN 200
Digital auf DVD (MPEG-II oder MPEG-IV).
Die  DVD wird Eigentum des AG.
Übergabe Papierausfertigung 3-fach.
Menge: 209,850 m

**05.01.3 Schachtdichtigkeitsprüfung mit Wasser**
Schacht auf Wasserdichtigkeit nach DIN EN 1610 prüfen, mit Wasser, einschl. aller Abdichtungen, Sicherungen, Lieferungen, Einfüllungen, Ableiten des Wassers,
Messung erfolgt mit Pegelsonde und Stativ (Dreibein) über offenen Schacht und während der Grundwasserabsenkung

An- und Abtransport sowie Vorhalten der erforderlichen Geräte.
Von dem Ergebnis der Prüfung ist eine Niederschrift zu fertigen.
Für Schmutzwasserschächte bis DN 1000
Schachttiefe bis ca. 2,30 m

Der Termin der beabsichtigten Dichtigkeitsprüfung ist dem Auftraggeber rechtzeitig (mind. 2 Tage vorher) schriftlich (email) bekannt zu geben. Liegt die Information nicht vor, gilt die Prüfung als nicht bestanden.
Menge: 8,000 St

#### Bereich 05.02 Rückbau, Hilfsleistungen

*Hinweis: Hinweise zum Gewerk Rückbau/ Hilfsleistungen*
Sind in den Positionen nicht explizit Entsorgungswege aufgeführt, so sind die
  ausgebauten Materialien einer zertifizierten
  Verwertungsanlage zuzuführen.

  Verwertungsnachweise sind dem AG unaufgefordert
  zeitnah zu übergeben.

  Kosten/ Gebühren für die
  Entsorgung (Verwertung/ Beseitigung) sind
  in die Einheitspreise der Einzelpositionen
  einzukalkulieren und werden nicht gesondert
  vergütet.

*Hinweis: Hinweis zur Zwischenlagerung und -transport*
Alle im Baufeld nicht wiederverwendbaren Ausbaustoffe sind innerhalb der Baustelle auf einen Zwischenlagerplatz zur Beprobung getrennt nach Ausbaustoff zu transportieren und zwischenzulagern.
Nach erfolgter Beprobung erfolgt der Abtransport der Ausbaustoffe mit der entsprechenden Verwertung bzw. Entsorgung.
Die anfallenden Transportkosten sind in den Einzelpositionen mit einzupreisen.

**05.02.1 Rohrleitung bis DN 150 trennen**
Vorhandene Rohrleitung trennen
durch einen glatten, senkrecht zur Rohrachse geführten
Schnitt mit geeignetem Gerät
Material: Stzg/Kunststoff/Guß/Stahl DN 100 bis 150
Art: Anschlussleitung, Fallrohranschlüsse
Menge: 21,000 St

**05.02.2 Rohrleitung DN 200 trennen**
Vorhandene Rohrleitung trennen
durch einen glatten, senkrecht zur Rohrachse geführten
Schnitt mit geeignetem Gerät
Material: Stzg/Kunststoff/Guß/Stahl DN 200
Art: Hauptleitung
Menge: 11,000 St

**05.02.3 Rohrschnitt bis DN 200 AZ**
Vorhandene Rohrleitung aus Asbestzement
am Beginn und Ende zu demontierender Leitungsabschnitte fachgerecht unter Berücksichtigung
der Unfallverhütungsvorschriften,
der besondere Anforderungen der Berufsgenossenschaft
und der Technischen Regeln für Gefahrstoffe TRGS 519
trennen,
Rohrschnitt bis DN 200 AZ

Es erfolgt keine doppelte Abrechnung mit auszubauenen Leitungen.
Menge: 1,000 St

**05.02.4 Rohrleitung bis DN 100 bis DN 200 ausbauen**
Kanäle (SW, MW, RW) aufnehmen,
Art: Hauptleitung und Anschlussleitung
Material:  Steinzeug/Kunststoff/Beton DN 100 bis DN 200
in nicht zusammenhängenden Teilabschnitten
mit Einzellängen unter 5 m.
Ausbaumaterial laden, zum Haufwerk des AN im Baufeld transportieren und abladen.
Menge: 40,000 m

**05.02.5 Leitungsgraben f. Rückbau bis DN 200**
alte SW- Leitung (Kanal) freilegen.
Erforderliche Erdarbeiten zum Freilegen des alten
SW- Kanales.
Rohrgrabentiefe über 1,00 bis 2,5 m,
Breite der Grabensohle 'für Rohr bis DN 200'
Verbau nach konstruktivem Erfordernis herstellen.

Aushub Boden, soweit zum Verfüllen
geeignet, zur Wiederverwendung seitlich lagern, nach Leitungsausbau Graben schließen,
Verdichten auf 97 v. H. einfache Proctordichte.

Position kommt nur zur Anwendung, wenn es sich um einen separaten Graben handelt, welcher sich ausserhalb von Neubautrassen befindet.
Menge: 40,000 m

**05.02.6 Kanal DN 150 dauerhaft verschließen**
Kanal Stz/Kunststoff bis DN 150 dauerhaft verschließen und abdichten
nach Wahl des AN
inkl. aller Nebenleistungen
Menge: 3,000 St

**05.02.7 Kanal DN 200 dauerhaft verschließen**
Kanal Stz/Kunststoff bis DN 200 dauerhaft verschließen und abdichten
nach Wahl des AN
inkl. aller Nebenleistungen
Menge: 5,000 St

**05.02.8 Rohrleitung bis DN 200 verdämmern**
Vorhandenen und außer Betrieb genommene Schmutzwasserleitung mit geeignetem Gerät
in kleinen Teilabschnitten zu unterschiedlichen Zeiten
bis max. 100 m mit Füllmasse verpressen
Vergütet wird die verpreßte Tonnage.
Rohre bis einschließlich DN 200 inkl. alter Schächte
Material (Füllmasse) = Zementemulsion
Enddruckfestigkeit 10 N/mm²
einschl. der erforderlichen Verschlüsse an den
Rohrenden
sowie Einsetzen der erforderlichen Entlüftungs- bzw. Füllrohre.
Lieferscheine sind zeitnah einschließlich
Zusammenstellung dem AG zu übergeben.
Menge: 7,536 m3

**05.02.9 Rohrleitungen DN 200 vor Verdämmerung reinigen**
grobe Reinigung von Rohrleitungen DN 200 vor der Verdämmerung mit Hochdruckspülung und Kanalgutentnahme inkl. Entsorgung
Menge: 140,000 m

**05.02.10 Schacht zurückbauen**
Schacht bis lichten Durchmesser von 1000mm, freilegen,
Schacht inkl. Schachtabdeckung entfernen,
einschließlich Verbau und Wasserhaltung
Schacht in gemischter Bauweise, bestehend aus
gemauertem/ betoniertem Unterteil und aufgesetzten
Betonfertigteilen,
Bauhöhe bis 2,30 m (gem. bis Fließsohle)

Ausbaumaterial laden, zum Haufwerk des AN im Baufeld transportieren und abladen.
Menge: 4,000 St

**05.02.11 Schacht teilweise zurückbauen**
Teilrückbau Schacht

Schacht bis lichten Durchmesser von 1000mm,
bis ca. 1 m unter GOK freilegen,
Schacht inkl. Schachtabdeckung bis 1m Tiefe rückbauen
Schacht in gemischter Bauweise, bestehend aus
gemauertem/ betoniertem Unterteil und aufgesetzten
Betonfertigteilen,

Ort: vorh. Schächte von zu verdämmernden Rohrleitungsabschnitten

Ausbaumaterial laden, zum Haufwerk des AN im Baufeld transportieren und abladen.
Menge: 4,000 St

**05.02.12 Temp. SW-Kanal-Anschluss alt/neu mit Rückbau**
Schmutzwasserleitung umbinden.
Herstellen einer Anbindung des alten an den neu verlegten Kanal bzw. Anschlussschacht
Material Altbestand: DN 150 - DN 200 Steinzeug,Az, PVC
Material Neuverlegung: DN 200 PVC-U, HS-Rohr
inkl. aller Formteile wie Abzweig 200/200 im Neukanal,
Rohrbögen, PE-Manschetten DN 200/200 etc. und temp. Leitungsverschluss
Abzweig nach den Arbeiten verdeckeln

seitl. Abstand zwischen Alt- und Neukanal bis 4m

Anschluss/Verbindung herstellen und entsprechend Bauablauf rückbauen. Material verbleibt in Besitz des AN
Erdarbeiten in gesonderter Position

Zum Bauende Material von der Baustelle entfernen.
Menge: 2,000 St

**05.02.13 Absperren von Leitungen bis DN 200**
Absperren von Leitungen die sich in Betrieb befinden.
Absperrorgane (Blasen etc.) nach Abstimmungen mit dem
AG ein- und ausbauen.
Inkl. dem mehrmaligen Umsetzen der Absperrorgane
für Rohre bis DN 200
Menge: 8,000 St

**05.02.14 Pumpenprovisorium für Anschlussleitung betreiben**
Schmutzwasser aus bestehender Anschlussleitung sammeln,
mittels Pumpe und Druckleitung über längere Wegstrecke überleiten.
Ort: Hausanschlussleitung vor Anbindepunkt an Hauptkanal

Besondere Spezifikation:

1. Herstellung eines Sammelraumes für Schmutzwasser und
  zur Aufnahme einer nass aufgestellten
  Schmutzwasserpumpe,
  Material nach freier Wahl des AN,
  Fassungsvermögen ca. 100l

2. Herstellung der Einleitstellen in den Sammelraum mit
  Formstücken, Bögen und Leitungsteilen aus
  Kunststoff DN 150 mit Anbindung der Bestandsleitung

3. Einbau einer naßaufgestellten Schmutzwasserpumpe
  mit automatischer Schwimmerschaltung
  erforderl. Förderleistung 3 m³/h bei 22 m
  Förderhöhe
  einschließlich elektrischem Anschluss

4. Herstellung einer provisorischen Druckrohrleitung
  Material nach freier Wahl des AN
  Leitungslänge bis 50 m

5. Schaffung einer Einleitstelle in das öffentliche
  Abwasserkanalnetz(z.B. Schacht)

6. Betrieb der Anlagenteile über die Dauer der
  Verlegung der Schmutzwasserhauptleitung in der
  Haltung, einschließlich der Dichtigkeitsprüfung bis
  zur Anbindung der Anschlussleitung an den
  Hauptkanal.

7. Rückbau der Anlagenteile

Die Leistung umfasst die Lieferung der Materialien und
Geräte, Bereitstellung der Betriebsstoffe bzw. der nötigen Energie, die Vorhaltung, den Betrieb und die Bedienung der Anlagen in ununterbrochener Folge sowie Zuschläge für Nacht-, Sonn- und Feiertagsarbeit, den Transport, Auf-, Um- und Abbau aller erforderlichen Geräte und Maschinen sowie das störungsfreie und schadlose Ableiten des geförderten Wassers.
Die Anlagenteile verbleiben im Besitz des AN.
Menge: 2,000 St

**05.02.15 Pumpenprovisorium für Hauptkanal**
Schmutzwasser aus bestehendem Kanal DN 200 mittels Pumpe und Druckleitung über längere Wegstrecke überleiten auf Anweisung des AG ausführen

Besondere Spezifikation:

1. Absperren des Schachtabflusses
  und Aufstellen einer nass aufgestellten
  Schmutzwasserpumpe,
  mit automatischer Schwimmerschaltung
  erforderl. Förderleistung 10 m³/h bei 22 m
  Förderhöhe
  einschließlich elektrischem Anschluss

2. Herstellung einer provisorischen Druckrohrleitung
  Material nach freier Wahl des AN
  Leitungslänge bis 50 m

3. Herrichtung der Einleitstelle (Schacht).
  einschl. Absperren des Zulaufes

4. Betrieb der Anlagenteile über eine Dauer der
  Leitungsverlegung, Dichtigkeitsprüfung, Anbindung
  der Anschlussleitungen, haltungsweise

5. Außerbetriebnahme der Anlage

6. Rückbau der Anlagenteile nach Setzen des Schachtes

Die Leistung umfasst die Lieferung der Materialien und
Geräte, Bereitstellung der Betriebsstoffe bzw. der nötigen Energie, die Vorhaltung, den Betrieb und die Bedienung der Anlagen in ununterbrochener Folge sowie Zuschläge für Nacht-, Sonn- und Feiertagsarbeit, den Transport, Auf-, Um- und Abbau aller erforderlichen Geräte und Maschinen sowie das störungsfreie und schadlose Ableiten des geförderten Wassers.
Die Anlagenteile verbleiben im Besitz des AN.

Die Abrechnung erfolgt Haltungsweise
Menge: 1,000 St

#### Bereich 05.03 Erdarbeiten Schmutzwasser

*Hinweis: Vorbemerkungen zu Erdarbeiten/ Bodenaushub*
In unmittelbarer Umgebung vorhandener Medien,
Bauwerken etc. hat der Bodenaushub mit der
entsprechenden Umsicht und Sorgfalt zu erfolgen.
In die Bodenaushubpositionen ist jeweils ein
Anteil von 30 % Handschachtung zu berücksichtigen.

1.  Bodenaushub für Leitungsgräben mit bzw.
  =======================================
  ohne Schächte
  =============

1.1 Die Grabentiefe wird gerechnet ab
  OKG, abzüglich des Fahrbahnoberbaues aus Pflaster
  und Tragschicht/ Bettung bis Fließsohle (Leitungen) bzw. Fließgerinne (Schächten).
  Die Tiefe einer Kanalhaltung oder eines Ab-
  schnittes wird aus den Schachttiefen gemittelt
  und ist für die Tiefenstaffelung maßgebend.

1.2 Die Grabenbreiten werden, wenn im Leistungsverzeichnis keine anderen Abmessungen angegeben
  sind, nach den in den Vorbemerkungen verbindlich
  festgelegten Abrechnungsbreiten abgerechnet. Bei
  Minderbreiten wird nach der aufgemessenen Rohrgrabenbreite abgerechnet.

1.3 Die Schachtbaugruben werden in der Achse der
  Leitung ohne Berücksichtigung von Mehraushub
  durchgemessen. Die Länge des Rohrgrabens wird
  von Schachtmitte bis Schachtmitte bzw. Ende
  Rohrleitung gemessen. Bei Anschlussleitungen wird
  die Länge des Rohrgrabens von der Achse Hauptleitung bis Ende Anschlussleitung bzw. Mitte
  Kontrollschacht abgerechnet.

2.  Bodenaushub für Schächte bzw. Bauwerke
  ======================================

  Dieser Absatz gilt nur für Schächte bzw. Bauwerke, deren lichte Weite größer als 1,0 m + DN,
  gemessen rechtwinklig zur Fließrichtung, sind.
  Bei der Abrechnung wird die Grundfläche des
  Bauwerkes zugrunde gelegt. Erforderlicher Bodenaushub für den Arbeitsraum ist einzukalkulieren.
  Sonst wie unter 1. beschrieben.

3.  Verfüllen der Baugrube
  ======================

  Das Merkblatt für das Verfüllen von Leitungsgräben ist zu beachten. Die Bodenverdichtung ist
  auf Verlangen der Bauleitung durch Plattendruckversuche bzw. Schlagsonden auf Kosten des AN
  nachzuweisen.

4.  Bodenaushub nach lfd. Metern
  ============================

  Für Bodenaushub nach lfd. Metern sind ausschließlich die unter 1.1, 1.3 und 3. aufgeführten Bemerkungen gültig.

5.  Falls Hausanschlüsse nicht gesondert ausgeschrieben sind, werden diese in den nachfolgenden Positionen abgerechnet.

6.  Der Bodenaushub für Rohrwandstärken in Boden
  aller Klassen und Tiefen wird nicht besonders
  vergütet und ist entsprechend einzukalkulieren.

*Hinweis: Hinweis zur Zwischenlagerung und -transport*
Alle im Baufeld nicht wiederverwendbaren Ausbaustoffe sind innerhalb der Baustelle auf einen Zwischenlagerplatz zur Beprobung getrennt nach Ausbaustoff zu transportieren und zwischenzulagern.
Nach erfolgter Beprobung erfolgt der Abtransport der Ausbaustoffe mit der entsprechenden Verwertung bzw. Entsorgung.
Die anfallenden Transportkosten sind in den Einzelpositionen mit einzupreisen.

**05.03.1 Bodenaushub für Kanal DN 200 über 1,50 m bis 2,30m**
Bodenaushub für Leitungsgräben,
Rohrgraben für Rohr bis DN 200
Klassen 3 bis 5.
Tiefe über 1,5 m bis 2,30 m,
Rohrgrabenbreite gem DIN EN 1610, Abs. 6, Tab. 1
Bodenaushub erfolgt im offenen Graben.

Verbau und Wasserhaltung werden gesondert berechnet.

Aushub seitlich lagern, nach Verlegen der Leitung lagenweise einbauen und verdichten, Anforderungen an die Verdichtung gemäß Rohrstatik und Anforderungen aus dem Straßenbau, EV2 mind. 45 MPa.
Zur Verfüllung nicht verwendeten Aushub laden, zum Haufwerk des AN im Baufeld transportieren und abladen.
Menge: 209,850 m

**05.03.2 Handschachtung**
Bodenaushub in reiner 100%iger Handschachtung aufgrund der örtlichen Bedingungen (Baumwurzeln, Medien etc.)
Bodenklasse 3-5
Aushubtiefe bis ca. 1,00 m,

Der generelle Handschachtungsanteil in den Erdbaupositionen ist zu berücksichtigen.

Diese Position kommt nur Anweisung durch den AG zur Ausführung.
Menge: 20,000 m3

**05.03.3 Füllmaterial**
Material zum Verfüllen von Leitungsgräben liefern,
lagenweise einbauen und verdichten.
Leitungsgräben mit und ohne Schächte
Material = verdichtungsfähiger Sand/Kiessand
Zuordnungswert nach LAGA Z 0 bzw. BM-0
Abgerechnet wird die Verfüllung bis OK- Gründungsplanum
für den Straßenbau in verdichtetem Zustand
abzüglich der verdrängten Massen durch Rohre bzw. des
wiederverwendeten Bodens.
Eine besondere Vergütung für die Verfüllung von
Schacht- und Bauwerksräumen erfolgt nicht, jedoch wird
die Verdrängung für Schächte und Bauwerke nicht abgezogen.
Abgezeichnete Lieferscheine bzw. Wiegekarten sind zur
Kontrolle dem AG vorzulegen.
Menge: 188,865 m3

**05.03.4 Transport Erdaushub im Baufeld**
Transport Erdaushub im Baufeld

Aufgenommenen Erdstoff aus Rohrgräben im Baufeld transportieren, auf Zwischenlagerplatz abladen
Nach Verlegung der Leitung Erdstoff aufnehmen, zum Einbauort transportieren und dort gemäß den Anforderungen der Bodenaushubposition fachgerecht einbauen.
Transportlänge: bis 400m
Als Zulage für beengte Verhältnisse, wo eine seitliche Lagerung nicht möglich ist.
Nur auf Anweisung durch die Bauleitung.
Menge: 200,000 m3

**05.03.5 Sauberkeitsschicht für Schächte C 8/10, d=10cm**
Sauberkeits/-Schutzschicht aus unbewehrtem Beton unter
Schächte herstellen
Größe ca. 1,50 m x 1,50m
Betongüte : C 8/10
Dicke : mind. 10 cm
Expositionsklasse : XC2
Menge: 8,000 St

#### Bereich 05.04 Verbau/Wasserhaltung

*Hinweis: Vorbemerkungen*
Baugrubenverbauarbeiten

Sofern nicht ein Normverbau nach DIN 4124 verwendet
wird, hat der Auftragnehmer vor Beginn der Ausschachtungsarbeiten eine statische Berechnung des Verbaues
nach den zu erwartenden Belastungen in ungünstigster
Stellung aufzustellen und unaufgefordert dem Auftraggeber in zweifacher Ausfertigung vorzulegen.
Die Kosten hierfür sind in die Positionen der Baugrubenverbauarbeiten einzurechnen.

Vergütet wird die beidseitig verbaute Rohrgrabenlängegemäß DIN 18303 Abs. 5.2. von Schachtmitte bis Schachtmitte (einfache Länge Rohrgraben).
Bei Spundwänden wird die Fläche für die statisch erforderliche Einspannung als Fläche zusätzlich vergütet, wenn dies nicht ausdrücklich in der entsprechenden Leistung anders geregelt ist.

Mehreinbau bei Schächten, Abzweigen usw. wird nicht
vergütet.

Wasserhaltungsarbeiten für Rohrgräben und Baugruben

Wasserhaltungsarbeiten sind nur mit Zustimmung der Bauleitung auszuführen.

Der Zutritt von Oberflächenwasser in die offene Baugrube ist zu verhindern. Seine Beseitigung wird nicht als
Wasserhaltung vergütet.

Die Leistung umfasst die Lieferung der Materialien und
Geräte, Bereitstellung der Betriebsstoffe bzw. der nötigen Energie, den Betrieb und die Bedienung der Anlagen in ununterbrochener Folge sowie Zuschläge für
Nacht-, Sonn- und Feiertagsarbeit, den Transport,
Auf-, Um- und Abbau aller erforderlichen Geräte und
Maschinen sowie das störungsfreie und schadlose Ableiten des geförderten Wassers.

Die geförderte Menge Grundwasser ist über Wasseruhr zu zählen und in einem Wasserbuch zu dokumentieren

Grundwasser muß während der Bauzeit mind. 0,50 m unter
der Baugrubensohle abgesenkt werden.

Vor der Ableitung des geförderten Grundwassers in den Kanal ist ein Zwischenbehälter als Sandfang vorzusehen.

Die Pumpe der Grundwasserabsenkungsanlage ist durch eine passende Einhausung zu dämmen.

**05.04.1 Verbau f. Rohrgraben bis 2,30 m Tiefe**
Rohrgrabenwände beiderseits des Rohrgrabens nach DIN
4124 u. DIN 18303 verkleiden,
den Verbau einschl. der erforderlichen Aussteifungen vorhalten und später wieder beseitigen.
Verbauart nach Wahl des AN.
Die Verbauart muss für den entsprechenden Leitungsabschnit geeignet sein. Aufgrund der Vielzahl von kreuzenden und längs liegenden Medien ist der Einbau von Verbauboxen in vielen Bereichen nicht möglich. Hier ist ein geeigneter Verbau (z.B.  Trägerbohlwand,  Berliner Verbau etc.) herzustellen und entsprechend zu kalkulieren.

Rohrgraben für Rohr DN 200
Rohrgrabentiefen über 1,5 bis 2,3 m
gemessen von OK Straße/Gelände bzw. Baustraße bis zur Fließsohle der Kanalleitung.

Die Verbauart muß für die Maßnahme anwendbar sein und
den ZTV, DIN 18303, DIN EN 1610 und DIN 4124 entsprechen.
Abgerechnet wird die einfache Länge des verbauten Grabens einschl. Schächte.

Die Entfernung des Verbaus hat während der Herstellung der Leitungszone  fortschreitend zu erfolgen. Sollte dies nicht möglich sein, ist eine gesonderte Statik für diesen Lastfall unaufgefordert vor Beginn der Arbeiten vorzulegen.

Der Einsatz von nicht geeigneten Verbauarten führt zum
sofortigen Baustopp.
Menge: 203,610 m

**05.04.2 Wasserhaltung, Grabentiefe bis 2,30 m, lfd. Meter**
Wasserhaltung zur Trockenlegung der Leitungsgräben
durchführen.
für SW- Hauptkanal DN 200
Rohrgrabentiefe bis 2,30 m
Die Leistung umfasst alle zur Wasserhaltung gemäß DIN
18305 erforderlichen Arbeiten.

Ausführung nach freier Wahl des AN.
Zusätzlicher Bodenaushub und Materialeinbau werden
nicht gesondert vergütet.
Die Abrechnung erfolgt nach tatsächlich durchgeführter
Wasserhaltung im Leitungsgraben nach lfd. Meter, gemessen in der Grabenachse. Beim Doppelgraben wird nur der
tieferliegende Graben vergütet.
Die Ableitung des geförderten Wassers erfolgt über eine max. Entfernung von 100 m in den Regenwasserkanal bzw. SW-Kanal

Die hier angegebenen Kennwerte dienen lediglich einer Grobabschätzung der Baugrundsituation.

Grundwasserstand ca. 1m bis 1,40 m unter GOK

typische Erdstoffkenndaten für Luckenwalde
Durchlässigkeit  kf ca.  2 x 10^-5 bis 1,0 x 10^-4 m/s
Menge: 203,610 m

**05.04.3 Wasserhaltung für Baugruben bis 2,30 m**
Wasserhaltung zur Trockenlegung von Baugruben
durchführen.
für Baugruben bis 4 x 4 m
Tiefe bis 2,30 m
Die Leistung umfasst alle zur Wasserhaltung gemäß DIN
18305 erforderlichen Arbeiten.

Ausführung nach freier Wahl des AN.
Zusätzlicher Bodenaushub und Materialeinbau werden
nicht gesondert vergütet.
Die Ableitung des geförderten Wassers erfolgt über eine max. Entfernung von 100 m in den Regenwasserkanal bzw. SW-Kanal

Die hier angegebenen Kennwerte dienen lediglich einer Grobabschätzung der Baugrundsituation.

Grundwasserstand ca. 1m bis 1,40 m unter GOK

typische Erdstoffkenndaten für Luckenwalde
Durchlässigkeit  kf ca.  2 x 10^-5 bis 1,0 x 10^-4 m/s
Menge: 2,000 St

#### Bereich 05.05 Rohrleitungen, Formstücke

**05.05.1 SW-Kanalrohre HS (PVC-U), DN 200**
HS-S-Rohr SN16 DN/OD 200
in Teillängen liefern und entsprechend DIN EN 1610 verlegen

HS-S-Rohr SN16 DN/OD 200 L = 3,0 m braun, SS
Vollwand-Kunststoffrohr DN/OD 200
Wanddicke (mm): 6,3
Farbe (RAL): 8011 braun
inkl. aller Muffen, Verbindungsstücke, Hilfsstoffe und Gelenkstücke
DIBt-Zulassung Z-42.1-309
DIN EN 1401-01

Hinweis:
Die Verlegerichtlinien des Herstellers nach
Einbauanleitung sind zu beachten,
zur fachgerechten Verlegung sind Doppelmuffen erforderlich.

- einschließlich statischer Berechnung
- Die erforderlichen Paßlängen zur Abstimmung auf die
  Haltungslängenund Gelenkstücke sind einzukalkulieren
  und werden nicht gesondert vergütet.
- Einschließlich dem Herstellen des Rohraufauflagers
  aus Sand-Kies-Gemisch entsprechend der DIN EN 1610
  sowie dem zusätzlichen Bodenaushub in den anstehenden Bodenklassen, dem erforderlichen Verbauanteil
  und dem Beseitigen des verdrängten Bodens.
- Verlegen in Gräben und auch in Kleinlängen

Fabrikat:
Funke Kunststoffe GmbH

oder gleichwertig

'..........................................'
Produkt / Hersteller (Bietereintrag)
Menge: 195,000 m

**05.05.2 HS-S-Abzweig DN/OD 200/160/45°**
HS-S-Abzweig DN/OD 200/160/45° liefern und
entsprechend DIN EN 1610 verlegen
- Nennweite Hauptrohr DN 200
- Nennweite Nebenrohr DN 160
Farbe: braun (RAL 8011) für Schmutzwasser

Polyvinylchlorid (PVC-U), mit einem Durchmesser-Wanddickenverhältnis SDR 34,
nach DIN EN 1401-1 wandverstärkt, glattwandig,
mit DIBt-Zulassung Nr.: Z-42.1-309,
mit geradem Durchlauf DN/OD 200,
mit 2 angeformten Muffen und fest eingelegten,
gemäß DIN EN 681-2 WH ölbeständigen FE-Dichtungen und 1 Zulauf DN/OD 160 unter 45°

- einschließlich statischer Berechnung
- Einschließlich dem Herstellen des Rohraufauflagers
  aus Sand-Kies-Gemisch entsprechend der DIN EN 1610
  sowie dem zusätzlichen Bodenaushub in den anstehenden Bodenklassen, dem erforderlichen Verbauanteil
  und dem Beseitigen des verdrängten Bodens.
- Verlegen in Gräben
- mit temporärer Verbindung zu den Hausanschlüssen
  im Bestand
- abgerechnet als Zulage zur durchgemessenen Rohrleitung

Fabrikat:
Funke Kunststoffe GmbH

oder gleichwertig

'..........................................'
Produkt / Hersteller (Bietereintrag)
Menge: 19,000 St

**05.05.3 Muffenstopfen / Verschlussteller DN/OD 200**
Muffenstopfen DN/OD 200

Einbau der Formstücke inkl. der Vorbereitung der Leitungseinbindung und erforderlichen Rohrtrennung

Einbauort: an Schächten und an rausgelegten neuen Rohrleitungen (HS-OD/DN 200)
Menge: 7,000 St

**05.05.4 HS-S-Bogen DN/OD 200/15-45° MM**
HS-S-Bogen DN/OD 200/15-45° MM,
PVC-U
liefern und einbauen
Farbe: braun (RAL 8011) für Schmutzwasser

Fabrikat:
Funke Kunststoffe GmbH

oder gleichwertig

'..........................................'
Produkt / Hersteller (Bietereintrag)
Menge: 2,000 St

**05.05.5 HS-S-Überschiebmuffe DN/OD 200 als Reparaturmuffe**
HS-S-Überschiebmuffe DN/OD 200 als Reparaturmuffe,
Farbe: braun (RAL 8011) für Schmutzwasser
aus weichmacherfreiem Polyvinylchlorid (PVC-U), mit einem Durchmesser-Wanddickenverhältnis SDR 34, nach DIN EN 1401-1 wandverstärkt, glattwandig, mit DIBt-Zulassung Nr.: Z-42.1-309, mit 2 angeformten Muffen und fest eingelegten, gemäß DIN EN 681-2 WH ölbeständigen FE-Dichtungen, geeignet für den Einsatz in Wasserschutzzonen unter Berücksichtigung der Anforderungen aus dem DWA-Arbeitsblatt A 142 - dicht bis 2,5 bar Prüfdruck - liefern und nach Einbauanleitung des Herstellers verlegen.

Einbau der Formstücke inkl. der Vorbereitung der Leitungseinbindung und erforderlichen Rohrtrennung

System Funke

oder gleichwertig

'...................................................'
Angebotenes Fabrikat
Menge: 1,000 St

**05.05.6 Steinzeugrohre DN 200**
Steinzeugrohre nach DIN EN 295 in Teillängen liefern und entsprechend DIN EN 1610 verlegen
Alle Steinzeugrohre, Formstücke müssen das Gütezeichen
einer amtlich anerkannten Prüfstelle tragen.
- Nennweite DN 200, Normallast
- Baulänge 2,5m
- Scheiteldruckkraft 32 KN/m
- Dichtungsart = Steckmuffe K nach Verbindungssystem C
- einschließlich statischer Berechnung
- Die erforderlichen Paßlängen zur Abstimmung auf die
  Haltungslängenund Gelenkstücke sind einzukalkulieren
  und werden nicht gesondert vergütet.
- Einschließlich dem Herstellen des Rohraufauflagers
  aus Sand-Kies-Gemisch entsprechend der DIN EN 1610
  sowie dem zusätzlichen Bodenaushub in den anstehenden Bodenklassen, dem erforderlichen Verbauanteil
  und dem Beseitigen des verdrängten Bodens.
- Verlegen in Gräben und auch in Kleinlängen

'..........................................'
Produkt / Hersteller (Bietereintrag)
Menge: 20,000 m

**05.05.7 PE-Manschetten DN 200**
PE-Manschetten (Canadamanschette) nach DIN EN 295 für
Steinzeugrohre / PVC-Rohre liefern und einbauen.
PE-Manschette DN 200, Sondermanschette
Tragfähigkeitsklasse: Normallast
Zum nachträglichen Einbau von Steinzeugrohren
Menge: 10,000 St

**05.05.8 Steinzeugrohrabzweig DN 200/150**
Steinzeugrohrabzweig nach DIN EN 295 liefern und
entsprechend DIN EN 1610 verlegen
Alle Steinzeugrohre, Formstücke müssen das Gütezeichen
einer amtlich anerkannten Prüfstelle tragen.
- Nennweite Hauptrohr DN 200, Normallast
- Scheiteldruckkraft 32 KN/m
- Dichtungsart  = Steckmuffe K nach
  Verbindungssystem C
- Nennweite Nebenrohr DN 150, Normallast
- Dichtungsart  = Steckmuffe L nach
  Verbindungssystem F
- einschließlich statischer Berechnung
- Einschließlich dem Herstellen des Rohraufauflagers
  aus Sand-Kies-Gemisch entsprechend der DIN EN 1610
  sowie dem zusätzlichen Bodenaushub in den anstehenden Bodenklassen, dem erforderlichen Verbauanteil
  und dem Beseitigen des verdrängten Bodens.
- Verlegen in Gräben
- mit temporärer Verbindung zu den Hausanschlüssen
  im Bestand
- abgerechnet als Zulage zur durchgemessenen Rohrleitung
Menge: 1,000 St

**05.05.9 VPC® Delta-Rohrkupplung DN200 Typ A für kl. Rohr DN 150-200**
Funke VPC® Delta-Ring DN200 Typ A für kl. Rohr DN 150-200
Variable Rohrkupplung mit Delta-Ring DN 200
Typ A für kl. Rohr DN 150 - 200

Bezeichnung:
variable Delta Rohrkupplung
mit Delta-Ring DN 200 Typ A
Farbe: rot

Technische Eigenschaften:
Materialien: PUR (Polyurethan)
Breite (cm): 7
großes Rohr AD (mm): AD 200 bis 262
kleines Rohr DN (mm): DN 150 bis 200
Temperaturgrenzen: 80 °C dauerhaft (Abwassertemperatur)
Dichtigkeit: 0,5 bar Prüfdruck in Anlehnung an DIN 4060

Im Lieferumfang:
variable Delta-Rohrkupplung
mit Delta-Ring
Einbauanleitung
Gleitmittel

Einsatzbereich:
Übergangsadapter für sohlengleiche Verbindung gleicher oder
unterschiedlicher Nennweiten aus gleichen oder
unterschiedlichen Werkstoffen.
geeignet für die Verbindung von Rohren mit
einer kreisrunden Innengeometrie

Hinweis:
liefern und nach Einbauanleitung
des Herstellers verlegen.

Erforderliche Angaben:
Werkstoff Rohrtyp 1: Steinzeug DN 150

Werkstoff Rohrtyp 2: PVC-U DN 200

Produktname:
VPC® Delta-Ring DN 200 Typ A für kl. Rohr DN 150 - 200

Fabrikat:
Funke Kunststoffe GmbH
Menge: 2,000 St

#### Bereich 05.06 Schächte

*Hinweis: Hinweis zum Gewerk Schächte*
Ausführung der Schächte:

Vor Schachtteilbestellung hat der AN die Bestandssituation des jeweiligen Schachtes vor Ort nochmals zu prüfen, die Bestelldaten/ Schachtskizzen sind vom AG freigeben zu lassen. Nachträgliche Änderungen aufgrund Nichtbeachtung  der Vorleistung gehen zu Lasten des AN. Kosten für die Vorarbeiten sind in die Kalkulation der Einzelpositionen einzubeziehen

Die Schächte in Regelform sind entsprechend dem
Arbeitsblatt DWA-A 241 bzw. DIN 4034 Teil 1 herzustellen.

Die Rohrleitungen sind gelenkig einzubinden. Die erforderlichen Schachtanschlussstücke und Gelenkstücke sind
einzukalkulieren und werden nicht gesondert vergütet,
sofern nichts anderes in den Positionen beschrieben
ist.

Die Schachtabdeckungen müssen inkl. notwendiger Lastübertragungsringe und -schichten, normgerecht zu den Schächten passen.

Betonschächte
Die Schächte sind mit einläufigen Steigbügeln
entsprechend DIN 19555 und GUV 16.11 aus Edelstahl mit
PE-Umhüllung sowie mit Hülsen für einsteckbare
Haltestangen an den Öffnungen auszustatten.

Ausgleichsringe für Schachthälse mit 625 mm Schlupfweite müssen mit Verschiebesicherung versehen sein.

mit aufgesetzten Schachtringen u./ o. Schachtkonus
Muffenverbindung mit integrierter Kompressionsdichtung
und sandgefülltem Lastübertragungselement (TOBNORM®).
Spitzende gemäß DIN 4034/1

**05.06.1 Betonschacht S 432.6 als Verbindungsschacht**
Schacht mit durchg. Gerinne als Verbindungsschacht liefern und herstellen
Schacht: S 432.6

Unterteil rund aus Beton,
Mindestfestigkeitsklasse C 35/45,
vollständig mit zusätzlicher Innenauskleidung aus Kunststoff

Schachttiefe 1,18 bis 1,38 m

lichter Durchmesser 1000 mm,

mit aufgesetzten Schachtringen, Schachtkonus / o. Abdeckplatte AP-M nach DIN 4034 Teil 1 mit konzentrischer Öffnung D = 625 mm mit Vertiefung zur verschiebesicheren Auflage der Abdeckung

Schacht dicht gegen drückendes Grundwasser.

Schachtfutter für den Anschluss
Zulauf 1: Rohr DN 200 Rohrmaterial PVC-HS-Rohr (Zwischenstück für AZ-Anbindung)
Ablauf 1: Rohr DN 200 Rohrmaterial PVC-HS-Rohr
Menge: 1,000 St

**05.06.2 Betonschacht S 432.5 als Kurvenschacht**
Schacht mit durchgehendem Gerinne als Kurvenschacht liefern und herstellen
Schacht: S 432.5

Unterteil rund aus Beton,
Mindestfestigkeitsklasse C 35/45,
vollständig mit zusätzlicher Innenauskleidung aus Kunststoff

Schachttiefe 1,24 bis 1,44 m

lichter Durchmesser 1000 mm,

mit aufgesetzten Schachtringen, Schachtkonus / o. Abdeckplatte AP-M nach DIN 4034 Teil 1 mit konzentrischer Öffnung D = 625 mm mit Vertiefung zur verschiebesicheren Auflage der Abdeckung

Schacht dicht gegen drückendes Grundwasser.

Schachtfutter für den Anschluss
Zulauf 1: Rohr DN 200 Rohrmaterial PVC-HS-Rohr
Ablauf 1: Rohr DN 200 Rohrmaterial PVC-HS-Rohr
Menge: 1,000 St

**05.06.3 Betonschacht S 432.4 als Verbindungsschacht**
Schacht mit durchgehendem Gerinne als Verbindungsschacht liefern und herstellen
Schacht: S 432.4

Unterteil rund aus Beton,
Mindestfestigkeitsklasse C 35/45,
vollständig mit zusätzlicher Innenauskleidung aus Kunststoff

Schachttiefe 1,93 bis 2,13 m

lichter Durchmesser 1000 mm,

mit aufgesetzten Schachtringen, Schachtkonus / o. Abdeckplatte AP-M nach DIN 4034 Teil 1 mit konzentrischer Öffnung D = 625 mm mit Vertiefung zur verschiebesicheren Auflage der Abdeckung

Schacht dicht gegen drückendes Grundwasser.

Schachtfutter für den Anschluss
Zulauf 1: Rohr DN 200 Rohrmaterial PVC-HS-Rohr
Zulauf 2: Rohr DN 200 Rohrmaterial Steinzeug DN 200 (höhenversetzt)
Ablauf 1: Rohr DN 200 Rohrmaterial PVC-HS-Rohr
Menge: 1,000 St

**05.06.4 Betonschacht S 432.3 als Verbindungsschacht**
Schacht mit durchgehendem Gerinne als Verbindungsschacht liefern und herstellen
Schacht: S 432.3

Unterteil rund aus Beton,
Mindestfestigkeitsklasse C 35/45,
vollständig mit zusätzlicher Innenauskleidung aus Kunststoff

Schachttiefe 1,93 bis 2,13 m

lichter Durchmesser 1000 mm,

mit aufgesetzten Schachtringen, Schachtkonus / o. Abdeckplatte AP-M nach DIN 4034 Teil 1 mit konzentrischer Öffnung D = 625 mm mit Vertiefung zur verschiebesicheren Auflage der Abdeckung

Schacht dicht gegen drückendes Grundwasser.

Schachtfutter für den Anschluss
Zulauf 1: Rohr DN 200 Rohrmaterial PVC-HS-Rohr
Zulauf 2: Rohr DN 200 Rohrmaterial Steinzeug DN 200 (höhenversetzt)
Ablauf 1: Rohr DN 200 Rohrmaterial PVC-HS-Rohr
Menge: 1,000 St

**05.06.5 Betonschacht S 432.2 als Kurvenschacht**
Schacht mit durchg. Gerinne als Kurvenschacht liefern und herstellen
Schacht: S 432.2

Unterteil rund aus Beton,
Mindestfestigkeitsklasse C 35/45,
vollständig mit zusätzlicher Innenauskleidung aus Kunststoff

Schachttiefe 2,02 bis 2,22 m

lichter Durchmesser 1000 mm,

mit aufgesetzten Schachtringen, Schachtkonus / o. Abdeckplatte AP-M nach DIN 4034 Teil 1 mit konzentrischer Öffnung D = 625 mm mit Vertiefung zur verschiebesicheren Auflage der Abdeckung

Schacht dicht gegen drückendes Grundwasser.

Schachtfutter für den Anschluss
Zulauf 1: Rohr DN 200 Rohrmaterial PVC-HS-Rohr
Ablauf 1: Rohr DN 200 Rohrmaterial PVC-HS-Rohr
Menge: 1,000 St

**05.06.6 Betonschacht S 432.1 als Verbindungsschacht**
Schacht mit durchg. Gerinne als Verbindungsschacht liefern und herstellen
Schacht: S 432.1

Unterteil rund aus Beton,
Mindestfestigkeitsklasse C 35/45,
vollständig mit zusätzlicher Innenauskleidung aus Kunststoff

Schachttiefe 1,98 bis 2,18 m

lichter Durchmesser 1000 mm,

mit aufgesetzten Schachtringen, Schachtkonus / o. Abdeckplatte AP-M nach DIN 4034 Teil 1 mit konzentrischer Öffnung D = 625 mm mit Vertiefung zur verschiebesicheren Auflage der Abdeckung

Schacht dicht gegen drückendes Grundwasser.

Schachtfutter für den Anschluss
Zulauf 1: Rohr DN 200 Rohrmaterial PVC-HS-Rohr
Ablauf 1: Rohr DN 200 Rohrmaterial PVC-HS-Rohr
Menge: 1,000 St

**05.06.7 Betonschacht S 432.0 als Kurvenschacht**
Schacht mit durchg. Gerinne als Kurvenschacht liefern und herstellen
Schacht: S 432.0

Unterteil rund aus Beton,
Mindestfestigkeitsklasse C 35/45,
vollständig mit zusätzlicher Innenauskleidung aus Kunststoff

Schachttiefe 2,02 bis 2,22 m

lichter Durchmesser 1000 mm,

mit aufgesetzten Schachtringen, Schachtkonus / o. Abdeckplatte AP-M nach DIN 4034 Teil 1 mit konzentrischer Öffnung D = 625 mm mit Vertiefung zur verschiebesicheren Auflage der Abdeckung

Schacht dicht gegen drückendes Grundwasser.

Schachtfutter für den Anschluss
Zulauf 1: Rohr DN 200 Rohrmaterial PVC-HS-Rohr
Ablauf 1: Rohr DN 200 Rohrmaterial PVC-HS-Rohr
Menge: 1,000 St

**05.06.8 Betonschacht S 432 als Verbindungsschacht**
Schacht mit durchgehendem Gerinne als Verbindungsschacht liefern und herstellen
Schacht: S 432

Unterteil rund aus Beton,
Mindestfestigkeitsklasse C 35/45,
vollständig mit zusätzlicher Innenauskleidung aus Kunststoff

Schachttiefe 2,08 bis 2,28 m

lichter Durchmesser 1000 mm,

mit aufgesetzten Schachtringen, Schachtkonus / o. Abdeckplatte AP-M nach DIN 4034 Teil 1 mit konzentrischer Öffnung D = 625 mm mit Vertiefung zur verschiebesicheren Auflage der Abdeckung

Schacht dicht gegen drückendes Grundwasser.

Schachtfutter für den Anschluss
Zulauf 1: Rohr DN 200 Rohrmaterial PVC-HS-Rohr
Zulauf 2: Rohr DN 200 Rohrmaterial Steinzeug DN 200
Zulauf 3: Rohr DN 200 Rohrmaterial Steinzeug DN 200
Ablauf 1: Rohr DN 200 Rohrmaterial Steinzeug DN 200
Menge: 1,000 St

**05.06.9 provisorische Schachtabdeckungen**
provisorische Schachtabdeckungen für Einsteigschächte
liefern und einbauen
Schachtabdeckung aus Stahl St37,
kreisrund,
Materialstärke mindestens 15mm,
verschiebesicher auflegen,
im Zuge des Straßenbaues wieder aufnehmen und von der Baustelle entfernen
Menge: 8,000 St

**05.06.10 Schachtabdeckung VIATOP M, SW, mit Lüftungsöffnung**
Schachtabdeckung VIATOP M Standard, Kl. D 400,
DIN EN 124-2
lichte Weite 610 mm, glattschaftiger Rahmen und Deckel aus Kugelgussgrafit ISO 1083, mit frei lagerndem Gelenk,
Durchgehende dämpfende Einlage mit bi-direktionaler Lastabtragung
Deckel mit Lüftungsöffnungen,
Aufschrift "SW" für Schmutzwasser
Spezialöffnungstaschen und rutschsicherer Oberfläche, passendem Schmutzfänger aus verzinktem Stahlblech, Rahmen und Deckel mit
Beschichtung liefern und einbauen mit allen Nebenarbeiten
Die Fuge/den Spalt abdichten und mit einem
Schnellmontagemörtel vergießen, der frostwechselfest,
tau-salzbeständig, körnungsfrei, schrumpf- und
schwundfrei und schnell abbindend ist, wie
z. b. SIRIUS 300 Fix der Firma SIRIUS
oder z.B. Topolit Fix Super der Fa. P&T
oder gleichwertig

einschl. Beton- Adapterring, Höhe 10 cm,
Einbau fachgerecht höhengleich mit der bestehenden Oberfläche.

Leitprodukt Schachtdeckel
Hersteller/Typ : PAM Saint-Gobain/Viatop

oder gleichwertig

'................................................'
Angebotenes Fabrikat Schachtdeckel

'................................................'
Angebotenes Fabrikat Vergussmörtel
Menge: 1,000 St

**05.06.11 Schachtabdeckung VIATOP M einwalzbar, SW, mit Lüftungsöffnung**
Schachtabdeckung VIATOP M Niveau 200, Kl. D 400,
DIN EN 124-2
Rahmen einwalzbar, Nivellierbereich 220 mm bis 280 mm
lichte Weite 610 mm, glattschaftiger Rahmen und Deckel aus Kugelgussgrafit ISO 1083, mit frei lagerndem Gelenk,
Durchgehende dämpfende Einlage mit bi-direktionaler Lastabtragung
Deckel mit Lüftungsöffnungen,
Aufschrift "SW" für Schmutzwasser
Spezialöffnungstaschen und rutschsicherer Oberfläche, passendem Schmutzfänger aus verzinktem Stahlblech, Rahmen und Deckel mit
Beschichtung liefern und einbauen mit allen Nebenarbeiten
einschl. Beton- Adapterring, Höhe 10 cm,

Hinweis: Die Schachtabdeckung darf nur im Asphalt aufliegen!

Schachtabdeckung im Zuge der Asphaltierungsarbeiten auf planmäßige Höhe einbauen.

Leitprodukt Schachtdeckel
Hersteller/Typ : PAM Saint-Gobain/Viatop M Niveau

oder gleichwertig

'................................................'
Angebotenes Fabrikat Schachtdeckel
Menge: 7,000 St

### Titel 06 Schmutzwassergrundstücksanschlüsse

#### Bereich 06.01 Prüfungen, Nachweise

**06.01.1 Revisionsunterlage Hausanschluss mit Fotodoku**
Revisionsunterlagen für Hausanschlussleitungen
erstellen.
Feldvermessung auf der Baustelle,
Anfertigen des Anschlussblattes
nach Mustervorlage des AG auf gesondertem Blatt DIN A4
anzugeben sind:
Grundstücks-/ Flurstücksnummer
Lage Hauseinführung,
Höhen-, und Längenangaben
verwendete Materialien
Hersteller- bzw. Fabrikateangaben
Auf gesondertem Blatt sind jeweils alle
für den Hausanschluss erforderlichen Leistungen mit
Positionsnummer, Mengenansatz und Kurztext aufzuführen.

Fotodokumentation des erstellten Hausanschlusses am offenen Graben herstellen, Datumsangabe mit im Bild,
Darstellung der SW-HA-Bezeichnung auf einer Tafel mit z.B. Kreide, Faserstift etc., welche mit fotografiert wird.

Unterlage zu übergeben vorab in 1-facher Papierausfertigung zur Prüfung spätestens 10 WT nach Herstellung des Hausanschlusses.
Bei Nichtvorlage erfolgt Anfertigung durch einen Dritten auf Kosten des AN

Nach Freigabe durch Prüfenden Korrektur und Übergabe an den AG in 2-facher Papierausfertigung

Art des Anschlusses:  Schmutzwasserhausanschluss
Menge: 21,000 St

**06.01.2 TV- Inspektion DN 150 bis DN 200 vor Oberflächenwiederherstellung**
Kanal durch TV- Inspektion vor Herstellung der Oberflächen untersuchen
inkl. Neigungsprotokoll gemäß den Anforderungen
der DWA-M 149-5.
Das Leistungsprofil, die Anforderungen sowie der Qualitätsstandard dieser Merkblätter ist vollständig zu erbringen.
Schäden sind zu fotografieren.
Die Aufnahmen und das Untersuchungsprotokoll sind dem
AG vorzulegen.
Einschließlich der Kanalreinigung vor der Untersuchung.
Inspektion erfolgt i.d.R. vom Hauptkanal bei gleichzeitiger Inspektion im Hauptkanal

Die Abrechnung erfolgt entsprechend tatsächlich aufgemessenen Rohrlängen - getrennt in Hausanschlüsse (Fallrohre)  und Anschlüsse der Straßenabläufe.

vorh. Kanal = Schmutzwasser mit Rohren DN 150 bis DN 200

einschließlich Video-Aufzeichnung digital auf DVD (MPEG-II oder MPEG-IV).
Die DVD wird Eigentum des AG.
Übergabe Papierausfertigung 3-fach.
Menge: 129,000 m

**06.01.3 TV- Inspektion DN 150 bis DN 200 zur Baubnahme**
Kanal durch TV- Inspektion zur Bauabnahme
untersuchen
inkl. Neigungsprotokoll gemäß den Anforderungen
der DWA-M 149-5.
Das Leistungsprofil, die Anforderungen sowie der Qualitätsstandard dieser Merkblätter ist vollständig zu erbringen.
Schäden sind zu fotografieren.
Die Aufnahmen und das Untersuchungsprotokoll sind dem
AG vorzulegen.
Einschließlich der Kanalreinigung vor der Untersuchung.
Inspektion erfolgt i.d.R. vom Hauptkanal bei gleichzeitiger Inspektion im Hauptkanal

Die Abrechnung erfolgt entsprechend tatsächlich aufgemessenen Rohrlängen - getrennt in Hausanschlüsse (Fallrohre)  und Anschlüsse der Straßenabläufe.

Wird zum Termin der Schlußkontrolle kein mängelfreies
Protokoll vorgelegt oder verweigert der AN die Durchführung der TV- Inspektion zur Schlußkontrolle,
so erklärt sich der AN einverstanden, daß die erforderlichen Untersuchungen zu Lasten des Sicherheitsbetrages durchgeführt werden.
vorh. Kanal = Schmutzwasser mit Rohren DN 150 bis DN 200

einschließlich Video-Aufzeichnung digital auf DVD (MPEG-II oder MPEG-IV).
Die DVD wird Eigentum des AG.
Übergabe Papierausfertigung 3-fach.

Übegabe bis 2 Wochen vor Abnahmebegehren.
Menge: 129,000 m

#### Bereich 06.02 Erdbau/ Rückbau

*Hinweis: Hinweise zum Gewerk Rückbau/ Hilfsleistungen*
Sind in den Positionen nicht explizit Entsorgungswege aufgeführt, so sind die
  ausgebauten Materialien einer zertifizierten
  Verwertungsanlage zuzuführen.

  Verwertungsnachweise sind dem AG unaufgefordert
  zeitnah zu übergeben.

  Kosten/ Gebühren für die
  Entsorgung (Verwertung/ Beseitigung) sind
  in die Einheitspreise der Einzelpositionen
  einzukalkulieren und werden nicht gesondert
  vergütet.

*Hinweis: Vorbemerkungen zu Erdarbeiten/ Bodenaushub*
In unmittelbarer Umgebung vorhandener Medien,
Bauwerken etc. hat der Bodenaushub mit der
entsprechenden Umsicht und Sorgfalt zu erfolgen.
In die Bodenaushubpositionen ist jeweils ein
Anteil von 70 % Handschachtung zu berücksichtigen.

1.  Bodenaushub für Leitungsgräben mit bzw.
  =======================================
  ohne Schächte
  =============

1.1 Die Grabentiefe wird gerechnet ab
  OKG, abzüglich des Fahrbahnoberbaues aus Pflaster
  und Tragschicht/ Bettung bis Fließsohle (Leitungen) bzw. Fließgerinne (Schächten).
  Die Tiefe einer Kanalhaltung oder eines Ab-
  schnittes wird aus den Schachttiefen gemittelt
  und ist für die Tiefenstaffelung maßgebend.

1.2 Die Grabenbreiten werden, wenn im Leistungsverzeichnis keine anderen Abmessungen angegeben
  sind, nach den in den Vorbemerkungen verbindlich
  festgelegten Abrechnungsbreiten abgerechnet. Bei
  Minderbreiten wird nach der aufgemessenen Rohrgrabenbreite abgerechnet.

1.3 Die Schachtbaugruben werden in der Achse der
  Leitung ohne Berücksichtigung von Mehraushub
  durchgemessen. Die Länge des Rohrgrabens wird
  von Schachtmitte bis Schachtmitte bzw. Ende
  Rohrleitung gemessen. Bei Anschlussleitungen wird
  die Länge des Rohrgrabens von der Achse Hauptleitung bis Ende Anschlussleitung bzw. Mitte
  Kontrollschacht abgerechnet.

2.  Bodenaushub für Schächte bzw. Bauwerke
  ======================================

  Dieser Absatz gilt nur für Schächte bzw. Bauwerke, deren lichte Weite größer als 1,0 m + DN,
  gemessen rechtwinklig zur Fließrichtung, sind.
  Bei der Abrechnung wird die Grundfläche des
  Bauwerkes zugrunde gelegt. Erforderlicher Bodenaushub für den Arbeitsraum ist einzukalkulieren.
  Sonst wie unter 1. beschrieben.

3.  Verfüllen der Baugrube
  ======================

  Das Merkblatt für das Verfüllen von Leitungsgräben ist zu beachten. Die Bodenverdichtung ist
  auf Verlangen der Bauleitung durch Plattendruckversuche bzw. Schlagsonden auf Kosten des AN
  nachzuweisen.

4.  Bodenaushub nach lfd. Metern
  ============================

  Für Bodenaushub nach lfd. Metern sind ausschließlich die unter 1.1, 1.3 und 3. aufgeführten Bemerkungen gültig.

5.  Falls Hausanschlüsse nicht gesondert ausgeschrieben sind, werden diese in den nachfolgenden Positionen abgerechnet.

6.  Der Bodenaushub für Rohrwandstärken in Boden
  aller Klassen und Tiefen wird nicht besonders
  vergütet und ist entsprechend einzukalkulieren.

*Hinweis: Hinweis zur Zwischenlagerung und -transport*
Alle im Baufeld nicht wiederverwendbaren Ausbaustoffe sind innerhalb der Baustelle auf einen Zwischenlagerplatz zur Beprobung getrennt nach Ausbaustoff zu transportieren und zwischenzulagern.
Nach erfolgter Beprobung erfolgt der Abtransport der Ausbaustoffe mit der entsprechenden Verwertung bzw. Entsorgung.
Die anfallenden Transportkosten sind in den Einzelpositionen mit einzupreisen.

**06.02.1 Boden für Kopfloch ausheben**
Boden aus Baugrube f. Kopfloch ausheben
Bodenklassen 3 bis 5.
Baugrubentiefe 1,5m bis 2,6m,
lichte Baugrubenmaße ca.L/B = 2,0/2,0m

Verbau und Wasserhaltung in sep. Position

Kopfloch für Anschluss der Grundstücksentwässerungsleitung bis DN 200 an den Hauptkanal

Aushub seitlich lagern, nach Verlegen der Leitung
lagenweise einbauen und verdichten, Anforderungen an
die Verdichtung gemäß Rohrstatik und Anforderungen aus
dem Straßenbau, EV2 mind. 45 MPa.

Zur Verfüllung nicht verwendeten Aushub laden, zum Haufwerk des AN im Baufeld transportieren und abladen.

Das getrennte Aufnehmen, lagern und wieder Einbauen von
Tragschichtmaterial der provisorischen
Oberflächenbefestigung wird nicht gesondert vergütet,
wird jedoch auch nicht bei der Aushubtiefe abgezogen.
Menge: 42,000 St

**06.02.2 Leitungsgraben für HA-Leitungen bis DN 150**
Boden für Leitungsgraben ausheben.
Bodenklassen 3 bis 5.
Grabentiefe über 1,5m bis 2,1m,
Breite der Grabensohle 'für Rohr bis DN 150'

Aushub seitlich lagern, nach Verlegen der Leitung
lagenweise einbauen und verdichten, Anforderungen an
die Verdichtung gemäß Rohrstatik und Anforderungen aus
dem Straßenbau, EV2 mind. 45 MPa.

Zur Verfüllung nicht verwendeten Aushub laden, zum Haufwerk des AN im Baufeld transportieren und abladen.

Das getrennte Aufnehmen, lagern und wieder Einbauen von
Tragschichtmaterial der provisorischen
Oberflächenbefestigung wird nicht gesondert vergütet,
wird jedoch auch nicht bei der Aushubtiefe abgezogen.
Menge: 129,000 m

**06.02.3 Handschachtung**
Bodenaushub in reiner 100%iger Handschachtung aufgrund der örtlichen Bedingungen (Baumwurzeln, Medien etc.)
Bodenklasse 3-5
Aushubtiefe bis ca. 1,00 m,

Der generelle Handschachtungsanteil in den Erdbaupositionen ist zu berücksichtigen.

Diese Position kommt nur Anweisung durch den AG zur Ausführung.
Menge: 20,000 m3

**06.02.4 Füllmaterial**
Material zum Verfüllen von Leitungsgräben liefern,
lagenweise einbauen und verdichten.
Leitungsgräben mit und ohne Schächte
Material = verdichtungsfähiger Sand/Kiessand
Zuordnungswert nach LAGA Z 0 bzw. BM-0
Abgerechnet wird die Verfüllung bis OK- Gründungsplanum
für den Straßenbau in verdichtetem Zustand
abzüglich der verdrängten Massen durch Rohre bzw. des
wiederverwendeten Bodens.
Eine besondere Vergütung für die Verfüllung von
Schacht- und Bauwerksräumen erfolgt nicht, jedoch wird
die Verdrängung für Schächte und Bauwerke nicht abgezogen.
Abgezeichnete Lieferscheine bzw. Wiegekarten sind zur
Kontrolle dem AG vorzulegen.
Menge: 64,500 m3

**06.02.5 Rohrleitung DN 150 trennen**
Vorhandene Rohrleitung trennen
durch einen glatten, senkrecht zur Rohrachse geführten
Schnitt mit geeignetem Gerät
Material: Stz, Beton, PVC, Guss  DN 150
Art: Hausanschlussleitung
Menge: 38,000 St

**06.02.6 Absperren von Leitungen DN 150**
Temporäres Absperren von Leitungen die sich in Betrieb befinden.
Absperrorgane (Blasen etc.) nach Abstimmungen mit dem
AG ein- und ausbauen.
für Rohre aus Stzg DN 150
Menge: 18,000 St

**06.02.7 alte SW-HA verschließen mit KG-Muffenstopfen**
Alte SW-HA verschließen

Altes Steinzeugrohr DN 150 senkrecht schneiden,
Liefern und Einbau von KGUS + Überschiebmuffe + Muffenstopfen KG DN 150
inkl. aller Hilfsstoffe und Nebenarbeiten

Ausbaumaterial laden, zum Haufwerk des AN im Baufeld transportieren und abladen.
Menge: 14,000 St

**06.02.8 Verschlussteller DN 150 aus Steinzeug**
Verschlussteller aus Steinzeug
liefern und einbauen
Nennweite DN 150
Menge: 4,000 St

**06.02.9 Leitung Stz DN 150 inkl. Erdarbeiten ausbauen**
Alte Hausanschlussleitung im Zuge der Baumaßnahme in Teillängen in nicht zusammenhängen Abschnitten ausbauen, zerlegen
Material: Steinzeug DN 150

inkl. der erforderlichen Erdarbeiten

Ausbaumaterial laden, zum Haufwerk des AN im Baufeld transportieren und abladen.
Menge: 85,000 m

**06.02.10 Rohrreinigung DN 150 vor Verdämmerung**
Rohrreinigung der Rohrleitungen durch vom
AN zu wählende Geräte, Maschinen, Reinigungs- und
Absauggerät incl. vorhalten und betreiben.
Die Spülung erfolgt in Teilabschnitten vor Verdämmerung der Leitung bzw. vor Stilllegung.
Die Geräte müssen für die
Maßnahme geeignet sein.
Inkl. aller Stoffe und Bedienpersonal
Rohre aus Steinzeug DN 150
Rohre sind von Ablagerungen zu säubern.
Verschmutzungsgrad: bis 20 %
Entwässern, Abfahren und Entsorgen des Spülgutes.
Es handelt sich hierbei um Sand- und Spülablagerungen
bzw. Fremdkörper aus dem gereinigten Kanal.
Das Spülgut ist durch den AN ordnungsgemäß auf der
Kläranlage zu entsorgen, Transportentfernung ca. 4 km.
Die Transportkosten sind einzukalkulieren.

Die Abrechnung erfolgt entsprechend tatsächlich
gereinigten Rohrlängen.
Menge: 30,000 m

**06.02.11 Rohrleitung mit Füllmasse verpressen**
Vorhandenen und außer Betrieb genommene Schmutzwasserleitung mit geeignetem Gerät in Teilabschnitten bis max. 150 m mit Füllmasse verpressen
Vergütet wird die verpreßte Tonnage.
Rohre bis einschließlich DN 150
Material (Füllmasse) = Zementemulsion
Enddruckfestigkeit 10 N/mm²
einschl. der erforderlichen Verschlüsse an den
Rohrenden
sowie Einsetzen der erforderlichen Entlüftungs- bzw. Füllrohre.
Lieferscheine sind zeitnah einschließlich
Zusammenstellung dem AG zu übergeben.
Menge: 2,000 t

**06.02.14 Unterquerung RW-Kanal**
Erschwerniszulage für die Unterquerung des vorhandenen  RW-Kanal.

Der alte desolate  RW-Kanal muss bei der Verlegung der SW-Hausanschlüsse unterquert werden.
In diese Position sind die zuätzlichen Aufwendungen für die Unterquerung des RW-Kanal mit einzukalkulieren. Dazu gehören inbesondere die händischen Erdarbeiten und das Verfüllen (Einschlemmen) des Hohlraumes unter dem RW-Kanal nach der Verlegung der Hausanschlussleitung.

Die Sicherung des RW-Kanals und die Handschachtungsarbeiten werden in einer sep. Position abgerechnet.
Menge: 5,000 St

#### Bereich 06.03 Oberflächenaufnahme

*Hinweis: Hinweis zur Zwischenlagerung und -transport*
Alle im Baufeld nicht wiederverwendbaren Ausbaustoffe sind innerhalb der Baustelle auf einen Zwischenlagerplatz zur Beprobung getrennt nach Ausbaustoff zu transportieren und zwischenzulagern.
Nach erfolgter Beprobung erfolgt der Abtransport der Ausbaustoffe mit der entsprechenden Verwertung bzw. Entsorgung.
Die anfallenden Transportkosten sind in den Einzelpositionen mit einzupreisen.

**06.03.1 Obere Bodenschicht abtragen**
Obere Bodenschicht einschließlich Vegetationsdecke in einer Dicke von ca. 20 cm abtragen.
Abtrag in Kleinstflächen etc.
in nicht  zusammenhängenden Flächen
Abtrag nach Wahl des AN

Ausbaumaterial laden, zum Haufwerk des AN im Baufeld transportieren und abladen.

Hinweis: Vorbemerkungen beachten!
Menge: 81,000 m2

#### Bereich 06.04 Verbau/Wasserhaltung

*Hinweis: Vorbemerkungen*
Baugrubenverbauarbeiten

Sofern nicht ein Normverbau nach DIN 4124 verwendet
wird, hat der Auftragnehmer vor Beginn der Ausschachtungsarbeiten eine statische Berechnung des Verbaues
nach den zu erwartenden Belastungen in ungünstigster
Stellung aufzustellen und unaufgefordert dem Auftraggeber in zweifacher Ausfertigung vorzulegen.
Die Kosten hierfür sind in die Positionen der Baugrubenverbauarbeiten einzurechnen.

Vergütet wird die beidseitig verbaute Rohrgrabenlängegemäß DIN 18303 Abs. 5.2. von Schachtmitte bis Schachtmitte (einfache Länge Rohrgraben).
Bei Spundwänden wird die Fläche für die statisch erforderliche Einspannung als Fläche zusätzlich vergütet, wenn dies nicht ausdrücklich in der entsprechenden Leistung anders geregelt ist.

Mehreinbau bei Schächten, Abzweigen usw. wird nicht
vergütet.

Wasserhaltungsarbeiten für Rohrgräben und Baugruben

Wasserhaltungsarbeiten sind nur mit Zustimmung der Bauleitung auszuführen.

Der Zutritt von Oberflächenwasser in die offene Baugrube ist zu verhindern. Seine Beseitigung wird nicht als
Wasserhaltung vergütet.

Die Leistung umfasst die Lieferung der Materialien und
Geräte, Bereitstellung der Betriebsstoffe bzw. der nötigen Energie, den Betrieb und die Bedienung der Anlagen in ununterbrochener Folge sowie Zuschläge für
Nacht-, Sonn- und Feiertagsarbeit, den Transport,
Auf-, Um- und Abbau aller erforderlichen Geräte und
Maschinen sowie das störungsfreie und schadlose Ableiten des geförderten Wassers.

Die geförderte Menge Grundwasser ist über Wasseruhr zu zählen und in einem Wasserbuch zu dokumentieren

Grundwasser muß während der Bauzeit mind. 0,50 m unter
der Baugrubensohle abgesenkt werden.

Vor der Ableitung des geförderten Grundwassers in den Kanal ist ein Zwischenbehälter als Sandfang vorzusehen.

Die Pumpe der Grundwasserabsenkungsanlage ist durch eine passende Einhausung zu dämmen.

**06.04.1 Verbau f. Rohrgraben Kanal DN 150 bis 2,10m Tiefe**
Rohrgrabenwände beiderseits des Rohrgrabens nach
DIN 18303 verkleiden, den Verbau einschl. der erforderlichen Aussteifungen vorhalten und später wieder beseitigen. Verbauart nach Wahl des AN.
Die Verbauart muß für die Maßnahme anwendbar sein und
den ZTV, DIN 18303, DIN EN 1610 und DIN 4124 entsprechen.

Verbau für Leitungsgräben mit Schächten.

Rohrgraben für Rohr DN 150
Rohrgrabentiefen über 1,5 bis 2,1 m
gemessen von OK Straße/Gelände bzw. Baustraße bis zur Fließsohle der Kanalleitung.

Abgerechnet wird die einfache Länge des verbauten Grabens einschl. Schächte.
Menge: 64,500 m

**06.04.2 Wasserhaltung, Grabentiefe bis 2,10 m, lfd. Meter**
Wasserhaltung zur Trockenlegung der Leitungsgräben
durchführen.
für SW- Anschlussleitung DN 150
Rohrgrabentiefe bis 2,10 m
Die Leistung umfasst alle zur Wasserhaltung gemäß DIN
18305 erforderlichen Arbeiten.

Ausführung nach freier Wahl des AN.
Zusätzlicher Bodenaushub und Materialeinbau werden
nicht gesondert vergütet.
Die Abrechnung erfolgt nach tatsächlich durchgeführter
Wasserhaltung im Leitungsgraben nach lfd. Meter, gemessen in der Grabenachse. Beim Doppelgraben wird nur der
tieferliegende Graben vergütet.
Die Ableitung des geförderten Wassers erfolgt über eine max. Entfernung von 100 m in den Regenwasserkanal bzw. SW-Kanal

Grundsätzlich hat die Bieterin zur Bemessung ihrer Grundwasserabsenkungsanlage alle Erkenntnisse aus den beiliegenden Baugrundgutachten und der GW-Vorbemessung  zu berücksichtigen.

Die hier angegebenen Kennwerte dienen lediglich einer Grobabschätzung der Baugrundsituation.

Grundwasserstand ca. 1m bis 1,40 m unter GOK

typische Erdstoffkenndaten für Luckenwalde
Durchlässigkeit  kf ca.  2 x 10^-5 bis 1,0 x 10^-4 m/s
Menge: 64,500 m

**06.04.3 Wasserhaltung f. Kopfloch**
Wasserhaltung zur Trockenlegung von Einzelbaugruben
durchführen.
Baugrubengröße an der Sohle ca. 1,5m x 1,5m
Baugrubentiefe ca. 2,00m bis 2,60 m
Absenkziel 0,5m unter Baugrubensohle
Die Leistung umfasst alle zur Wasserhaltung gemäß DIN
18305 erforderlichen Arbeiten.
Ausführung nach freier Wahl des AN.
Zusätzlicher Bodenaushub und Materialeinbau werden
nicht gesondert vergütet.
Die Ableitung des geförderten Wassers erfolgt über eine max. Entfernung von 100 m in den Regenwasserkanal bzw. SW-Kanal

Angaben aus dem Baugrundgutachten sind zu berücksichtigen
Abgerechnet wird nur die Wasserhaltung, die trotz Koordinierung der Gewerke außerhalb des unmittelbaren Baufeldes erforderlich wurde.
Menge: 18,000 St

#### Bereich 06.05 Rohrleitungen, Formstücke

**06.05.1 Muffenloses Vollwand-Kunststoffrohr DN/OD 160**
Muffenloses Vollwand-Kunststoffrohr DN/OD 160
(160 x 5,5 mm), HS-S-Rohr

Farbe: braun (RAL 8011) für Schmutzwasser,
aus weichmacherfreiem Polyvinylchlorid (PVC-U),
Ringsteifigkeit nach ISO 9969 mindestens 12 kN/m², in Anlehnung an die DIN EN 1401-1, jedoch mit erhöhter Wanddicke, glattwandig, mit DIBt-Zulassung Nr.: Z-42.1-309,
E-Modul Kurzzeit = 3000 N/mm² bzw. Langzeit = 1500 N/mm², inklusive der für die fachgerechte Verlegung erforderlichen Doppelmuffen mit innen liegendem Steg und zwei fest eingelegten, gemäß DIN EN 681-2 WH ölbeständigen FE-Dichtungen, geeignet für den Einsatz in Wasserschutzzonen unter Berücksichtigung der Anforderungen aus dem DWA-Arbeitsblatt A 142 - dicht bis 2,5 bar Prüfdruck
liefern und nach Einbauanleitung des Herstellers verlegen.

Überdeckungshöhe:
über Rohrscheitel min h = 0,60 m
max h = 2,50 m
Verkehrslast SLW 60

Einschließlich dem Herstellen des Rohraufauflagers
aus Sand-Kies-Gemisch entsprechend der DIN EN 1610
sowie dem zusätzlichen Bodenaushub in den anstehenden Bodenklassen, dem erforderlichen Verbauanteil
und dem Beseitigen des verdrängten Bodens.
Verlegen in Gräben und auch in Kleinlängen

Fabrikat:
Funke Kunststoffe GmbH

oder gleichwertig

'..........................................'
Produkt / Hersteller (Bietereintrag)
Menge: 129,000 m

**06.05.2 HS-S-UM DN/OD 160, Übergangsstück von Steinzeug-L-Muffe**
HS-S-UM DN/OD 160, Übergangsstück von Steinzeug-L-Muffe auf ein Kunststoffrohr DN/OD 160 nach DIN EN 1401-1 aus weichmacherfreiem Polyvinylchlorid (PVC-U),
Farbe: braun (RAL 8011), aus weichmacherfreiem Polyvinylchlorid (PVC-U), wandverstärkt, glattwandig, geeignet für den Einsatz in Wasserschutzzonen unter Berücksichtigung der Anforderungen aus dem DWA-Arbeitsblatt A 142 - dicht bis 2,5 bar Prüfdruck - liefern und nach Einbauanleitung des Herstellers verlegen.

System Funke

oder gleichwertig

'...................................................'
Angebotenes Fabrikat
Menge: 18,000 St

**06.05.3 HS-S-Bogen DN/OD 160/15-45° MM**
HS-S-Bogen DN/OD 160/15-45° MM,
Farbe: braun (RAL 8011) für Schmutzwasser
aus weichmacherfreiem Polyvinylchlorid (PVC-U), mit einem Durchmesser-Wanddickenverhältnis SDR 34, nach DIN EN 1401-1 wandverstärkt, glattwandig, mit DIBt-Zulassung Nr.: Z-42.1-309, mit 2 angeformten Muffen und fest eingelegten, gemäß DIN EN 681-2 WH ölbeständigen FE-Dichtungen, geeignet für den Einsatz in Wasserschutzzonen unter Berücksichtigung der Anforderungen aus dem DWA-Arbeitsblatt A 142 - dicht bis 2,5 bar Prüfdruck - liefern und nach Einbauanleitung des Herstellers verlegen.

Einbau der Formstücke inkl. der Vorbereitung der Leitungseinbindung und erforderlichen Rohrtrennung

System Funke

oder gleichwertig

'...................................................'
Angebotenes Fabrikat
Menge: 72,000 St

**06.05.4 Verschlussteller f. HS-Rohr, DN/OD 160, temporär**
Neue Hausanschlussabzweige nach Verlegung des Hauptkanals mit Verschlussteller temporär verschließen
bei Fortführung der Arbeiten am Hausanschluss  Verschlussteller entfernen
für DN/OD 160 HS-Rohr
Menge: 18,000 St

**06.05.5 Verschlussteller f. HS-Rohr, DN/OD 160**
Hausanschlussleitung mit Verschlussteller oder Muffenstopfen verschließen

für DN/OD 160 HS-Rohr
Menge: 5,000 St

**06.05.6 HS-S-Reduktionsstück DN/OD 160/110**
HS-S-Reduktionsstück DN/OD 160/110,
System Funke oder gleichwertig,
Farbe: braun (RAL 8011) für Schmutzwasser
aus weichmacherfreiem Polyvinylchlorid (PVC-U), mit einem Durchmesser-Wanddickenverhältnis SDR 34, nach DIN EN 1401-1 wandverstärkt, glattwandig, mit DIBt-Zulassung Nr.: Z-42.1-309, mit 1 Spitzende DN/OD 160 und 1 angeformten Muffe DN/OD 110 und fest eingelegten, gemäß DIN EN 681-2 WH ölbeständigen FE-Dichtung, geeignet für den Einsatz in Wasserschutzzonen unter Berücksichtigung der Anforderungen aus dem DWA-Arbeitsblatt A 142 - dicht bis 2,5 bar Prüfdruck - liefern und nach Einbauanleitung des Herstellers verlegen.

Einbau der Formstücke inkl. der Vorbereitung der Leitungseinbindung und erforderlichen Rohrtrennung

System Funke

oder gleichwertig

'...................................................'
Angebotenes Fabrikat
Menge: 2,000 St

**06.05.7 HS-S-Überschiebmuffe DN/OD 160 als Reparaturmuffe**
HS-S-Überschiebmuffe DN/OD 160 als Reparaturmuffe,
Farbe: braun (RAL 8011) für Schmutzwasser
aus weichmacherfreiem Polyvinylchlorid (PVC-U), mit einem Durchmesser-Wanddickenverhältnis SDR 34, nach DIN EN 1401-1 wandverstärkt, glattwandig, mit DIBt-Zulassung Nr.: Z-42.1-309, mit 2 angeformten Muffen und fest eingelegten, gemäß DIN EN 681-2 WH ölbeständigen FE-Dichtungen, geeignet für den Einsatz in Wasserschutzzonen unter Berücksichtigung der Anforderungen aus dem DWA-Arbeitsblatt A 142 - dicht bis 2,5 bar Prüfdruck - liefern und nach Einbauanleitung des Herstellers verlegen.

Einbau der Formstücke inkl. der Vorbereitung der Leitungseinbindung und erforderlichen Rohrtrennung

System Funke

oder gleichwertig

'...................................................'
Angebotenes Fabrikat
Menge: 5,000 St

**06.05.8 Anschluss (temporär) an Grundleitungen DN 150 und Rückbau**
temporärer Anschluss der
Anschlussleitungen DN 150 an
neue oder an alte Grundleitung DN 150
Anschluss mittels Form- bzw.Paßstücke und
PE- Sondermanschetten Typ 2b (CANADA Plus Typ 2b)
mit DiBt-Zulassung

nach Weiterverlegung der Hausanschlussleitung temporären Anschluss wieder trennen
Ausbaumaterialen verbleiben in Eigentum des AN
nicht wieder zu verwendene Materialien von der Baustelle entfernen.

Hausanschlussleitung = Schmutzwasser
Menge: 18,000 St

**06.05.9 Anschluss an Grundleitungen DN 150**
Anschluss der neuen Freigefälleleitungen PVC DN/OD 160 an vorhandene Grundleitung.
Anschluss mittels Form- bzw.Paßstücke und
PE- Sondermanschetten Typ 2b
vorhandene Grundleitung aus Steinzeug DN 150,
Guß oder Stahl
Hausanschlussleitung = Schmutzwasser

Positionsabrechnung nur bei vollständiger Neuherstellung einer Hausanschlussleitung von Hauptleitung bis an Grundstücksgrenze
Menge: 18,000 St

**06.05.10 Anschlussschacht Kunststoff DN 400 PP Tiefe bis 2,0 m mit Abdeckung B 125**
Grundstücks-Anschlussschacht DN 400 aus Kunststoff
Belastungsklasse B 125 mit zu-/ Ablauf OD 160
(Muffen mit BL-Dichtring), lichte Schachttiefe bis 2,00 m;
bestehend aus:
Schachtboden DN 400 PP, gerade Durchgang 150 mm breit,
Schachtverlängerung DN400 (d=400mm) aus PVC-U,
mit glatten Enden,
liefern und einbauen.

Schachtabdeckung, rund, Klasse B 125, LW 450,
entsprechend DIN EN 124/ DIN 1229
Bauhöhe 35mm, Rahmen aus Gusseisen,
Deckel aus Gusseisen ohne Lüftungsöffnungen
mit Sandverschluss,
liefern und einbauen.

Fabrikat REHAU oder gleichwertig

'..................................'
Angebotenes Fabrikat
Menge: 18,000 St

**06.05.11 Lastabtragsring für HA-Schacht**
*** Bedarfsposition ohne GB
Lieferung und Einbau eines Lastabtragsring
aus abwasserbeständigem Material, z.B. Polymerbeton, oder aus Beton mit dauerhaft verzahnter, abwasserbeständiger Kunststoffschale auf der Innenseite oder abwasserbeständig beschichtet zum Auflegen einer Schachtabdeckung Klasse B 125 bis D 400 gemäß separater Position; inkl. Erdauflager für Lastabtragsring herstellen und verdichten.
Menge: 18,000 St

**06.05.12 Funke VPC-Rohrkupplung 150 (Art.-Nr. VPC150)**
Funke VPC-Rohrkupplung 150 (Art.-Nr. VPC150)
Bezeichnung:
VPC-Rohrkupplung 150
Außendurchmesser/Spannbereich (mm): 160 bis 192
Reduktion max. (mm): 32
Farbe: rot
Hersteller: Funke Kunststoffe GmbH
Art.-Nr.: VPC150
Im Lieferumfang:
Doppeldichtprofil
Fixier- und Zentrierkorb

Erforderliches Zubehör:
SET Umschaltknarren (Art.-Nr.VPCKNARRESET)
Alternativ: Drehmomentschlüssel (VPCDS)

Verwendungszweck:
Verbindung gleicher Rohrnennweiten aus
gleichem oder unterschiedlichem Werkstoff

TECHNISCHE EIGENSCHAFTEN
Materialien:
Edelstahlspannband: 1.4301 (V2A)
Manschette: EPDM/SBR
Fixierkorb: Polyamid
Prüfdruck /Wasserinnendruck (bar): bis 2,5

Zulassungen und Normen:
DIBt-Zulassung Nr.: Z-42.5-450

liefern und einbauen

oder gleichwertig

'...............................................'
Angebotenes Fabrikat
Menge: 4,000 St

**06.05.13 PE-Manschetten DN 150 (zusätzlich)**
PE-Manschetten (Canadamanschette)
nach DIN EN 295 für
Steinzeugrohre liefern und einbauen.
PE-Manschette DN 150
Tragfähigkeitsklasse: Normallast
Zum nachträglichen Einbau von Steinzeugrohren.
Menge: 2,000 St

#### Bereich 06.06 Oberflächenwiederherstellung

**06.06.1 Oberboden (>15cm) liefern und andecken**
Vegetationsschicht für Pflanz- und Rasenflächen,
Bodengruppe 4 DIN 18915 Teil 1 liefern
und profilgerecht andecken.
Andeckung auf Rekultivierungs- und Angleichungsflächen, Mulden, in Kleinst- und Teilflächen,
Böschungen, Baumstandorten und ähnlichem,
Anschluss 3 cm unter Fahrbahnrand,
Dicke der Andeckung > = 15 cm,
Das anzuliefernde Material ist deklarationspflichtig
(Lieferscheinverfahren).
Feinplanum für Rasenfläche herstellen,
zulässige Abweichung von der Sollhöhe < = 2 cm,
Steine, Fremdkörper, Unkraut und schwer verrottbare
Pflanzenteile ablesen.
Menge: 88,500 m2

**06.06.2 Rasenansaat RSM 7.2.1**
Rasenansaat herstellen. Saatgut in zwei gekreutzten
Arbeitsgängen ohne Entmischung ausbringen, einarbeiten
und abwalzen. Vorzeitig entwickeltes
Unkraut ausmähen. Unrat und Unkraut gehen in Eigentum
des AN über und werden beseitigt.
Ansaat auf Angleichungsflächen, Banketten, Böschungen, Gräben, Mulden und ähnl.
Saatgutmenge 25 g/m2.
Ansaat einschließlich Lieferung der erforderlichen
Saatmischung und -menge.
Saatgut = Landschaftsrasen RSM 7.2.1., ohne Kräuter
Die Herstellung des Planums, oberflächengleich,sowie
das Ablesen von Steinen Fremdkörpern,Unkraut
und schwer verrottbaren Pflanzenteilen werden nicht
gesondert vergütet
Menge: 88,500 m2

### Titel 07 RW-Hauptleitung

#### Bereich 07.01 Prüfungen, Nachweise

*Hinweis: Vorbemerkungen*
Der Auftragnehmer hat eine Eigenüberwachung
entsprechend dem Leitfaden "Eigenüberwachung" des
Güteschutz Kanalbau e.V. zu führen und der
Bauüberwachung mindestens zwei Wochen vor Abnahme zu
übergeben.
Die Kosten für die Eigenüberwachung sind einzurechnen
und werden nicht gesondert vergütet.

**07.01.1 TV-Inspektion DN 300 vor Überbauung**
Kanal durch TV- Inspektion vor Überbauung mit dauerhaften Befestigungen wie Asphalt, Pflaster, Beton untersuchen.
Die TV- Inspektion erfolgt grundsätzlich nicht während der Grundwasserabsenkung.
Einschließlich der Kanalreinigung vor der Untersuchung.

Inspektion erfolgt in mehreren Teilabschnitten (je nach Technologie des AN)

Das Leistungsprofil, die Anforderungen sowie der Qualitätsstandard der DWA-M 149-5 ist vollständig zu erbringen.
Darüber hinaus ist jede Rohrverbindung/ Muffe sowie Abzweige im Stillstand abzudrehen.
Schäden sind zu fotografieren.
Die Aufnahmen und das Untersuchungsprotokoll, inkl. Neigungsprotokoll sind dem AG mind. 2 Wochen vor Überbauung vollständig zur Prüfung vorzulegen.
Die Abrechnung erfolgt entsprechend tatsächlich aufgemessenen Rohrlängen.
Wird zum Termin der Überbauung des Kanales kein mängelfreies Protokoll vorgelegt oder verweigert der AN die Durchführung/ ggf.Wiederholung der TV- Inspektion
erfolgt sofortige Ersatzvornahme einschl. Baustopp.
vorh. Kanal = Regenwasser mit Rohren DN 300

Digital auf DVD (MPEG-II oder MPEG-IV).
Die DVD wird Eigentum des AG.
Übergabe Papierausfertigung 3-fach.
Menge: 227,530 m

**07.01.2 TV-Inspektion DN 300 zur Endabnahme**
Kanal durch TV- Inspektion zur Endabnahme der Baumaßnahme untersuchen.
Die TV- Inspektion erfolgt grundsätzlich nicht während der Grundwasserabsenkung.
Einschließlich der Kanalreinigung vor der Untersuchung.

Inspektion erfolgt zusammenhängend über gesamte Ausbaustrecke
einschl. erforderlicher Verkehrssicherungsleistungen
Die parallel vom Hauptkanal aus durchzuführende Inspektion der Hausanschlussleitungen ist einer gesonderten Position beschrieben.

Das Leistungsprofil, die Anforderungen sowie der Qualitätsstandard der DWA-M 149-5 ist vollständig zu erbringen.
Darüber hinaus ist jede Rohrverbindung/ Muffe sowie Abzweige im Stillstand abzudrehen.
Schäden sind zu fotografieren.
Die Aufnahmen und das Untersuchungsprotokoll, inkl. Neigungsprotokoll sind dem AG mind. 2 Wochen vor Abnahme vollständig zur Prüfung vorzulegen.
Die Abrechnung erfolgt entsprechend tatsächlich aufgemessenen Rohrlängen.
Wird zum Termin der Schlußkontrolle des Kanales kein mängelfreies Protokoll vorgelegt oder verweigert der AN die Durchführung/ ggf.Wiederholung der TV- Inspektion zur Schlußkontrolle, so erklärt sich der AN einverstanden, daß die erforderlichen Untersuchungen zu Lasten des Sicherheitsbetrages durchgeführt werden.

vorh. Kanal = Regenwasser mit Rohren DN 300

Digital auf DVD (MPEG-II oder MPEG-IV).
Die  DVD wird Eigentum des AG.
Übergabe Papierausfertigung 3-fach.
Menge: 227,530 m

**07.01.3 Schachtdichtigkeitsprüfung mit Wasser**
Schacht auf Wasserdichtigkeit nach DIN EN 1610 prüfen, mit Wasser, einschl. aller Abdichtungen, Sicherungen, Lieferungen, Einfüllungen, Ableiten des Wassers,
Messung erfolgt mit Pegelsonde und Stativ (Dreibein) über offenen Schacht und während der Grundwasserabsenkung

An- und Abtransport sowie Vorhalten der erforderlichen Geräte.
Von dem Ergebnis der Prüfung ist eine Niederschrift zu fertigen.
Für Schmutzwasserschächte bis DN 1000
Schachttiefe bis ca. 2,30 m

Der Termin der beabsichtigten Dichtigkeitsprüfung ist dem Auftraggeber rechtzeitig (mind. 2 Tage vorher) schriftlich (email) bekannt zu geben. Liegt die Information nicht vor, gilt die Prüfung als nicht bestanden.
Menge: 8,000 St

#### Bereich 07.02 Rückbau, Hilfsleistungen

*Hinweis: Hinweise zum Gewerk Rückbau/ Hilfsleistungen*
Sind in den Positionen nicht explizit Entsorgungswege aufgeführt, so sind die
  ausgebauten Materialien einer zertifizierten
  Verwertungsanlage zuzuführen.

  Verwertungsnachweise sind dem AG unaufgefordert
  zeitnah zu übergeben.

  Kosten/ Gebühren für die
  Entsorgung (Verwertung/ Beseitigung) sind
  in die Einheitspreise der Einzelpositionen
  einzukalkulieren und werden nicht gesondert
  vergütet.

*Hinweis: Hinweis zur Zwischenlagerung und -transport*
Alle im Baufeld nicht wiederverwendbaren Ausbaustoffe sind innerhalb der Baustelle auf einen Zwischenlagerplatz zur Beprobung getrennt nach Ausbaustoff zu transportieren und zwischenzulagern.
Nach erfolgter Beprobung erfolgt der Abtransport der Ausbaustoffe mit der entsprechenden Verwertung bzw. Entsorgung.
Die anfallenden Transportkosten sind in den Einzelpositionen mit einzupreisen.

**07.02.1 Rohrleitung bis DN 150 trennen**
Vorhandene Rohrleitung trennen
durch einen glatten, senkrecht zur Rohrachse geführten
Schnitt mit geeignetem Gerät
Material: Stzg/Kunststoff/Guß/Stahl DN 100 bis 150
Art: Anschlussleitung, Fallrohranschlüsse
Menge: 12,000 St

**07.02.2 Rohrleitung DN 200 bis DN 300 trennen**
Vorhandene Rohrleitung trennen
durch einen glatten, senkrecht zur Rohrachse geführten
Schnitt mit geeignetem Gerät
Material: Beton/Stzg/Kunststoff DN 200 - DN 300
Art: Hauptleitung (Kanal)
Menge: 10,000 St

**07.02.3 Rohrschnitt bis DN 200 AZ**
Vorhandene Rohrleitung aus Asbestzement
am Beginn und Ende zu demontierender Leitungsabschnitte fachgerecht unter Berücksichtigung
der Unfallverhütungsvorschriften,
der besondere Anforderungen der Berufsgenossenschaft
und der Technischen Regeln für Gefahrstoffe TRGS 519
trennen,
Rohrschnitt bis DN 200 AZ

Es erfolgt keine doppelte Abrechnung mit auszubauenen Leitungen.
Menge: 1,000 St

**07.02.4 Rohrleitung bis DN 100 bis DN 200 ausbauen**
Kanäle (SW, MW, RW) aufnehmen,
Art: Hauptleitung und Anschlussleitung
Material:  Steinzeug/Kunststoff/Beton DN 100 bis DN 200
in nicht zusammenhängenden Teilabschnitten
mit Einzellängen unter 5 m.
Ausbaumaterial laden, zum Haufwerk des AN im Baufeld transportieren und abladen.
Menge: 65,000 m

**07.02.5 Rohrleitung bis DN 100 bis DN 200 (Az) ausbauen und entsorgen**
Kanäle (SW, MW, RW) aufnehmen,
Art: Hauptleitung und Anschlussleitung
Material:  Asbestzement,
DN 100 bis DN 200
in nicht zusammenhängenden Teilabschnitten
mit Einzellängen unter 5 m.

fachgerecht unter Berücksichtigung
der Unfallverhütungsvorschriften,
der besondere Anforderungen der Berufsgenossenschaft
und der Technischen Regeln für Gefahrstoffe TRGS 519
ausbauen.

Anfallenden Abfall in Big-Packs legen, aufladen und als gefährlichen Abfall (ASN 170605) entsorgen.
Inkl. aller Transport- und Entsorgungskosten.
Menge: 10,000 m

**07.02.6 Rohrleitung DN 300 ausbauen**
Kanäle (SW, MW, RW) aufnehmen,
Art: Hauptleitung und Anschlussleitung
Material:  Steinzeug/Kunststoff/Beton DN 300
in nicht zusammenhängenden Teilabschnitten
mit Einzellängen unter 5 m.
Ausbaumaterial laden, zum Haufwerk des AN im Baufeld transportieren und abladen.
Menge: 20,000 m

**07.02.7 Leitungsgraben f. Rückbau bis DN 200**
alte SW- Leitung (Kanal) freilegen.
Erforderliche Erdarbeiten zum Freilegen des alten
SW- Kanales.
Rohrgrabentiefe über 1,00 bis 2,0 m,
Breite der Grabensohle 'für Rohr bis DN 200'
Verbau nach konstruktivem Erfordernis herstellen.

Aushub Boden, soweit zum Verfüllen
geeignet, zur Wiederverwendung seitlich lagern, nach Leitungsausbau Graben schließen,
Verdichten auf 97 v. H. einfache Proctordichte.

Position kommt nur zur Anwendung, wenn es sich um einen separaten Graben handelt, welcher sich ausserhalb von Neubautrassen befindet.
Menge: 65,000 m

**07.02.8 Leitungsgraben f. Rückbau DN 300**
alte SW- Leitung (Kanal) freilegen.
Erforderliche Erdarbeiten zum Freilegen des alten
SW- Kanales.
Rohrgrabentiefe über 1,00 bis 2,0 m,
Breite der Grabensohle 'für Rohr bis DN 300'
Verbau nach konstruktivem Erfordernis herstellen.

Aushub Boden, soweit zum Verfüllen
geeignet, zur Wiederverwendung seitlich lagern, nach Leitungsausbau Graben schließen,
Verdichten auf 97 v. H. einfache Proctordichte.

Position kommt nur zur Anwendung, wenn es sich um einen separaten Graben handelt, welcher sich ausserhalb von Neubautrassen befindet.
Menge: 20,000 m

**07.02.9 Kanal DN 150 dauerhaft verschließen**
Kanal Stz/Kunststoff bis DN 150 dauerhaft verschließen und abdichten
nach Wahl des AN
inkl. aller Nebenleistungen
Menge: 3,000 St

**07.02.10 Kanal DN 200 bis DN 300 dauerhaft verschließen**
Kanal Beton/Stz/Kunststoff DN 200 bis DN 300 dauerhaft verschließen und abdichten
nach Wahl des AN
inkl. aller Nebenleistungen
Menge: 6,000 St

**07.02.11 Rohrleitung bis DN 300 verdämmern**
Vorhandenen und außer Betrieb genommene Regenwasserleitung mit geeignetem Gerät
in kleinen Teilabschnitten zu unterschiedlichen Zeiten
bis max. 100 m mit Füllmasse verpressen
Vergütet wird die verpreßte Tonnage.
Rohre bis einschließlich DN 300 inkl. alter Schächte
Material (Füllmasse) = Zementemulsion
Enddruckfestigkeit 10 N/mm²
einschl. der erforderlichen Verschlüsse an den
Rohrenden
sowie Einsetzen der erforderlichen Entlüftungs- bzw. Füllrohre.
Lieferscheine sind zeitnah einschließlich
Zusammenstellung dem AG zu übergeben.
Menge: 13,816 m3

**07.02.12 Rohrleitungen DN 300 vor Verdämmerung reinigen**
grobe Reinigung von Rohrleitungen DN 300 vor der Verdämmerung mit Hochdruckspülung und Kanalgutentnahme inkl. Entsorgung
Menge: 140,000 m

**07.02.13 Schacht zurückbauen**
Schacht bis lichten Durchmesser von 1000mm, freilegen,
Schacht inkl. Schachtabdeckung entfernen,
einschließlich Verbau und Wasserhaltung
Schacht in gemischter Bauweise, bestehend aus
gemauertem/ betoniertem Unterteil und aufgesetzten
Betonfertigteilen,
Bauhöhe bis 2,30 m (gem. bis Fließsohle)

Ausbaumaterial laden, zum Haufwerk des AN im Baufeld transportieren und abladen.
Menge: 5,000 St

**07.02.14 Schacht teilweise zurückbauen**
Teilrückbau Schacht

Schacht bis lichten Durchmesser von 1000mm,
bis ca. 1 m unter GOK freilegen,
Schacht inkl. Schachtabdeckung bis 1m Tiefe rückbauen
Schacht in gemischter Bauweise, bestehend aus
gemauertem/ betoniertem Unterteil und aufgesetzten
Betonfertigteilen,

Ort: vorh. Schächte von zu verdämmernden Rohrleitungsabschnitten

Ausbaumaterial laden, zum Haufwerk des AN im Baufeld transportieren und abladen.
Menge: 5,000 St

**07.02.15 Absperren von Leitungen DN 200 bis DN 300**
Absperren von Leitungen die sich in Betrieb befinden.
Absperrorgane (Blasen etc.) nach Abstimmungen mit dem
AG ein- und ausbauen.
Inkl. dem mehrmaligen Umsetzen der Absperrorgane
für Rohre DN 200 bis DN 300
Menge: 3,000 St

#### Bereich 07.03 Erdarbeiten Regenwasser

*Hinweis: Vorbemerkungen zu Erdarbeiten/ Bodenaushub*
In unmittelbarer Umgebung vorhandener Medien,
Bauwerken etc. hat der Bodenaushub mit der
entsprechenden Umsicht und Sorgfalt zu erfolgen.
In die Bodenaushubpositionen ist jeweils ein
Anteil von 30 % Handschachtung zu berücksichtigen.

1.  Bodenaushub für Leitungsgräben mit bzw.
  =======================================
  ohne Schächte
  =============

1.1 Die Grabentiefe wird gerechnet ab
  OKG, abzüglich des Fahrbahnoberbaues aus Pflaster
  und Tragschicht/ Bettung bis Fließsohle (Leitungen) bzw. Fließgerinne (Schächten).
  Die Tiefe einer Kanalhaltung oder eines Ab-
  schnittes wird aus den Schachttiefen gemittelt
  und ist für die Tiefenstaffelung maßgebend.

1.2 Die Grabenbreiten werden, wenn im Leistungsverzeichnis keine anderen Abmessungen angegeben
  sind, nach den in den Vorbemerkungen verbindlich
  festgelegten Abrechnungsbreiten abgerechnet. Bei
  Minderbreiten wird nach der aufgemessenen Rohrgrabenbreite abgerechnet.

1.3 Die Schachtbaugruben werden in der Achse der
  Leitung ohne Berücksichtigung von Mehraushub
  durchgemessen. Die Länge des Rohrgrabens wird
  von Schachtmitte bis Schachtmitte bzw. Ende
  Rohrleitung gemessen. Bei Anschlussleitungen wird
  die Länge des Rohrgrabens von der Achse Hauptleitung bis Ende Anschlussleitung bzw. Mitte
  Kontrollschacht abgerechnet.

2.  Bodenaushub für Schächte bzw. Bauwerke
  ======================================

  Dieser Absatz gilt nur für Schächte bzw. Bauwerke, deren lichte Weite größer als 1,0 m + DN,
  gemessen rechtwinklig zur Fließrichtung, sind.
  Bei der Abrechnung wird die Grundfläche des
  Bauwerkes zugrunde gelegt. Erforderlicher Bodenaushub für den Arbeitsraum ist einzukalkulieren.
  Sonst wie unter 1. beschrieben.

3.  Verfüllen der Baugrube
  ======================

  Das Merkblatt für das Verfüllen von Leitungsgräben ist zu beachten. Die Bodenverdichtung ist
  auf Verlangen der Bauleitung durch Plattendruckversuche bzw. Schlagsonden auf Kosten des AN
  nachzuweisen.

4.  Bodenaushub nach lfd. Metern
  ============================

  Für Bodenaushub nach lfd. Metern sind ausschließlich die unter 1.1, 1.3 und 3. aufgeführten Bemerkungen gültig.

5.  Falls Hausanschlüsse nicht gesondert ausgeschrieben sind, werden diese in den nachfolgenden Positionen abgerechnet.

6.  Der Bodenaushub für Rohrwandstärken in Boden
  aller Klassen und Tiefen wird nicht besonders
  vergütet und ist entsprechend einzukalkulieren.

*Hinweis: Hinweis zur Zwischenlagerung und -transport*
Alle im Baufeld nicht wiederverwendbaren Ausbaustoffe sind innerhalb der Baustelle auf einen Zwischenlagerplatz zur Beprobung getrennt nach Ausbaustoff zu transportieren und zwischenzulagern.
Nach erfolgter Beprobung erfolgt der Abtransport der Ausbaustoffe mit der entsprechenden Verwertung bzw. Entsorgung.
Die anfallenden Transportkosten sind in den Einzelpositionen mit einzupreisen.

**07.03.1 Bodenaushub für Kanal DN 300 über 1,0 m bis 2,30m**
Bodenaushub für Leitungsgräben,
Rohrgraben für Rohr bis DN 300
Klassen 3 bis 5.
Tiefe über 1,0 m bis 2,30 m,
Rohrgrabenbreite gem DIN EN 1610, Abs. 6, Tab. 1
Bodenaushub erfolgt im offenen Graben.

Verbau und Wasserhaltung werden gesondert berechnet.

Aushub seitlich lagern, nach Verlegen der Leitung lagenweise einbauen und verdichten, Anforderungen an die Verdichtung gemäß Rohrstatik und Anforderungen aus dem Straßenbau, EV2 mind. 45 MPa.
Zur Verfüllung nicht verwendeten Aushub laden, zum Haufwerk des AN im Baufeld transportieren und abladen.
Menge: 227,530 m

**07.03.2 Füllmaterial**
Material zum Verfüllen von Leitungsgräben liefern,
lagenweise einbauen und verdichten.
Leitungsgräben mit und ohne Schächte
Material = verdichtungsfähiger Sand/Kiessand
Zuordnungswert nach LAGA Z 0 bzw. BM-0
Abgerechnet wird die Verfüllung bis OK- Gründungsplanum
für den Straßenbau in verdichtetem Zustand
abzüglich der verdrängten Massen durch Rohre bzw. des
wiederverwendeten Bodens.
Eine besondere Vergütung für die Verfüllung von
Schacht- und Bauwerksräumen erfolgt nicht, jedoch wird
die Verdrängung für Schächte und Bauwerke nicht abgezogen.
Abgezeichnete Lieferscheine bzw. Wiegekarten sind zur
Kontrolle dem AG vorzulegen.
Menge: 204,777 m3

**07.03.3 Transport Erdaushub im Baufeld**
Transport Erdaushub im Baufeld

Aufgenommenen Erdstoff aus Rohrgräben im Baufeld transportieren, auf Zwischenlagerplatz abladen
Nach Verlegung der Leitung Erdstoff aufnehmen, zum Einbauort transportieren und dort gemäß den Anforderungen der Bodenaushubposition fachgerecht einbauen.
Transportlänge: bis 400m
Als Zulage für beengte Verhältnisse, wo eine seitliche Lagerung nicht möglich ist.
Nur auf Anweisung durch die Bauleitung.
Menge: 200,000 m3

**07.03.4 Sauberkeitsschicht für Schächte C 8/10, d=10cm**
Sauberkeits/-Schutzschicht aus unbewehrtem Beton unter
Schächte herstellen
Größe ca. 1,50 m x 1,50m
Betongüte : C 8/10
Dicke : mind. 10 cm
Expositionsklasse : XC2
Menge: 9,000 St

#### Bereich 07.04 Verbau/Wasserhaltung

*Hinweis: Vorbemerkungen*
Baugrubenverbauarbeiten

Sofern nicht ein Normverbau nach DIN 4124 verwendet
wird, hat der Auftragnehmer vor Beginn der Ausschachtungsarbeiten eine statische Berechnung des Verbaues
nach den zu erwartenden Belastungen in ungünstigster
Stellung aufzustellen und unaufgefordert dem Auftraggeber in zweifacher Ausfertigung vorzulegen.
Die Kosten hierfür sind in die Positionen der Baugrubenverbauarbeiten einzurechnen.

Vergütet wird die beidseitig verbaute Rohrgrabenlängegemäß DIN 18303 Abs. 5.2. von Schachtmitte bis Schachtmitte (einfache Länge Rohrgraben).
Bei Spundwänden wird die Fläche für die statisch erforderliche Einspannung als Fläche zusätzlich vergütet, wenn dies nicht ausdrücklich in der entsprechenden Leistung anders geregelt ist.

Mehreinbau bei Schächten, Abzweigen usw. wird nicht
vergütet.

Wasserhaltungsarbeiten für Rohrgräben und Baugruben

Wasserhaltungsarbeiten sind nur mit Zustimmung der Bauleitung auszuführen.

Der Zutritt von Oberflächenwasser in die offene Baugrube ist zu verhindern. Seine Beseitigung wird nicht als
Wasserhaltung vergütet.

Die Leistung umfasst die Lieferung der Materialien und
Geräte, Bereitstellung der Betriebsstoffe bzw. der nötigen Energie, den Betrieb und die Bedienung der Anlagen in ununterbrochener Folge sowie Zuschläge für
Nacht-, Sonn- und Feiertagsarbeit, den Transport,
Auf-, Um- und Abbau aller erforderlichen Geräte und
Maschinen sowie das störungsfreie und schadlose Ableiten des geförderten Wassers.

Die geförderte Menge Grundwasser ist über Wasseruhr zu zählen und in einem Wasserbuch zu dokumentieren

Grundwasser muß während der Bauzeit mind. 0,50 m unter
der Baugrubensohle abgesenkt werden.

Vor der Ableitung des geförderten Grundwassers in den Kanal ist ein Zwischenbehälter als Sandfang vorzusehen.

Die Pumpe der Grundwasserabsenkungsanlage ist durch eine passende Einhausung zu dämmen.

**07.04.1 Verbau f. Rohrgraben bis 2,30 m Tiefe**
Rohrgrabenwände beiderseits des Rohrgrabens nach DIN
4124 u. DIN 18303 verkleiden,
den Verbau einschl. der erforderlichen Aussteifungen vorhalten und später wieder beseitigen.
Verbauart nach Wahl des AN.
Die Verbauart muss für den entsprechenden Leitungsabschnit geeignet sein. Aufgrund der Vielzahl von kreuzenden und längs liegenden Medien ist der Einbau von Verbauboxen in vielen Bereichen nicht möglich. Hier ist ein geeigneter Verbau (z.B.  Trägerbohlwand,  Berliner Verbau etc.) herzustellen und entsprechend zu kalkulieren.

Rohrgraben für Rohr DN 300
Rohrgrabentiefen über 1,5 bis 2,3 m
gemessen von OK Straße/Gelände bzw. Baustraße bis zur Fließsohle der Kanalleitung.

Die Verbauart muss für die Maßnahme anwendbar sein und
den ZTV, DIN 18303, DIN EN 1610 und DIN 4124 entsprechen.
Abgerechnet wird die einfache Länge des verbauten Grabens einschl. Schächte.

Die Entfernung des Verbaus hat während der Herstellung der Leitungszone  fortschreitend zu erfolgen. Sollte dies nicht möglich sein, ist eine gesonderte Statik für diesen Lastfall unaufgefordert vor Beginn der Arbeiten vorzulegen.

Der Einsatz von nicht geeigneten Verbauarten führt zum
sofortigen Baustopp.
Menge: 130,365 m

**07.04.2 Wasserhaltung, Grabentiefe bis 2,30 m, lfd. Meter**
Wasserhaltung zur Trockenlegung der Leitungsgräben
durchführen.
für RW- Hauptkanal DN 300
Rohrgrabentiefe bis 2,30 m
Die Leistung umfasst alle zur Wasserhaltung gemäß DIN
18305 erforderlichen Arbeiten.

Ausführung nach freier Wahl des AN.
Zusätzlicher Bodenaushub und Materialeinbau werden
nicht gesondert vergütet.
Die Abrechnung erfolgt nach tatsächlich durchgeführter
Wasserhaltung im Leitungsgraben nach lfd. Meter, gemessen in der Grabenachse. Beim Doppelgraben wird nur der
tieferliegende Graben vergütet.
Die Ableitung des geförderten Wassers erfolgt über eine max. Entfernung von 100 m in den Regenwasserkanal bzw. SW-Kanal

Die hier angegebenen Kennwerte dienen lediglich einer Grobabschätzung der Baugrundsituation.

Grundwasserstand ca. 1m bis 1,40 m unter GOK

typische Erdstoffkenndaten für Luckenwalde
Durchlässigkeit  kf ca.  2 x 10^-5 bis 1,0 x 10^-4 m/s
Menge: 130,365 m

#### Bereich 07.05 Rohrleitungen, Formstücke

**07.05.1 RW-Kanalrohre HS (PVC-U), DN/OD 315**
HS-R-Rohr SN16 DN/OD 315 in Teillängen
liefern und entsprechend DIN EN 1610 verlegen

HS-R-Rohr SN16 DN/OD 315 L = 3,0 m blau, SS
Vollwand-Kunststoffrohr DN/OD 315
SDR-Klasse: = 34
Wanddicke (mm): 11,4
Farbe (RAL): 5015 blau für Regenwasser
inkl. aller Muffen, Verbindungsstücke, Hilfsstoffe und Gelenkstücke
DIBt-Zulassung Z-42.1-309
DIN EN 1401-01

Hinweis:
Die Verlegerichtlinien des Herstellers nach
Einbauanleitung sind zu beachten,
zur fachgerechten Verlegung sind Doppelmuffen erforderlich.

- einschließlich statischer Berechnung
- Die erforderlichen Passlängen zur Abstimmung auf die
  Haltungslängenund Gelenkstücke sind einzukalkulieren
  und werden nicht gesondert vergütet.
- Einschließlich dem Herstellen des Rohraufauflagers
  aus Sand-Kies-Gemisch entsprechend der DIN EN 1610
  sowie dem zusätzlichen Bodenaushub in den anstehenden Bodenklassen, dem erforderlichen Verbauanteil
  und dem Beseitigen des verdrängten Bodens.
- Verlegen in Gräben und auch in Kleinlängen

Fabrikat:
Funke Kunststoffe GmbH

oder gleichwertig

'..........................................'
Produkt / Hersteller (Bietereintrag)
Menge: 227,530 m

**07.05.2 HS-R-Bogen DN/OD 315/15-45° MM**
HS-R-Bogen DN/OD 315/15-45° MM,
PVC-U
liefern und einbauen
Farbe (RAL): 5015 blau für Regenwasser

Fabrikat:
Funke Kunststoffe GmbH

oder gleichwertig

'..........................................'
Produkt / Hersteller (Bietereintrag)
Menge: 2,000 St

**07.05.3 HS-R-Überschiebmuffe DN/OD 315 als Reparaturmuffe**
HS-R-Überschiebmuffe DN/OD 315 als Reparaturmuffe,
Farbe (RAL): 5015 blau für Regenwasser
aus weichmacherfreiem Polyvinylchlorid (PVC-U), mit einem Durchmesser-Wanddickenverhältnis SDR 34, nach DIN EN 1401-1 wandverstärkt, glattwandig, mit DIBt-Zulassung Nr.: Z-42.1-309, mit 2 angeformten Muffen und fest eingelegten, gemäß DIN EN 681-2 WH ölbeständigen FE-Dichtungen, geeignet für den Einsatz in Wasserschutzzonen unter Berücksichtigung der Anforderungen aus dem DWA-Arbeitsblatt A 142 - dicht bis 2,5 bar Prüfdruck - liefern und nach Einbauanleitung des Herstellers verlegen.

Einbau der Formstücke inkl. der Vorbereitung der Leitungseinbindung und erforderlichen Rohrtrennung

System Funke

oder gleichwertig

'...................................................'
Angebotenes Fabrikat
Menge: 1,000 St

**07.05.4 HS-R-Abzweig 300/160/45°**
HS-R-Abzweig 300/160/45° liefern und
entsprechend DIN EN 1610 verlegen
- Nennweite Hauptrohr DN/OD 315
- Nennweite Nebenrohr DN 160
Farbe (RAL): 5015 blau für Regenwasser

Polyvinylchlorid (PVC-U), mit einem Durchmesser-Wanddickenverhältnis SDR 34,
nach DIN EN 1401-1 wandverstärkt, glattwandig,
mit DIBt-Zulassung Nr.: Z-42.1-309,
mit geradem Durchlauf DN/OD 3115,
mit 2 angeformten Muffen und fest eingelegten,
gemäß DIN EN 681-2 WH ölbeständigen FE-Dichtungen und 1 Zulauf DN/OD 160 unter 45°

- einschließlich statischer Berechnung
- Einschließlich dem Herstellen des Rohraufauflagers
  aus Sand-Kies-Gemisch entsprechend der DIN EN 1610
  sowie dem zusätzlichen Bodenaushub in den anstehenden Bodenklassen, dem erforderlichen Verbauanteil
  und dem Beseitigen des verdrängten Bodens.
- Verlegen in Gräben
- mit temporärer Verbindung zu den Hausanschlüssen
  im Bestand
- abgerechnet als Zulage zur durchgemessenen Rohrleitung

Fabrikat:
Funke Kunststoffe GmbH

oder gleichwertig

'..........................................'
Produkt / Hersteller (Bietereintrag)
Menge: 19,000 St

**07.05.5 PE-Manschetten DN 300**
PE-Manschetten (Canadamanschette) nach DIN EN 295 für
Steinzeugrohre / PVC-Rohre liefern und einbauen.
PE-Manschette DN 300, Sondermanschette
Tragfähigkeitsklasse: Normallast

Zum nachträglichen Einbau von Rohren
Menge: 1,000 St

**07.05.6 Funke BI-Adapter® Innen/Innen DN 300**
Funke BI-Adapter® Innen/Innen DN 300
Beton-Innen Adapter Innen/Innen DN 300
liefern und einbauen

Bezeichnung:
Beton-Innen Adapter Innen/Innen 300
Bestandsrohr Ø Innen (mm): 295 - 305
Spannbereich variable Rohrkupplung (mm): 270 - 320
Farbe: silbergrau / schwarz

Technische Eigenschaften:
Edelstahlspannband: 1.4404 (V4A)
Dichtmanschette: bestehend aus EPDM nach DIN EN 681-1
mehrfaches Doppeldichtprofil (zuverlässige Abdichtung nach DIN EN 1610)
Fixierkorb: bestehend aus Polyamid (bruchstabil und hochschlagzäh)

zentrische und stufenlose Reduktionsanpassung durch konisch verformbares Mittelteil und beidseitig integrierten Bandführungskanäle

System Funke

oder gleichwertig

'...................................................'
Angebotenes Fabrikat
Menge: 4,000 St

**07.05.7 Funke BI-Adapter® Innen/Innen DN 400**
Funke BI-Adapter® Innen/Innen DN 400
Beton-Innen Adapter Innen/Innen DN 400
liefern und einbauen

Bezeichnung:
Beton-Innen Adapter Innen/Innen 400
Bestandsrohr Ø Innen (mm): 395 - 405
Spannbereich variable Rohrkupplung (mm): 360 - 430
Farbe: silbergrau / schwarz

Technische Eigenschaften:
Edelstahlspannband: 1.4404 (V4A)
Dichtmanschette: bestehend aus EPDM nach DIN EN 681-1
mehrfaches Doppeldichtprofil (zuverlässige Abdichtung nach DIN EN 1610)
Fixierkorb: bestehend aus Polyamid (bruchstabil und hochschlagzäh)

zentrische und stufenlose Reduktionsanpassung durch konisch verformbares Mittelteil und beidseitig integrierten Bandführungskanäle

System Funke

oder gleichwertig

'...................................................'
Angebotenes Fabrikat
Menge: 1,000 St

**07.05.8 FBS-Stahlbetonrohr DN 300**
Stahlbetonrohr DN 300
nach DIN EN 1916, DIN V 1201
für Regenwasser, kreisförmig, liefern und
einschl. aller Form- und Passstücke, Zuschnitte, Gelenkstücke an Schachtanschlüssen und Dichtungen, auf Sandbett,
Auflagewinkel 120 Grad im vorhandenen Graben, verlegen gemäß DIN EN 1610.

Einbauort: Altleitungen an neuen Schächten

- einschließlich statischer Berechnung
- Die erforderlichen Paßlängen zur Abstimmung auf die
  Haltungslängenund Gelenkstücke sind einzukalkulieren
  und werden nicht gesondert vergütet.
- Einschließlich dem Herstellen des Rohraufauflagers
  aus Sand-Kies-Gemisch entsprechend der DIN EN 1610
  sowie dem zusätzlichen Bodenaushub in den anstehenden Bodenklassen, dem erforderlichen Verbauanteil
  und dem Beseitigen des verdrängten Bodens.
- Verlegen in Gräben und auch in Kleinlängen
Menge: 8,000 m

**07.05.9 FBS-Stahlbetonrohr DN 400**
Stahlbetonrohr DN 400
nach DIN EN 1916, DIN V 1201
für Regenwasser, kreisförmig, liefern und
einschl. aller Form- und Passstücke, Zuschnitte, Gelenkstücke an Schachtanschlüssen und Dichtungen, auf Sandbett,
Auflagewinkel 120 Grad im vorhandenen Graben, verlegen gemäß DIN EN 1610.

Einbauort: Altleitungen an neuen Schächten

- einschließlich statischer Berechnung
- Die erforderlichen Paßlängen zur Abstimmung auf die
  Haltungslängenund Gelenkstücke sind einzukalkulieren
  und werden nicht gesondert vergütet.
- Einschließlich dem Herstellen des Rohraufauflagers
  aus Sand-Kies-Gemisch entsprechend der DIN EN 1610
  sowie dem zusätzlichen Bodenaushub in den anstehenden Bodenklassen, dem erforderlichen Verbauanteil
  und dem Beseitigen des verdrängten Bodens.
- Verlegen in Gräben und auch in Kleinlängen
Menge: 2,000 m

#### Bereich 07.06 Schächte

*Hinweis: Hinweis zum Gewerk Schächte*
Ausführung der Schächte:

Vor Schachtteilbestellung hat der AN die Bestandssituation des jeweiligen Schachtes vor Ort nochmals zu prüfen, die Bestelldaten/ Schachtskizzen sind vom AG freigeben zu lassen. Nachträgliche Änderungen aufgrund Nichtbeachtung der Vorleistung gehen zu Lasten des AN. Kosten für die Vorarbeiten sind in die Kalkulation der Einzelpositionen einzubeziehen

Die Schächte in Regelform sind entsprechend dem
Arbeitsblatt DWA-A 241 bzw. DIN 4034 Teil 1 herzustellen.

Die Rohrleitungen sind gelenkig einzubinden. Die erforderlichen Schachtanschlussstücke und Gelenkstücke sind
einzukalkulieren und werden nicht gesondert vergütet,
sofern nichts anderes in den Positionen beschrieben
ist.

Die Schachtabdeckungen müssen inkl. notwendiger Lastübertragungsringe und -schichten, normgerecht zu den Schächten passen.

Betonschächte
Die Schächte sind mit einläufigen Steigbügeln
entsprechend DIN 19555 und GUV 16.11 aus Edelstahl mit
PE-Umhüllung sowie mit Hülsen für einsteckbare
Haltestangen an den Öffnungen auszustatten.

Ausgleichsringe für Schachthälse mit 625 mm Schlupfweite müssen mit Verschiebesicherung versehen sein.

mit aufgesetzten Schachtringen u./ o. Schachtkonus
Muffenverbindung mit integrierter Kompressionsdichtung
und sandgefülltem Lastübertragungselement (TOBNORM®).
Spitzende gemäß DIN 4034/1

**07.06.1 Betonschacht R10 mit geradem Durchgang**
Schacht mit durchg. Gerinne (gerades Gerinne) liefern und herstellen
Schacht: R10

Unterteil rund aus Beton,
Mindestfestigkeitsklasse C 35/45,

Schachttiefe 1,23m  bis 1,43 m

lichter Durchmesser 1000 mm,

mit aufgesetzten Schachtringen, Schachtkonus / o. Abdeckplatte AP-M nach DIN 4034 Teil 1 mit konzentrischer Öffnung D = 625 mm mit Vertiefung zur verschiebesicheren Auflage der Abdeckung

Schacht dicht gegen drückendes Grundwasser.

Schachtfutter für den Anschluss
Zulauf 1: Rohr OD/DN 315 Rohrmaterial PVC-HS-Rohr
Ablauf 1: Rohr DN 200 Az
Menge: 1,000 St

**07.06.2 Betonschacht R9 als Kurvenschacht**
Schacht mit durchg. Gerinne als
Kurvenschacht liefern und herstellen
Schacht: R9

Unterteil rund aus Beton,
Mindestfestigkeitsklasse C 35/45,

Schachttiefe 0,83m  bis 1,03 m

lichter Durchmesser 1000 mm,

mit aufgesetzten Schachtringen, Schachtkonus / o. Abdeckplatte AP-M nach DIN 4034 Teil 1 mit konzentrischer Öffnung D = 625 mm mit Vertiefung zur verschiebesicheren Auflage der Abdeckung

Schacht dicht gegen drückendes Grundwasser.

Schachtfutter für den Anschluss
Zulauf 1: Rohr OD/DN 315 Rohrmaterial PVC-HS-Rohr
Ablauf 1: Rohr OD/DN 315 Rohrmaterial PVC-HS-Rohr
Menge: 1,000 St

**07.06.3 Betonschacht R8 mit geradem Durchgang**
Schacht mit durchg. Gerinne (gerades Gerinne) liefern und herstellen
Schacht: R8

Unterteil rund aus Beton,
Mindestfestigkeitsklasse C 35/45,

Schachttiefe 0,98m  bis 1,18 m

lichter Durchmesser 1000 mm,

mit aufgesetzten Schachtringen, Schachtkonus / o. Abdeckplatte AP-M nach DIN 4034 Teil 1 mit konzentrischer Öffnung D = 625 mm mit Vertiefung zur verschiebesicheren Auflage der Abdeckung

Schacht dicht gegen drückendes Grundwasser.

Schachtfutter für den Anschluss
Zulauf 1: Rohr OD/DN 315 Rohrmaterial PVC-HS-Rohr
Ablauf 1: Rohr OD/DN 315 Rohrmaterial PVC-HS-Rohr
Menge: 1,000 St

**07.06.4 Betonschacht R7 als Verbindungsschacht**
Schacht mit durchg. Gerinne (gerades Gerinne) als
Verbindungsschacht liefern und herstellen
Schacht: R7

Unterteil rund aus Beton,
Mindestfestigkeitsklasse C 35/45,

Schachttiefe 1,52m  bis 1,72 m

lichter Durchmesser 1000 mm,

mit aufgesetzten Schachtringen, Schachtkonus / o. Abdeckplatte AP-M nach DIN 4034 Teil 1 mit konzentrischer Öffnung D = 625 mm mit Vertiefung zur verschiebesicheren Auflage der Abdeckung

Schacht dicht gegen drückendes Grundwasser.

Schachtfutter für den Anschluss
Zulauf 1: Rohr OD/DN 315 Rohrmaterial PVC-HS-Rohr
Zulauf 2: Rohr OD/DN 315 Rohrmaterial PVC-HS-Rohr
Ablauf 1: Rohr OD/DN 315 Rohrmaterial PVC-HS-Rohr
Menge: 1,000 St

**07.06.5 Betonschacht R6 als Verbindungsschacht**
Schacht mit durchg. Gerinne (gerades Gerinne) als
Verbindungsschacht liefern und herstellen
Schacht: R6

Unterteil rund aus Beton,
Mindestfestigkeitsklasse C 35/45,

Schachttiefe 1,47m  bis 1,67 m

lichter Durchmesser 1000 mm,

mit aufgesetzten Schachtringen, Schachtkonus / o. Abdeckplatte AP-M nach DIN 4034 Teil 1 mit konzentrischer Öffnung D = 625 mm mit Vertiefung zur verschiebesicheren Auflage der Abdeckung

Schacht dicht gegen drückendes Grundwasser.

Schachtfutter für den Anschluss
Zulauf 1: Rohr OD/DN 315 Rohrmaterial PVC-HS-Rohr
Zulauf 2: Rohr OD/DN 315 Rohrmaterial PVC-HS-Rohr
Ablauf 1: Rohr OD/DN 315 Rohrmaterial PVC-HS-Rohr
Menge: 1,000 St

**07.06.6 Betonschacht R112.13 als Kurvenschacht**
Schacht mit durchg. Gerinne als
Kurvenschacht liefern und herstellen
Schacht: R112.13

Unterteil rund aus Beton,
Mindestfestigkeitsklasse C 35/45,

Schachttiefe 1,48m  bis 1,68 m

lichter Durchmesser 1000 mm,

mit aufgesetzten Schachtringen, Schachtkonus / o. Abdeckplatte AP-M nach DIN 4034 Teil 1 mit konzentrischer Öffnung D = 625 mm mit Vertiefung zur verschiebesicheren Auflage der Abdeckung

Schacht dicht gegen drückendes Grundwasser.

Schachtfutter für den Anschluss
Zulauf 1: Rohr DN 300 Beton
Ablauf 1: Rohr OD/DN 315 Rohrmaterial PVC-HS-Rohr
Menge: 1,000 St

**07.06.7 Betonschacht R112.13.1 mit geradem Durchgang**
Schacht mit durchg. Gerinne (gerades Gerinne) liefern und herstellen
Schacht: R112.13.1

Unterteil rund aus Beton,
Mindestfestigkeitsklasse C 35/45,

Schachttiefe 2,15m  bis 2,35 m

lichter Durchmesser 1000 mm,

mit aufgesetzten Schachtringen, Schachtkonus / o. Abdeckplatte AP-M nach DIN 4034 Teil 1 mit konzentrischer Öffnung D = 625 mm mit Vertiefung zur verschiebesicheren Auflage der Abdeckung

Schacht dicht gegen drückendes Grundwasser.

Schachtfutter für den Anschluss
Zulauf 1: Rohr OD/DN 315 Rohrmaterial PVC-HS-Rohr
Ablauf 1: Rohr DN 300 Beton
Menge: 1,000 St

**07.06.8 Betonschacht R5 mit geradem Durchgang**
Schacht mit durchg. Gerinne (gerades Gerinne) liefern und herstellen
Schacht: R5

Unterteil rund aus Beton,
Mindestfestigkeitsklasse C 35/45,

Schachttiefe 1,13m  bis 1,33 m

lichter Durchmesser 1000 mm,

mit aufgesetzten Schachtringen, Schachtkonus / o. Abdeckplatte AP-M nach DIN 4034 Teil 1 mit konzentrischer Öffnung D = 625 mm mit Vertiefung zur verschiebesicheren Auflage der Abdeckung

Schacht dicht gegen drückendes Grundwasser.

Schachtfutter für den Anschluss
Zulauf 1: Rohr OD/DN 315 Rohrmaterial PVC-HS-Rohr
Ablauf 1: Rohr OD/DN 315 Rohrmaterial PVC-HS-Rohr
Menge: 1,000 St

**07.06.9 Betonschacht R4 als Verbindungsschacht**
Schacht mit durchg. Gerinne (gerades Gerinne) als
Verbindungsschacht liefern und herstellen
Schacht: R4

Unterteil rund aus Beton,
Mindestfestigkeitsklasse C 35/45,

Schachttiefe 1,54m  bis 1,74 m

lichter Durchmesser 1000 mm,

mit aufgesetzten Schachtringen, Schachtkonus / o. Abdeckplatte AP-M nach DIN 4034 Teil 1 mit konzentrischer Öffnung D = 625 mm mit Vertiefung zur verschiebesicheren Auflage der Abdeckung

Schacht dicht gegen drückendes Grundwasser.

Schachtfutter für den Anschluss
Zulauf 1: Rohr OD/DN 315 Rohrmaterial PVC-HS-Rohr
Zulauf 2: Rohr OD/DN 315 Rohrmaterial PVC-HS-Rohr
Ablauf 1: Rohr OD/DN 315 Rohrmaterial PVC-HS-Rohr
Menge: 1,000 St

**07.06.10 Betonschacht R112.01 als Kurvenschacht**
Schacht mit durchg. Gerinne als
Kurvenschacht liefern und herstellen
Schacht: R112.01

Unterteil rund aus Beton,
Mindestfestigkeitsklasse C 35/45,

Schachttiefe 1,68m  bis 1,88 m

lichter Durchmesser 1000 mm,

mit aufgesetzten Schachtringen, Schachtkonus / o. Abdeckplatte AP-M nach DIN 4034 Teil 1 mit konzentrischer Öffnung D = 625 mm mit Vertiefung zur verschiebesicheren Auflage der Abdeckung

Schacht dicht gegen drückendes Grundwasser.

Schachtfutter für den Anschluss
Zulauf 1: Rohr OD/DN 315 Rohrmaterial PVC-HS-Rohr
Ablauf 1: Rohr DN 400 Beton
Menge: 1,000 St

**07.06.11 provisorische Schachtabdeckungen**
provisorische Schachtabdeckungen für Einsteigschächte
liefern und einbauen
Schachtabdeckung aus Stahl St37,
kreisrund,
Materialstärke mindestens 15mm,
verschiebesicher auflegen,
im Zuge des Straßenbaues wieder aufnehmen und von der Baustelle entfernen
Menge: 10,000 St

**07.06.12 Schachtabdeckung VIATOP M, RW, mit Lüftungsöffnung**
Schachtabdeckung VIATOP M Standard, Kl. D 400,
DIN EN 124-2
lichte Weite 610 mm, glattschaftiger Rahmen und Deckel aus Kugelgussgrafit ISO 1083, mit frei lagerndem Gelenk,
Durchgehende dämpfende Einlage mit bi-direktionaler Lastabtragung
Deckel mit Lüftungsöffnungen,
Aufschrift "RW" für Regenwasser
Spezialöffnungstaschen und rutschsicherer Oberfläche, passendem Schmutzfänger aus verzinktem Stahlblech, Rahmen und Deckel mit
Beschichtung liefern und einbauen mit allen Nebenarbeiten
Die Fuge/den Spalt abdichten und mit einem
Schnellmontagemörtel vergießen, der frostwechselfest,
tau-salzbeständig, körnungsfrei, schrumpf- und
schwundfrei und schnell abbindend ist, wie
z. b. SIRIUS 300 Fix der Firma SIRIUS
oder z.B. Topolit Fix Super der Fa. P&T
oder gleichwertig

einschl. Beton- Adapterring, Höhe 10 cm,
Einbau fachgerecht höhengleich mit der bestehenden Oberfläche.

Leitprodukt Schachtdeckel
Hersteller/Typ : PAM Saint-Gobain/Viatop Standard

oder gleichwertig

'................................................'
Angebotenes Fabrikat Schachtdeckel

'................................................'
Angebotenes Fabrikat Vergussmörtel
Menge: 4,000 St

**07.06.13 Schachtabdeckung VIATOP M einwalzbar, RW, mit Lüftungsöffnung**
Schachtabdeckung VIATOP M Niveau 200, Kl. D 400,
DIN EN 124-2
Rahmen einwalzbar, Nivellierbereich 220 mm bis 280 mm
lichte Weite 610 mm, glattschaftiger Rahmen und Deckel aus Kugelgussgrafit ISO 1083, mit frei lagerndem Gelenk,
Durchgehende dämpfende Einlage mit bi-direktionaler Lastabtragung
Deckel mit Lüftungsöffnungen,
Aufschrift "RW" für Regenwasser
Spezialöffnungstaschen und rutschsicherer Oberfläche, passendem Schmutzfänger aus verzinktem Stahlblech, Rahmen und Deckel mit
Beschichtung liefern und einbauen mit allen Nebenarbeiten
einschl. Beton- Adapterring, Höhe 10 cm,

Hinweis: Die Schachtabdeckung darf nur im Asphalt aufliegen!

Schachtabdeckung im Zuge der Asphaltierungsarbeiten auf planmäßige Höhe einbauen.

Leitprodukt Schachtdeckel
Hersteller/Typ : PAM Saint-Gobain/Viatop M Niveau

oder gleichwertig

'................................................'
Angebotenes Fabrikat Schachtdeckel
Menge: 6,000 St

### Titel 08 RW-Hausanschlüsse

#### Bereich 08.01 Prüfungen, Nachweise

**08.01.1 Revisionsunterlagen Hausanschlussleitungen und Fallrohranschlüsse**
Revisionsunterlagen für Hausanschlussleitungen, Fallrohranschlussleitungen erstellen.
Feldvermessung auf der Baustelle,
Anfertigen des Anschlußblattes
nach Mustervorlage des AG auf gesondertem Blatt DIN A4
anzugeben sind:
Grundstücks-/ Flurstücksnummer,/ Fallrohrnummer
Lage Hauseinführung, Anschluss, Höhen-, und Längenangaben
verwendete Materialien
Hersteller- bzw. Fabrikateangaben
zu übergeben in 2-facher Papierausfertigung
Auf gesondertem Blatt sind jeweils alle
für den Hausanschluss erforderlichen Leistungen mit
Positionsnummer, Mengenansatz und Kurztext aufzuführen.
Fotodokumentation des erstellten Hausanschlusses am offenen Graben herstellen, Datumsangabe mit im Bild,
Darstellung der RW-HA-Bezeichnung auf einer Tafel mit z.B. Kreide, Faserstift etc., welche mit fotografiert wird.

Unterlage zu übergeben vorab in 1-facher Papierausfertigung zur Prüfung spätestens 10 WT nach Herstellung des Hausanschlusses.
Bei Nichtvorlage erfolgt Anfertigung durch einen Dritten auf Kosten des AN

Nach Freigabe durch Prüfenden Korrektur und Übergabe an den AG in 2-facher Papierausfertigung

Art des Anschlusses: Regenwasser-, Fallrohranschluss
Menge: 10,000 St

**08.01.2 TV- Inspektion DN 150 bis DN 200 vor Oberflächenwiederherstellung**
Kanal durch TV- Inspektion vor Herstellung der Oberflächen untersuchen
inkl. Neigungsprotokoll gemäß den Anforderungen
der DWA-M 149-5.
Das Leistungsprofil, die Anforderungen sowie der Qualitätsstandard dieser Merkblätter ist vollständig zu erbringen.
Schäden sind zu fotografieren.
Die Aufnahmen und das Untersuchungsprotokoll sind dem
AG vorzulegen.
Einschließlich der Kanalreinigung vor der Untersuchung.
Inspektion erfolgt i.d.R. vom Hauptkanal bei gleichzeitiger Inspektion im Hauptkanal

Die Abrechnung erfolgt entsprechend tatsächlich aufgemessenen Rohrlängen - getrennt in Hausanschlüsse (Fallrohre)  und Anschlüsse der Straßenabläufe.

vorh. Kanal = Regenwasser mit Rohren DN 150 bis DN 200

einschließlich Video-Aufzeichnung digital auf DVD (MPEG-II oder MPEG-IV).
Die DVD wird Eigentum des AG.
Übergabe Papierausfertigung 3-fach.
Menge: 196,400 m

**08.01.3 TV- Inspektion DN 150 bis DN 200 zur Baubnahme**
Kanal durch TV- Inspektion zur Bauabnahme
untersuchen
inkl. Neigungsprotokoll gemäß den Anforderungen
der DWA-M 149-5.
Das Leistungsprofil, die Anforderungen sowie der Qualitätsstandard dieser Merkblätter ist vollständig zu erbringen.
Schäden sind zu fotografieren.
Die Aufnahmen und das Untersuchungsprotokoll sind dem
AG vorzulegen.
Einschließlich der Kanalreinigung vor der Untersuchung.
Inspektion erfolgt i.d.R. vom Hauptkanal bei gleichzeitiger Inspektion im Hauptkanal

Die Abrechnung erfolgt entsprechend tatsächlich aufgemessenen Rohrlängen - getrennt in Hausanschlüsse (Fallrohre)  und Anschlüsse der Straßenabläufe.

Wird zum Termin der Schlußkontrolle kein mängelfreies
Protokoll vorgelegt oder verweigert der AN die Durchführung der TV- Inspektion zur Schlußkontrolle,
so erklärt sich der AN einverstanden, daß die erforderlichen Untersuchungen zu Lasten des Sicherheitsbetrages durchgeführt werden.
vorh. Kanal = Regenwasser mit Rohren DN 150 bis DN 200

einschließlich Video-Aufzeichnung digital auf DVD (MPEG-II oder MPEG-IV).
Die DVD wird Eigentum des AG.
Übergabe Papierausfertigung 3-fach.

Übegabe bis 2 Wochen vor Abnahmebegehren.
Menge: 196,400 m

#### Bereich 08.02 Erdbau/ Rückbau

*Hinweis: Hinweise zum Gewerk Rückbau/ Hilfsleistungen*
Sind in den Positionen nicht explizit Entsorgungswege aufgeführt, so sind die
  ausgebauten Materialien einer zertifizierten
  Verwertungsanlage zuzuführen.

  Verwertungsnachweise sind dem AG unaufgefordert
  zeitnah zu übergeben.

  Kosten/ Gebühren für die
  Entsorgung (Verwertung/ Beseitigung) sind
  in die Einheitspreise der Einzelpositionen
  einzukalkulieren und werden nicht gesondert
  vergütet.

*Hinweis: Vorbemerkungen zu Erdarbeiten/ Bodenaushub*
In unmittelbarer Umgebung vorhandener Medien,
Bauwerken etc. hat der Bodenaushub mit der
entsprechenden Umsicht und Sorgfalt zu erfolgen.
In die Bodenaushubpositionen ist jeweils ein
Anteil von 70 % Handschachtung zu berücksichtigen.

1.  Bodenaushub für Leitungsgräben mit bzw.
  =======================================
  ohne Schächte
  =============

1.1 Die Grabentiefe wird gerechnet ab
  OKG, abzüglich des Fahrbahnoberbaues aus Pflaster
  und Tragschicht/ Bettung bis Fließsohle (Leitungen) bzw. Fließgerinne (Schächten).
  Die Tiefe einer Kanalhaltung oder eines Ab-
  schnittes wird aus den Schachttiefen gemittelt
  und ist für die Tiefenstaffelung maßgebend.

1.2 Die Grabenbreiten werden, wenn im Leistungsverzeichnis keine anderen Abmessungen angegeben
  sind, nach den in den Vorbemerkungen verbindlich
  festgelegten Abrechnungsbreiten abgerechnet. Bei
  Minderbreiten wird nach der aufgemessenen Rohrgrabenbreite abgerechnet.

1.3 Die Schachtbaugruben werden in der Achse der
  Leitung ohne Berücksichtigung von Mehraushub
  durchgemessen. Die Länge des Rohrgrabens wird
  von Schachtmitte bis Schachtmitte bzw. Ende
  Rohrleitung gemessen. Bei Anschlussleitungen wird
  die Länge des Rohrgrabens von der Achse Hauptleitung bis Ende Anschlussleitung bzw. Mitte
  Kontrollschacht abgerechnet.

2.  Bodenaushub für Schächte bzw. Bauwerke
  ======================================

  Dieser Absatz gilt nur für Schächte bzw. Bauwerke, deren lichte Weite größer als 1,0 m + DN,
  gemessen rechtwinklig zur Fließrichtung, sind.
  Bei der Abrechnung wird die Grundfläche des
  Bauwerkes zugrunde gelegt. Erforderlicher Bodenaushub für den Arbeitsraum ist einzukalkulieren.
  Sonst wie unter 1. beschrieben.

3.  Verfüllen der Baugrube
  ======================

  Das Merkblatt für das Verfüllen von Leitungsgräben ist zu beachten. Die Bodenverdichtung ist
  auf Verlangen der Bauleitung durch Plattendruckversuche bzw. Schlagsonden auf Kosten des AN
  nachzuweisen.

4.  Bodenaushub nach lfd. Metern
  ============================

  Für Bodenaushub nach lfd. Metern sind ausschließlich die unter 1.1, 1.3 und 3. aufgeführten Bemerkungen gültig.

5.  Falls Hausanschlüsse nicht gesondert ausgeschrieben sind, werden diese in den nachfolgenden Positionen abgerechnet.

6.  Der Bodenaushub für Rohrwandstärken in Boden
  aller Klassen und Tiefen wird nicht besonders
  vergütet und ist entsprechend einzukalkulieren.

*Hinweis: Hinweis zur Zwischenlagerung und -transport*
Alle im Baufeld nicht wiederverwendbaren Ausbaustoffe sind innerhalb der Baustelle auf einen Zwischenlagerplatz zur Beprobung getrennt nach Ausbaustoff zu transportieren und zwischenzulagern.
Nach erfolgter Beprobung erfolgt der Abtransport der Ausbaustoffe mit der entsprechenden Verwertung bzw. Entsorgung.
Die anfallenden Transportkosten sind in den Einzelpositionen mit einzupreisen.

**08.02.1 Boden für Kopfloch ausheben**
Boden aus Baugrube f. Kopfloch ausheben
Bodenklassen 3 bis 5.
Baugrubentiefe 1,5m bis 2,6m,
lichte Baugrubenmaße ca.L/B = 2,0/2,0m

Verbau und Wasserhaltung in sep. Position

Kopfloch für Anschluss der Grundstücksentwässerungsleitung bis DN 200 an den Hauptkanal

Aushub seitlich lagern, nach Verlegen der Leitung
lagenweise einbauen und verdichten, Anforderungen an
die Verdichtung gemäß Rohrstatik und Anforderungen aus
dem Straßenbau, EV2 mind. 45 MPa.

Zur Verfüllung nicht verwendeten Aushub laden, zum Haufwerk des AN im Baufeld transportieren und abladen.

Das getrennte Aufnehmen, lagern und wieder Einbauen von
Tragschichtmaterial der provisorischen
Oberflächenbefestigung wird nicht gesondert vergütet,
wird jedoch auch nicht bei der Aushubtiefe abgezogen.
Menge: 20,000 St

**08.02.2 Leitungsgraben für HA-Leitungen bis DN 150**
Boden für Leitungsgraben ausheben.
Bodenklassen 3 bis 5.
Grabentiefe über 1,0m bis 1,7m,
Breite der Grabensohle 'für Rohr bis DN 150'

Aushub seitlich lagern, nach Verlegen der Leitung
lagenweise einbauen und verdichten, Anforderungen an
die Verdichtung gemäß Rohrstatik und Anforderungen aus
dem Straßenbau, EV2 mind. 45 MPa.

Zur Verfüllung nicht verwendeten Aushub laden, zum Haufwerk des AN im Baufeld transportieren und abladen.

Das getrennte Aufnehmen, lagern und wieder Einbauen von
Tragschichtmaterial der provisorischen
Oberflächenbefestigung wird nicht gesondert vergütet,
wird jedoch auch nicht bei der Aushubtiefe abgezogen.
Menge: 196,400 m

**08.02.3 Handschachtung**
Bodenaushub in reiner 100%iger Handschachtung aufgrund der örtlichen Bedingungen (Baumwurzeln, Medien etc.)
Bodenklasse 3-5
Aushubtiefe bis ca. 1,00 m,

Der generelle Handschachtungsanteil in den Erdbaupositionen ist zu berücksichtigen.

Diese Position kommt nur Anweisung durch den AG zur Ausführung.
Menge: 30,000 m3

**08.02.4 Füllmaterial**
Material zum Verfüllen von Leitungsgräben liefern,
lagenweise einbauen und verdichten.
Leitungsgräben mit und ohne Schächte
Material = verdichtungsfähiger Sand/Kiessand
Zuordnungswert nach LAGA Z 0 bzw. BM-0
Abgerechnet wird die Verfüllung bis OK- Gründungsplanum
für den Straßenbau in verdichtetem Zustand
abzüglich der verdrängten Massen durch Rohre bzw. des
wiederverwendeten Bodens.
Eine besondere Vergütung für die Verfüllung von
Schacht- und Bauwerksräumen erfolgt nicht, jedoch wird
die Verdrängung für Schächte und Bauwerke nicht abgezogen.
Abgezeichnete Lieferscheine bzw. Wiegekarten sind zur
Kontrolle dem AG vorzulegen.
Menge: 98,200 m3

**08.02.5 Rohrleitung DN 150 trennen**
Vorhandene Rohrleitung trennen
durch einen glatten, senkrecht zur Rohrachse geführten
Schnitt mit geeignetem Gerät
Material: Stz, Beton, PVC, Guss  DN 150
Art: Hausanschlussleitung
Menge: 20,000 St

**08.02.6 Absperren von Leitungen DN 150**
Temporäres Absperren von Leitungen die sich in Betrieb befinden.
Absperrorgane (Blasen etc.) nach Abstimmungen mit dem
AG ein- und ausbauen.
für Rohre aus Stzg DN 150
Menge: 10,000 St

**08.02.7 alte RW-HA verschließen mit KG-Muffenstopfen**
Alte RW-HA verschließen

Altes Steinzeugrohr DN 150 senkrecht schneiden,
Liefern und Einbau von KGUS + Überschiebmuffe + Muffenstopfen KG DN 150
inkl. aller Hilfsstoffe und Nebenarbeiten

Ausbaumaterial laden, zum Haufwerk des AN im Baufeld transportieren und abladen.
Menge: 8,000 St

**08.02.8 Verschlussteller DN 150 aus Steinzeug**
Verschlussteller aus Steinzeug
liefern und einbauen
Nennweite DN 150
Menge: 2,000 St

**08.02.9 Leitung Stz DN 150 inkl. Erdarbeiten ausbauen**
Alte Hausanschlussleitung im Zuge der Baumaßnahme in Teillängen in nicht zusammenhängen Abschnitten ausbauen, zerlegen
Material: Steinzeug DN 150

inkl. der erforderlichen Erdarbeiten

Ausbaumaterial laden, zum Haufwerk des AN im Baufeld transportieren und abladen.
Menge: 40,000 m

**08.02.10 Rohrleitung mit Füllmasse verpressen**
Vorhandenen und außer Betrieb genommene Regenwasserleitung mit geeignetem Gerät in Teilabschnitten bis max. 150 m mit Füllmasse verpressen
Vergütet wird die verpreßte Tonnage.
Rohre bis einschließlich DN 150
Material (Füllmasse) = Zementemulsion
Enddruckfestigkeit 10 N/mm²
einschl. der erforderlichen Verschlüsse an den
Rohrenden
sowie Einsetzen der erforderlichen Entlüftungs- bzw. Füllrohre.
Lieferscheine sind zeitnah einschließlich
Zusammenstellung dem AG zu übergeben.
Menge: 2,000 t

#### Bereich 08.03 Oberflächenaufnahme

*Hinweis: Hinweis zur Zwischenlagerung und -transport*
Alle im Baufeld nicht wiederverwendbaren Ausbaustoffe sind innerhalb der Baustelle auf einen Zwischenlagerplatz zur Beprobung getrennt nach Ausbaustoff zu transportieren und zwischenzulagern.
Nach erfolgter Beprobung erfolgt der Abtransport der Ausbaustoffe mit der entsprechenden Verwertung bzw. Entsorgung.
Die anfallenden Transportkosten sind in den Einzelpositionen mit einzupreisen.

**08.03.1 Obere Bodenschicht abtragen**
Obere Bodenschicht einschließlich Vegetationsdecke in einer Dicke von ca. 20 cm abtragen.
Abtrag in Kleinstflächen etc.
in nicht  zusammenhängenden Flächen
Abtrag nach Wahl des AN

Ausbaumaterial laden, zum Haufwerk des AN im Baufeld transportieren und abladen.

Hinweis: Vorbemerkungen beachten!
Menge: 142,500 m2

#### Bereich 08.04 Verbau/Wasserhaltung

*Hinweis: Vorbemerkungen*
Baugrubenverbauarbeiten

Sofern nicht ein Normverbau nach DIN 4124 verwendet
wird, hat der Auftragnehmer vor Beginn der Ausschachtungsarbeiten eine statische Berechnung des Verbaues
nach den zu erwartenden Belastungen in ungünstigster
Stellung aufzustellen und unaufgefordert dem Auftraggeber in zweifacher Ausfertigung vorzulegen.
Die Kosten hierfür sind in die Positionen der Baugrubenverbauarbeiten einzurechnen.

Vergütet wird die beidseitig verbaute Rohrgrabenlängegemäß DIN 18303 Abs. 5.2. von Schachtmitte bis Schachtmitte (einfache Länge Rohrgraben).
Bei Spundwänden wird die Fläche für die statisch erforderliche Einspannung als Fläche zusätzlich vergütet, wenn dies nicht ausdrücklich in der entsprechenden Leistung anders geregelt ist.

Mehreinbau bei Schächten, Abzweigen usw. wird nicht
vergütet.

Wasserhaltungsarbeiten für Rohrgräben und Baugruben

Wasserhaltungsarbeiten sind nur mit Zustimmung der Bauleitung auszuführen.

Der Zutritt von Oberflächenwasser in die offene Baugrube ist zu verhindern. Seine Beseitigung wird nicht als
Wasserhaltung vergütet.

Die Leistung umfasst die Lieferung der Materialien und
Geräte, Bereitstellung der Betriebsstoffe bzw. der nötigen Energie, den Betrieb und die Bedienung der Anlagen in ununterbrochener Folge sowie Zuschläge für
Nacht-, Sonn- und Feiertagsarbeit, den Transport,
Auf-, Um- und Abbau aller erforderlichen Geräte und
Maschinen sowie das störungsfreie und schadlose Ableiten des geförderten Wassers.

Die geförderte Menge Grundwasser ist über Wasseruhr zu zählen und in einem Wasserbuch zu dokumentieren

Grundwasser muß während der Bauzeit mind. 0,50 m unter
der Baugrubensohle abgesenkt werden.

Vor der Ableitung des geförderten Grundwassers in den Kanal ist ein Zwischenbehälter als Sandfang vorzusehen.

Die Pumpe der Grundwasserabsenkungsanlage ist durch eine passende Einhausung zu dämmen.

**08.04.1 Verbau f. Rohrgraben Kanal DN 150 bis 1,70m Tiefe**
Rohrgrabenwände beiderseits des Rohrgrabens nach
DIN 18303 verkleiden, den Verbau einschl. der erforderlichen Aussteifungen vorhalten und später wieder beseitigen. Verbauart nach Wahl des AN.
Die Verbauart muß für die Maßnahme anwendbar sein und
den ZTV, DIN 18303, DIN EN 1610 und DIN 4124 entsprechen.

Verbau für Leitungsgräben mit Schächten.

Rohrgraben für Rohr DN 150
Rohrgrabentiefen über 1,0 bis 1,7 m
gemessen von OK Straße/Gelände bzw. Baustraße bis zur Fließsohle der Kanalleitung.

Abgerechnet wird die einfache Länge des verbauten Grabens einschl. Schächte.
Menge: 98,200 m

**08.04.2 Wasserhaltung, Grabentiefe bis 1,70 m, lfd. Meter**
Wasserhaltung zur Trockenlegung der Leitungsgräben
durchführen.
für RW- Anschlussleitung DN 150
Rohrgrabentiefe bis 1,70 m
Die Leistung umfasst alle zur Wasserhaltung gemäß DIN
18305 erforderlichen Arbeiten.

Ausführung nach freier Wahl des AN.
Zusätzlicher Bodenaushub und Materialeinbau werden
nicht gesondert vergütet.
Die Abrechnung erfolgt nach tatsächlich durchgeführter
Wasserhaltung im Leitungsgraben nach lfd. Meter, gemessen in der Grabenachse. Beim Doppelgraben wird nur der
tieferliegende Graben vergütet.
Die Ableitung des geförderten Wassers erfolgt über eine max. Entfernung von 100 m in den Regenwasserkanal bzw. SW-Kanal

Grundsätzlich hat die Bieterin zur Bemessung ihrer Grundwasserabsenkungsanlage alle Erkenntnisse aus den beiliegenden Baugrundgutachten und der GW-Vorbemessung  zu berücksichtigen.

Die hier angegebenen Kennwerte dienen lediglich einer Grobabschätzung der Baugrundsituation.

Grundwasserstand ca. 1m bis 1,40 m unter GOK

typische Erdstoffkenndaten für Luckenwalde
Durchlässigkeit  kf ca.  2 x 10^-5 bis 1,0 x 10^-4 m/s
Menge: 98,200 m

**08.04.3 Wasserhaltung f. Kopfloch**
Wasserhaltung zur Trockenlegung von Einzelbaugruben
durchführen.
Baugrubengröße an der Sohle ca. 1,5m x 1,5m
Baugrubentiefe ca. 1,0m bis 1,70 m
Absenkziel 0,5m unter Baugrubensohle
Die Leistung umfasst alle zur Wasserhaltung gemäß DIN
18305 erforderlichen Arbeiten.
Ausführung nach freier Wahl des AN.
Zusätzlicher Bodenaushub und Materialeinbau werden
nicht gesondert vergütet.
Die Ableitung des geförderten Wassers erfolgt über eine max. Entfernung von 100 m in den Regenwasserkanal bzw. SW-Kanal

Angaben aus dem Baugrundgutachten sind zu berücksichtigen
Abgerechnet wird nur die Wasserhaltung, die trotz Koordinierung der Gewerke außerhalb des unmittelbaren Baufeldes erforderlich wurde.
Menge: 10,000 St

#### Bereich 08.05 Rohrleitungen, Formstücke

**08.05.1 Muffenloses Vollwand-Kunststoffrohr DN/OD 160**
Muffenloses Vollwand-Kunststoffrohr DN/OD 160
(160 x 5,5 mm), HS-S-Rohr

Farbe: blau (RAL 5015) für Regenwasser,
aus weichmacherfreiem Polyvinylchlorid (PVC-U),
Ringsteifigkeit nach ISO 9969 mindestens 12 kN/m², in Anlehnung an die DIN EN 1401-1, jedoch mit erhöhter Wanddicke, glattwandig, mit DIBt-Zulassung Nr.: Z-42.1-309,
E-Modul Kurzzeit = 3000 N/mm² bzw. Langzeit = 1500 N/mm², inklusive der für die fachgerechte Verlegung erforderlichen Doppelmuffen mit innen liegendem Steg und zwei fest eingelegten, gemäß DIN EN 681-2 WH ölbeständigen FE-Dichtungen, geeignet für den Einsatz in Wasserschutzzonen unter Berücksichtigung der Anforderungen aus dem DWA-Arbeitsblatt A 142 - dicht bis 2,5 bar Prüfdruck
liefern und nach Einbauanleitung des Herstellers verlegen.

Überdeckungshöhe:
über Rohrscheitel min h = 0,60 m
max h = 2,50 m
Verkehrslast SLW 60

Einschließlich dem Herstellen des Rohraufauflagers
aus Sand-Kies-Gemisch entsprechend der DIN EN 1610
sowie dem zusätzlichen Bodenaushub in den anstehenden Bodenklassen, dem erforderlichen Verbauanteil
und dem Beseitigen des verdrängten Bodens.
Verlegen in Gräben und auch in Kleinlängen

Fabrikat:
Funke Kunststoffe GmbH

oder gleichwertig

'..........................................'
Produkt / Hersteller (Bietereintrag)
Menge: 196,400 m

**08.05.2 HS-S-Bogen DN/OD 160/15-45° MM**
HS-S-Bogen DN/OD 160/15-45° MM,
Farbe: blau (RAL 5015) für Regenwasser,
aus weichmacherfreiem Polyvinylchlorid (PVC-U), mit einem Durchmesser-Wanddickenverhältnis SDR 34, nach DIN EN 1401-1 wandverstärkt, glattwandig, mit DIBt-Zulassung Nr.: Z-42.1-309, mit 2 angeformten Muffen und fest eingelegten, gemäß DIN EN 681-2 WH ölbeständigen FE-Dichtungen, geeignet für den Einsatz in Wasserschutzzonen unter Berücksichtigung der Anforderungen aus dem DWA-Arbeitsblatt A 142 - dicht bis 2,5 bar Prüfdruck - liefern und nach Einbauanleitung des Herstellers verlegen.

Einbau der Formstücke inkl. der Vorbereitung der Leitungseinbindung und erforderlichen Rohrtrennung

System Funke

oder gleichwertig

'...................................................'
Angebotenes Fabrikat
Menge: 40,000 St

**08.05.3 Verschlussteller f. HS-Rohr, DN/OD 160, temporär**
Neue Hausanschlussabzweige nach Verlegung des Hauptkanals mit Verschlussteller temporär verschließen
bei Fortführung der Arbeiten am Hausanschluss  Verschlussteller entfernen
für DN/OD 160 HS-Rohr
Menge: 10,000 St

**08.05.4 Verschlussteller f. HS-Rohr, DN/OD 160**
Hausanschlussleitung mit Verschlussteller oder Muffenstopfen verschließen

für DN/OD 160 HS-Rohr
Menge: 2,000 St

**08.05.5 HS-S-Reduktionsstück DN/OD 160/110**
HS-S-Reduktionsstück DN/OD 160/110,
System Funke oder gleichwertig,
Farbe: blau (RAL 5015) für Regenwasser,
aus weichmacherfreiem Polyvinylchlorid (PVC-U), mit einem Durchmesser-Wanddickenverhältnis SDR 34, nach DIN EN 1401-1 wandverstärkt, glattwandig, mit DIBt-Zulassung Nr.: Z-42.1-309, mit 1 Spitzende DN/OD 160 und 1 angeformten Muffe DN/OD 110 und fest eingelegten, gemäß DIN EN 681-2 WH ölbeständigen FE-Dichtung, geeignet für den Einsatz in Wasserschutzzonen unter Berücksichtigung der Anforderungen aus dem DWA-Arbeitsblatt A 142 - dicht bis 2,5 bar Prüfdruck - liefern und nach Einbauanleitung des Herstellers verlegen.

Einbau der Formstücke inkl. der Vorbereitung der Leitungseinbindung und erforderlichen Rohrtrennung

System Funke

oder gleichwertig

'...................................................'
Angebotenes Fabrikat
Menge: 10,000 St

**08.05.6 HS-S-Überschiebmuffe DN/OD 160 als Reparaturmuffe**
HS-S-Überschiebmuffe DN/OD 160 als Reparaturmuffe,
Farbe: blau (RAL 5015) für Regenwasser,
aus weichmacherfreiem Polyvinylchlorid (PVC-U), mit einem Durchmesser-Wanddickenverhältnis SDR 34, nach DIN EN 1401-1 wandverstärkt, glattwandig, mit DIBt-Zulassung Nr.: Z-42.1-309, mit 2 angeformten Muffen und fest eingelegten, gemäß DIN EN 681-2 WH ölbeständigen FE-Dichtungen, geeignet für den Einsatz in Wasserschutzzonen unter Berücksichtigung der Anforderungen aus dem DWA-Arbeitsblatt A 142 - dicht bis 2,5 bar Prüfdruck - liefern und nach Einbauanleitung des Herstellers verlegen.

Einbau der Formstücke inkl. der Vorbereitung der Leitungseinbindung und erforderlichen Rohrtrennung

System Funke

oder gleichwertig

'...................................................'
Angebotenes Fabrikat
Menge: 10,000 St

**08.05.7 Anschluss (temporär) an Grundleitungen DN 150 und Rückbau**
temporärer Anschluss der
Anschlussleitungen DN 150 an
neue oder an alte Grundleitung DN 150
Anschluss mittels Form- bzw.Paßstücke und
PE- Sondermanschetten Typ 2b (CANADA Plus Typ 2b)
mit DiBt-Zulassung

nach Weiterverlegung der Hausanschlussleitung temporären Anschluss wieder trennen
Ausbaumaterialen verbleiben in Eigentum des AN
nicht wieder zu verwendene Materialien von der Baustelle entfernen.

Hausanschlussleitung = Regenwasser
Menge: 10,000 St

**08.05.8 Anschluss an Grundleitungen DN 150**
Anschluss der neuen Freigefälleleitungen PVC DN/OD 160 an vorhandene Grundleitung.
Anschluss mittels Form- bzw.Paßstücke und
PE- Sondermanschetten Typ 2b
vorhandene Grundleitung aus Steinzeug DN 150,
Guß oder Stahl
Hausanschlussleitung = Regenwasser

Positionsabrechnung nur bei vollständiger Neuherstellung einer Hausanschlussleitung von Hauptleitung bis an das Haus
Menge: 10,000 St

**08.05.9 temp. Anschluss bauzeitliche Entwässerung an RW-Kanal**
temp. bauzeitliche Entwässerungsleitung aus PVC KG DN 200 an neuen RW-Kanal DN 200 -300 temp. anschließen und entsprechend Baufortschritt wieder zurückbauen

inkl. aller Formteile und Nebenleistungen

Material bleibt im Besitz des AN.
Menge: 2,000 St

#### Bereich 08.06 Oberflächenwiederherstellung

**08.06.1 Oberboden (>15cm) liefern und andecken**
Vegetationsschicht für Pflanz- und Rasenflächen,
Bodengruppe 4 DIN 18915 Teil 1 liefern
und profilgerecht andecken.
Andeckung auf Rekultivierungs- und Angleichungsflächen, Mulden, in Kleinst- und Teilflächen,
Böschungen, Baumstandorten und ähnlichem,
Anschluss 3 cm unter Fahrbahnrand,
Dicke der Andeckung > = 15 cm,
Das anzuliefernde Material ist deklarationspflichtig
(Lieferscheinverfahren).
Feinplanum für Rasenfläche herstellen,
zulässige Abweichung von der Sollhöhe < = 2 cm,
Steine, Fremdkörper, Unkraut und schwer verrottbare
Pflanzenteile ablesen.
Menge: 142,500 m2

**08.06.2 Rasenansaat RSM 7.2.1**
Rasenansaat herstellen. Saatgut in zwei gekreutzten
Arbeitsgängen ohne Entmischung ausbringen, einarbeiten
und abwalzen. Vorzeitig entwickeltes
Unkraut ausmähen. Unrat und Unkraut gehen in Eigentum
des AN über und werden beseitigt.
Ansaat auf Angleichungsflächen, Banketten, Böschungen, Gräben, Mulden und ähnl.
Saatgutmenge 25 g/m2.
Ansaat einschließlich Lieferung der erforderlichen
Saatmischung und -menge.
Saatgut = Landschaftsrasen RSM 7.2.1., ohne Kräuter
Die Herstellung des Planums, oberflächengleich,sowie
das Ablesen von Steinen Fremdkörpern,Unkraut
und schwer verrottbaren Pflanzenteilen werden nicht
gesondert vergütet
Menge: 142,500 m2

### Titel 09 FW- und Elt - Leitungen

#### Bereich 09.01 Oberflächenaufnahme

*Hinweis: Vorbemerkungen*
Die Beton- und Pflasterarbeiten werden zur Herstellung der Elt-Hausanschlüsse ausgeführt.
Die teilweise beengten Platzverhältnisse sind in die EP einzukalkulieren.
Die Abstimmungen der Arbeiten erfolgt gemeinsam mit dem Eigentümer und ist zu dokumentieren.

*Hinweis: Hinweis zur Zwischenlagerung und -transport*
Alle im Baufeld nicht wiederverwendbaren Ausbaustoffe sind innerhalb der Baustelle auf einen Zwischenlagerplatz zur Beprobung getrennt nach Ausbaustoff zu transportieren und zwischenzulagern.
Nach erfolgter Beprobung erfolgt der Abtransport der Ausbaustoffe mit der entsprechenden Verwertung bzw. Entsorgung.
Die anfallenden Transportkosten sind in den Einzelpositionen mit einzupreisen.

**09.01.1 Obere Bodenschicht abtragen**
Obere Bodenschicht einschließlich Vegetationsdecke in einer Dicke von ca. 20 cm abtragen.
Abtrag in Kleinstflächen etc.
in nicht  zusammenhängenden Flächen
Abtrag nach Wahl des AN

Ausbaumaterial laden, zum Haufwerk des AN im Baufeld transportieren und abladen.

Hinweis: Vorbemerkungen beachten!
Menge: 212,500 m2

#### Bereich 09.02 Rückbaumaßnahmen

**09.02.1 KMR-Leitung über DN 100 bis DN 250 demontieren**
FW-Leitung inkl. isolierte Einbauten/Armaturen und
Formstücke aus vorgefundenem Material
über DN 100 bis DN 250
ausbauen und entsorgen

FW-Leitung besteht aus isolierten Stahlleitungen in KU-Teilen. Die Isolierung besteht aus Kamelit und ist mit geriffelten Aluminium verkleidet.

Inkl. aller Hilfs- und Nebenleistungen
Menge: 178,400 m

**09.02.2 KMR-Leitung über DN 250 bis DN 400 demontieren**
KMR-Leitung inkl. isolierte Einbauten/Armaturen und
Formstücke aus vorgefundenem Material
über DN 250 bis DN 400
ausbauen und entsorgen

FW-Leitung besteht aus isolierten Stahlleitungen in KU-Teilen. Die Isolierung besteht aus Kamelit und ist mit geriffelten Aluminium verkleidet.

Inkl. aller Hilfs- und Nebenleistungen
Menge: 15,000 m

**09.02.3 Fernwärmekanalhauben und -abdeckplatten abbrechen**
Fernwärmekanalhauben und -abdeckplatten (KU-Teile) abbrechen
Material: Beton, Stahlbeton, Mauerwerk

Abbruch erfolgt überwiegend maschinell mit kleinem Gerät

Ausbaumaterial laden, zum Haufwerk des AN im Baufeld transportieren und abladen.
Menge: 33,000 m3

#### Bereich 09.03 Erdarbeiten

*Hinweis: Vorbemerkungen zu Erdarbeiten/ Bodenaushub*
In unmittelbarer Umgebung vorhandener Medien,
Bauwerken etc. hat der Bodenaushub mit der
entsprechenden Umsicht und Sorgfalt zu erfolgen.
In die Bodenaushubpositionen ist jeweils ein
Anteil von 50 % Handschachtung zu berücksichtigen.

*Hinweis: Hinweis zur Zwischenlagerung und -transport*
Alle im Baufeld nicht wiederverwendbaren Ausbaustoffe sind innerhalb der Baustelle auf einen Zwischenlagerplatz zur Beprobung getrennt nach Ausbaustoff zu transportieren und zwischenzulagern.
Nach erfolgter Beprobung erfolgt der Abtransport der Ausbaustoffe mit der entsprechenden Verwertung bzw. Entsorgung.
Die anfallenden Transportkosten sind in den Einzelpositionen mit einzupreisen.

**09.03.1 Mediengraben, 1,2 m breit, Fernwärme SBL herstellen**
Bodenaushub für Fernwärme-Leitungsgraben

in kombinierter Maschinen-/ Handschachtung
Handarbeitsanteil 70%
Klassen 3 bis 5.
Tiefe bis 1,2 m
Breite 1,2 m
Aushub, soweit zum Verfüllen geeignet, zur Wiederverwendung seitlich lagern, nach Medienverlegung, die durch Dritte erfolgt, Graben durch AN schließen,
Verdichten auf 97 v. H. einfache Proctordichte.
inkl. Lieferung und Verlegung Leitungswarnbänder,
einschließlich Rohrauflager und Einsanden der Leitungsanlage.

Überschüssigen Boden laden, zum Haufwerk des AN im Baufeld transportieren und abladen.
Menge: 239,000 m

**09.03.2 Mediengraben, 0,4 m breit, 1x Elt MS SBL herstellen**
Bodenaushub Kabel- und Leitungsgräben für
Mitttelspannung der SBL GmbH
in kombinierter Maschinen-/ Handschachtung
Handarbeitsanteil 70%
Klassen 3 bis 5.
Tiefe bis 0,6 m
Breite 0,4 m
Aushub, soweit zum Verfüllen geeignet, zur Wiederverwendung seitlich lagern, nach Medienverlegung, die durch Dritte erfolgt, Graben durch AN schließen,
Verdichten auf 97 v. H. einfache Proctordichte.
inkl. Lieferung und Verlegung Kabelwarnbänder,
einschließlich Kabelauflager aus Sand 5 cm dick und dem Einsanden der Kabel-/Leitungsanlage.
Überschüssigen Boden laden, zum Haufwerk des AN im Baufeld transportieren und abladen.
Menge: 90,000 m

**09.03.3 Mediengraben, 0,3 m breit, 1x Elt NS bzw. LR SBL herstellen**
Bodenaushub Kabel- und Leitungsgräben für
Niederspannung der SBL GmbH
in kombinierter Maschinen-/ Handschachtung
-für 1 NS-Kabel oder 1 Leerrohr bis DN 150

Handarbeitsanteil 70%
Klassen 3 bis 5.
Tiefe bis 0,6 m
Breite 0,3 m
Aushub, soweit zum Verfüllen geeignet, zur Wiederverwendung seitlich lagern, nach Medienverlegung, die durch Dritte erfolgt, Graben durch AN schließen,
Verdichten auf 97 v. H. einfache Proctordichte.
inkl. Lieferung und Verlegung Kabelwarnbänder,
einschließlich Kabelauflager aus Sand 5 cm dick und dem Einsanden der Kabel-/Leitungsanlage.
Überschüssigen Boden laden, zum Haufwerk des AN im Baufeld transportieren und abladen.
Menge: 499,000 m

**09.03.4 Mediengraben, 0,4 m breit, 2x Elt NS SBL herstellen**
Bodenaushub Kabel- und Leitungsgräben für
Niederspannung der SBL GmbH
in kombinierter Maschinen-/ Handschachtung
für 2 NS-Kabel
Handarbeitsanteil 70%
Klassen 3 bis 5.
Tiefe bis 0,6 m
Breite 0,4 m
Aushub, soweit zum Verfüllen geeignet, zur Wiederverwendung seitlich lagern, nach Medienverlegung, die durch Dritte erfolgt, Graben durch AN schließen,
Verdichten auf 97 v. H. einfache Proctordichte.
inkl. Lieferung und Verlegung Kabelwarnbänder,
einschließlich Kabelauflager aus Sand 5 cm dick und dem Einsanden der Kabel-/Leitungsanlage.
Überschüssigen Boden laden, zum Haufwerk des AN im Baufeld transportieren und abladen.
Menge: 83,000 m

**09.03.5 Füllmaterial**
Material zum Verfüllen von Leitungsgräben liefern,
lagenweise einbauen und verdichten.
Leitungsgräben mit und ohne Schächte
Material = verdichtungsfähiger Sand/Kiessand
Zuordnungswert nach LAGA Z 0 bzw. BM-0

Abgerechnet wird die Verfüllung bis OK- Gründungsplanum
für den Straßenbau in verdichtetem Zustand
abzüglich der verdrängten Massen durch Rohre bzw. des
wiederverwendeten Bodens.
Eine besondere Vergütung für die Verfüllung von
Schacht- und Bauwerksräumen erfolgt nicht, jedoch wird
die Verdrängung für Schächte und Bauwerke nicht abgezogen.
Abgezeichnete Lieferscheine bzw. Wiegekarten sind zur
Kontrolle dem AG vorzulegen.
Menge: 258,000 m3

**09.03.6 Erdrakete, max. 10m, Rohreinzug bis da 140**
Grabenlose Rohrverlegung im Verdrängungsverfahren
mittels Erdrakete max. 10m und anschließender
Einzug des Medienrohres aus PE-HD o. PVC
Herstellung der Start- und Zielgrube sowie
Lieferung des Medienrohres wird separat vergütet.

Bodenverdrängung mittels Erdrakete bis da 140
Menge: 10,000 m

#### Bereich 09.04 Medienverlegung

**09.04.1 Kabelschutzrohr, DN 140**
Kabelschutzrohr aus PVC hart DIN 8061, Maße DIN 8062,
DN 140, verlegen.
Rohr-Reihe 4, 140 x 6,7
Verlegung in offenem Graben
einziehen eines verzinkten Zugdrahtes D = 3 mm,
einschl. dem Einsanden des Leerrohres bis 10 cm
über Rohrscheitel,
Überdeckung Straßenoberkante - Rohrscheitel
bis 1,0 m
Menge: 211,000 m

#### Bereich 09.05 Oberflächenwiederherstellung

**09.05.1 Oberboden (>15cm) liefern und andecken**
Vegetationsschicht für Pflanz- und Rasenflächen,
Bodengruppe 4 DIN 18915 Teil 1 liefern
und profilgerecht andecken.
Andeckung auf Rekultivierungs- und Angleichungsflächen, Mulden, in Kleinst- und Teilflächen,
Böschungen, Baumstandorten und ähnlichem,
Anschluss 3 cm unter Fahrbahnrand,
Dicke der Andeckung > = 15 cm,
Das anzuliefernde Material ist deklarationspflichtig
(Lieferscheinverfahren).
Feinplanum für Rasenfläche herstellen,
zulässige Abweichung von der Sollhöhe < = 2 cm,
Steine, Fremdkörper, Unkraut und schwer verrottbare
Pflanzenteile ablesen.
Menge: 212,500 m2

**09.05.2 Rasenansaat RSM 7.2.1**
Rasenansaat herstellen. Saatgut in zwei gekreutzten
Arbeitsgängen ohne Entmischung ausbringen, einarbeiten
und abwalzen. Vorzeitig entwickeltes
Unkraut ausmähen. Unrat und Unkraut gehen in Eigentum
des AN über und werden beseitigt.
Ansaat auf Angleichungsflächen, Banketten, Böschungen, Gräben, Mulden und ähnl.
Saatgutmenge 25 g/m2.
Ansaat einschließlich Lieferung der erforderlichen
Saatmischung und -menge.
Saatgut = Landschaftsrasen RSM 7.2.1., ohne Kräuter
Die Herstellung des Planums, oberflächengleich,sowie
das Ablesen von Steinen Fremdkörpern,Unkraut
und schwer verrottbaren Pflanzenteilen werden nicht
gesondert vergütet
Menge: 212,500 m2

**09.05.3 Fertigstellungspflege (Grünfl. und Bankette)**
Fertigstellungspflege bis zur Abnahme,
für Grünflächen und Bankette
Mindestpflegezeitraum: 3 Monate innerhalb der
Wachstumsperiode, Monate Dez. bis einschl. März
ausgeschlossen
Wässern:
Während der Keim- u. Auflaufphase 4 Gaben / Woche
von 5l/m²
Während der Wachstumsphase bis zu 2 Gaben / Woche
von 10 l/m²
Mähen 4 Schnitte
Kahlstellen sind nachzusäen.
Menge: 212,500 m2

### Titel 10 Entsorgung Ausbaumaterialien

**10.1 Entsorgung Ausbaumaterial RC-1**
Vorhandenes Ausbaumaterial (Baustoffgemische, Bauschutt, Recycling-Baustoffe) nach Beprobung, Analytik und Freigabe durch den AG von der Baustelle entfernen, fachgerecht entsorgen inkl. Entsorgungsnachweis.

Bewertung nach EBV: RC-1
Menge: 208,975 m3

**10.2 Entsorgung Ausbaumaterial RC-2**
Vorhandenes Ausbaumaterial (Baustoffgemische, Bauschutt, Recycling-Baustoffe) nach Beprobung, Analytik und Freigabe durch den AG von der Baustelle entfernen, fachgerecht entsorgen inkl. Entsorgungsnachweis.

Bewertung nach EBV: RC-2
Menge: 208,975 m3

**10.3 Entsorgung Bodenmaterial BM-F0**
Vorhandenes Ausbaumaterial (Bodenaushub) nach Beprobung, Analytik und Freigabe durch den AG von der Baustelle entfernen, fachgerecht entsorgen inkl. Entsorgungsnachweis.

Bewertung nach EBV: BM-F0
Menge: 10,000 m3

**10.4 Entsorgung Bodenmaterial BM-F1**
Vorhandenes Ausbaumaterial (Bodenaushub) nach Beprobung, Analytik und Freigabe durch den AG von der Baustelle entfernen, fachgerecht entsorgen inkl. Entsorgungsnachweis.

Bewertung nach EBV: BM-F1
Menge: 251,800 m3

**10.5 Entsorgung Bodenmaterial BM-F2**
Vorhandenes Ausbaumaterial (Bodenaushub) nach Beprobung, Analytik und Freigabe durch den AG von der Baustelle entfernen, fachgerecht entsorgen inkl. Entsorgungsnachweis.

Bewertung nach EBV: BM-F2
Menge: 251,800 m3

**10.6 Entsorgung Bodenmaterial BM-F3**
Vorhandenes Ausbaumaterial (Bodenaushub) nach Beprobung, Analytik und Freigabe durch den AG von der Baustelle entfernen, fachgerecht entsorgen inkl. Entsorgungsnachweis.

Bewertung nach EBV: BM-F3
Menge: 105,400 m3
